# CREACION INFRAESTRUCT. TURISTICAS- ERMITA SAN SEBASTIAN TABERNAS

- Propiedad del archivo: SOFT S.A.
- Formato: FIEBDC-3/2002
- Programa: Presto 8.8
- Fecha de los precios: 04/04/2006
- Divisa: EUR
- Costes indirectos: 3 %
- Código: ERMITA1 (05/08/2002)
Importe: 124424.11

## 01 DEMOLICIONES Y TRABAJOS PREVIOS
Importe: 10233.33

**YCR030** Ml VALLADO PRONAL DE SOLAR CON VALLAS TRASLADABLES
46 Ml × 10.75 (11.07 con costes indirectos) = 509.22
Vallado provisional de solar compuesto por vallas trasladables de 3,50x2,00 m, formadas por panel de malla electrosoldada con pliegues de refuerzo, de 200x100 mm de paso de malla, con alambres horizontales de 5 mm de diámetro y verticales de 4 mm, soldados en los extremos a postes verticales de 40 mm de diámetro, acabado galvanizado, amortizables en 5 usos y bases prefabricadas de hormigón, de 65x24x12 cm, con 8 orificios, para soporte de los postes, amortizables en 5 usos, fijadas al pavimento con pletinas de 20x4 mm y tacos de expansión de acero. Malla de ocultación de polietileno de alta densidad, color verde, colocada sobre las vallas.. Medida la longitud ejecutada.

| Código | Ud | Descripción | Rendimiento | Precio | Importe |
|---|---|---|---|---|---|
| TO02100 | h | OFICIAL 1ª (mano de obra) | 0.101 | 15.12 | 1.53 |
| TP00100 | h | PEÓN ESPECIAL (mano de obra; 30/11/2018) | 0.304 | 18.9 | 5.75 |
| MT50SPV020 | UD | VALLA TRASLADABLE DE 3,50 X 2,00M FORMADA POR MALLA (material; 30/12/2018) | 0.06 | 30.75 | 1.85 |
| MT50SPV055 | UD | BASE PREFABRICADA DE HORMIGON 65X24X12 CM (material; 30/12/2018) | 0.08 | 4.8 | 0.38 |
| MT07ALA111BA | ML | PLETINA DE ACERO LAMINADO UNE-EN 10025 S275JR EN PERFIL PLANO LA (material; 30/12/2018) | 0.096 | 0.79 | 0.08 |
| MT50SPR050 | M2 | MALLA TUPIDA POLIETILENO ALTA DENSIDAD CON TRATAMIENTO ULTRAVIOL (material; 30/12/2018) | 2 | 0.44 | 0.88 |
| MT26AAA023A | UD | ANCLAJE METALICO CON TACO DE EXPANSION DE ACERO GALVANIZADO , TU (material; 30/12/2018) | 0.192 | 1.47 | 0.28 |
|  |  | Total |  |  | 10.75 |

| Medición | Uds. | Largo | Parcial |
|---|---|---|---|
| VALLADO PERIMETRAL DE SOLAR DURANTE LA EJECUCION DE LA OBRA | 2 | 13 | 26.00 |
|  | 2 | 10 | 20.00 |
| Total |  |  | 46 |

**014ECM0006** ud DESVIO PROVISIONAL DE OBRA DE CABLEADOS Y FAROLAS
1 ud × 248 (255.44 con costes indirectos) = 255.44
Desvio provisional de obra de cableados existentes en fachada, electricidad, telefonia, alumbrado, y farolas, mediante separacion de los mismos de fachada y colocacion de dos poste de madera para su recolocacion, permitiendo el montaje de andamios, separados al menos 3 metros del andamio a montar para evitar posible arco electrico, segun normativa. Medida la unidad ejecutada.

| Código | Ud | Descripción | Rendimiento | Precio | Importe |
|---|---|---|---|---|---|
| TP00100 | h | PEÓN ESPECIAL | 4 | 18.9 | 75.60 |
| U38JA7EC1 | u | POSTE DE MADERA (material; 08/12/2018) | 1 | 20.14 | 20.14 |
| TO01800 | h | OF. 1ª ELECTRICISTA (mano de obra; 03/07/2017) | 3 | 19.85 | 59.55 |
| TO02200 | h | OFICIAL 2ª (mano de obra; 29/12/2018) | 3 | 19.35 | 58.05 |
| CH02920 | m3 | HORMIGÓN HA-25/B/20/IIa, SUMINISTRADO (material) | 0.5 | 69.32 | 34.66 |
|  |  | Total |  |  | 248 |

| Medición | Uds. | Parcial |
|---|---|---|
| EXTERIORES | 1 | 1.00 |
| Total |  | 1 |

**014ECM0005** ud TRASLADO DE MOBILIARIO DE BANCOS, IMAGEN DE ERMITA Y ENSERES (30/11/2018)
1 ud × 75.6 (77.87 con costes indirectos) = 77.87
Traslado de mobiliario, imagenes de ermita y enseres existentes a almacen municipal o lugar designado. Medida la unidad ejecutada.

| Código | Ud | Descripción | Rendimiento | Precio | Importe |
|---|---|---|---|---|---|
| TP00100 | h | PEÓN ESPECIAL | 4 | 18.9 | 75.60 |
|  |  | Total |  |  | 75.6 |

| Medición | Uds. | Parcial |
|---|---|---|
| D3 | 1 | 1.00 |
| Total |  | 1 |

**01ECM011** u CARTEL IDENTIFICATIVO DE OBRA (15/12/2007)
1 u × 14.17 (14.6 con costes indirectos) = 14.60
Cartel identificativo de obra de dimensiones y caracteristicas segun Ayuntamiento de Tabernas, identificando los datos de la obra, licencia obtenida, identificacion de directores de obra, plazo de ejecucion y promotor. Medida la unidad colocada.

| Código | Ud | Descripción | Rendimiento | Precio | Importe |
|---|---|---|---|---|---|
| WW00400 | u | PEQUEÑO MATERIAL (material; 15/12/2007) | 1 | 0.3 | 0.30 |
| TO02200 | h | OFICIAL 2ª | 0.2 | 19.35 | 3.87 |
| HR0100EC20 | u | CARTEL IDENTIFICATIVO DE OBRA (material; 10/12/2009) | 1 | 10 | 10.00 |
|  |  | Total |  |  | 14.17 |

| Medición | Uds. | Parcial |
|---|---|---|
| COLOCADO EN VALLADO | 1 | 1.00 |
| Total |  | 1 |

**02TMM00EC13** m2 ANDAMIAJE SISTEMA EUROPEO HOMOLOGADO Y CERTIFICADO MONTAJE. (15/12/2007)
285.2 m2 × 12.98 (13.37 con costes indirectos) = 3813.12
Andamiaje con sistema europeo homologado y con certificacion de montaje, con altura superior a 6 m. a disposicion durante el transcurso de la obra. Medida la superficie ejecutada.

| Código | Ud | Descripción | Rendimiento | Precio | Importe |
|---|---|---|---|---|---|
| WW00400 | u | PEQUEÑO MATERIAL | 1 | 0.3 | 0.30 |
| M12AA660 | m2 | MONTAJE Y DESMONTAJE ANDAMIO 15M (material; 29/12/2018) | 1 | 6.96 | 6.96 |
| TO02200 | h | OFICIAL 2ª | 0.1 | 19.35 | 1.94 |
| TP00100 | h | PEÓN ESPECIAL | 0.2 | 18.9 | 3.78 |
|  |  | Total |  |  | 12.98 |

| Medición | Uds. | Largo | Alto | Parcial |
|---|---|---|---|---|
| PERIMETRO FACHADAS | 2 | 13 | 6.2 | 161.20 |
|  | 2 | 10 | 6.2 | 124.00 |
| Total |  |  |  | 285.2 |

**19SCT00005** m2 PROTECCIÓN ANDAMIADA CÓN TOLDO DURAC. DE 12 A 18 MESES (15/12/2007)
285.2 m2 × 6.37 (6.56 con costes indirectos) = 1870.91
Protección de andamiada con toldo de tejidos sintéticos de 1ª calidad, colocada en obras durante un periodo comprendido entre 12 y 18 meses, incluso p.p. de cuerdas de sujección y desmontaje, valorado en función del número óptimo de utilizaciones. Medida la superficie protegida.

| Código | Ud | Descripción | Rendimiento | Precio | Importe |
|---|---|---|---|---|---|
| WW00400 | u | PEQUEÑO MATERIAL | 1 | 0.3 | 0.30 |
| TO02200 | h | OFICIAL 2ª | 0.1 | 19.35 | 1.94 |
| TP00100 | h | PEÓN ESPECIAL | 0.2 | 18.9 | 3.78 |
| HR00400 | m2 | MALLA TUPIDA DE TEJIDO SINTETICO (material; 03/07/2017) | 1 | 0.35 | 0.35 |
|  |  | Total |  |  | 6.37 |

| Medición | Uds. | Largo | Alto | Parcial |
|---|---|---|---|---|
| PERIMETRO FACHADAS | 2 | 13 | 6.2 | 161.20 |
|  | 2 | 10 | 6.2 | 124.00 |
| Total |  |  |  | 285.2 |

**ET10ECM001** m2 APUNTALADO DE LOS ARCOS Y ARCOS DE DESCARGA (15/12/2007)
66.06 m2 × 15.36 (15.82 con costes indirectos) = 1045.07
Apuntalado de los arcos y arcos de descarga de los muros laterales, ejecutados mediante puntales metalicos, durmientes, acodalamiento ejecutado mediante durmientes de madera en posicion oblicua, que se mantendrán hasta la completa finalización y entrada en carga de las obras de consolidación y refuerzo estructurales, incluso montaje y desmontaje del mismo. Medida la superficie ejecutada.

| Código | Ud | Descripción | Rendimiento | Precio | Importe |
|---|---|---|---|---|---|
| WW00400 | u | PEQUEÑO MATERIAL | 1 | 0.3 | 0.30 |
| TO02200 | h | OFICIAL 2ª | 0.1 | 19.35 | 1.94 |
| TP00100 | h | PEÓN ESPECIAL | 0.6 | 18.9 | 11.34 |
| HR0100EC17 | m2 | ANDAMIAJE EJECUTADO CON MADERA (material; 08/12/2018) | 0.22 | 8.1 | 1.78 |
|  |  | Total |  |  | 15.36 |

| Medición | Uds. | Largo | Ancho | Parcial |
|---|---|---|---|---|
| T2-D2 | 1 | 10.57 | 6.25 | 66.06 |
| Total |  |  |  | 66.06 |

**01ALM90003** m3 DEMOLICIÓN SELECTIVA M. MANUALES DE MURO DE L/M (30/11/2018)
12.1 m3 × 78.44 (80.79 con costes indirectos) = 977.56
Demolición selectiva con medios manuales de muro de ladrillo macizo. Medido el volumen inicial deduciendo huecos.

| Código | Ud | Descripción | Rendimiento | Precio | Importe |
|---|---|---|---|---|---|
| TP00100 | h | PEÓN ESPECIAL | 4.15 | 18.9 | 78.44 |
|  |  | Total |  |  | 78.44 |

| Medición | Uds. | Largo | Ancho | Alto | Parcial |
|---|---|---|---|---|---|
| T1-D1 |  |  |  |  |  |
| MACHONES CONTRAFUERTES EXTERIORES | 4 | 0.87 | 0.82 | 4.24 | 12.10 |
| Total |  |  |  |  | 12.1 |

**014ECM001** ud DESMONTADO DE CRUZ DE MARMOL Y ACOPIO LUGAR PROTEGIDO (30/11/2018)
1 ud × 75.6 (77.87 con costes indirectos) = 77.87
Desmontado de cruz de marmol sobre cupula del altar, y acopio en lugar protegido, para su reutilizacion y recolocacion posterior. Medido la unidad desmontada.

| Código | Ud | Descripción | Rendimiento | Precio | Importe |
|---|---|---|---|---|---|
| TP00100 | h | PEÓN ESPECIAL | 4 | 18.9 | 75.60 |
|  |  | Total |  |  | 75.6 |

| Medición | Uds. | Parcial |
|---|---|---|
| D3 | 1 | 1.00 |
| Total |  | 1 |

**01QHN90E01** m2 DEMOLICIÓN MASIVA M. MAN. DE AZOTEA NO TRANSITABLE (30/11/2018)
90.53 m2 × 12.42 (12.79 con costes indirectos) = 1157.88
Desmontado completo de la cubierta y su implementería, de revocos de mortero, capa de mortero u hormigón, y relleno de cualquier clase, hasta alcanzar el trasdós de las bovedas. En el caso de la cúpula sobre el altar, idem con menor espesor ,incluso demolición de encuentros con faldón y juntas de dilatación. Medida la superficie inicial en proyección horizontal.

| Código | Ud | Descripción | Rendimiento | Precio | Importe |
|---|---|---|---|---|---|
| TP00100 | h | PEÓN ESPECIAL | 0.657 | 18.9 | 12.42 |
|  |  | Total |  |  | 12.42 |

| Medición | Uds. | Largo | Alto | Parcial |
|---|---|---|---|---|
| D4 | 1 | 12.07 | 7.5 | 90.53 |
| Total |  |  |  | 90.53 |

**014ECM002** ud DESMONTADO DE MESA Y SOPORTE DE ALTAR Y ACOPIO LUGAR PROTEGIDO (30/11/2018)
1 ud × 56.7 (58.4 con costes indirectos) = 58.40
Desmontado de mesa y soporte de altar y acopio en lugar protegido para su reutilizacion y recolocacion posterior. Medida la unidad ejecutada.

| Código | Ud | Descripción | Rendimiento | Precio | Importe |
|---|---|---|---|---|---|
| TP00100 | h | PEÓN ESPECIAL | 3 | 18.9 | 56.70 |
|  |  | Total |  |  | 56.7 |

| Medición | Uds. | Parcial |
|---|---|---|
| D5 | 1 | 1.00 |
| Total |  | 1 |

**014ECM003** ud DESMONTADO DE REJAS Y TRASLADO A ALMACEN MUNICIPAL (30/11/2018)
1 ud × 37.8 (38.93 con costes indirectos) = 38.93
Desmontado de rejas y traslado a almacen municipal. Medida la unidad ejecutada.

| Código | Ud | Descripción | Rendimiento | Precio | Importe |
|---|---|---|---|---|---|
| TP00100 | h | PEÓN ESPECIAL | 2 | 18.9 | 37.80 |
|  |  | Total |  |  | 37.8 |

| Medición | Uds. | Parcial |
|---|---|---|
| D6 | 1 | 1.00 |
| Total |  | 1 |

**01KMV90EC1** m2 DESMONTADO M. MANUALES DE VENTANA DE MADERA (30/11/2018)
1.02 m2 × 3.78 (3.89 con costes indirectos) = 3.97
Demolición con medios manuales de ventana de madera. Medida la superficie de fuera a fuera del cerco.

| Código | Ud | Descripción | Rendimiento | Precio | Importe |
|---|---|---|---|---|---|
| TP00100 | h | PEÓN ESPECIAL | 0.2 | 18.9 | 3.78 |
|  |  | Total |  |  | 3.78 |

| Medición | Uds. | Ancho | Alto | Parcial |
|---|---|---|---|---|
| D7 | 2 | 0.58 | 0.88 | 1.02 |
| Total |  |  |  | 1.02 |

**01KMP90EC1** m2 DESMONTADO M. MANUALES DE PUERTA DE MADERA (30/11/2018)
5.19 m2 × 3.78 (3.89 con costes indirectos) = 20.19
Desmontado con medios manuales de puerta de madera con precerco, aprovechamiento de herrajes y traslado a almacen municipal. Medida la superficie de fuera a fuera del precerco.

| Código | Ud | Descripción | Rendimiento | Precio | Importe |
|---|---|---|---|---|---|
| TP00100 | h | PEÓN ESPECIAL | 0.2 | 18.9 | 3.78 |
|  |  | Total |  |  | 3.78 |

| Medición | Uds. | Ancho | Alto | Parcial |
|---|---|---|---|---|
| D8 | 1 | 2.1 | 2.47 | 5.19 |
| Total |  |  |  | 5.19 |

**01AAB00EC5** m2 DEMOLICIÓN DE CUBRICCION DE BÓVEDA, INCLUSO CARGA MANUAL (30/11/2018)
60.69 m2 × 4.73 (4.87 con costes indirectos) = 295.56
Demolición de cubriccion de bóveda hasta alcanzar el trasdos de esta, con medios manuales, incluso carga manual y transporte de material sobrante a vertedero. Medida la superficie inicial en verdadera magnitud por el intradós.

| Código | Ud | Descripción | Rendimiento | Precio | Importe |
|---|---|---|---|---|---|
| TP00100 | h | PEÓN ESPECIAL | 0.25 | 18.9 | 4.73 |
|  |  | Total |  |  | 4.73 |

| Medición | Uds. | Largo | Ancho | Parcial |
|---|---|---|---|---|
| E6 | 1 | 10.5 | 5.78 | 60.69 |
| Total |  |  |  | 60.69 |

**01KMP90EC2** m2 DESMONTADO M. MANUALES DE PIEZAS DE PIEDRA DE UMBRAL (30/11/2018)
0.86 m2 × 18.9 (19.47 con costes indirectos) = 16.74
Desmontado con medios manuales de piezas de piedra de umbral de puerta y traslado a lugar protegido para su posterior recolocacion. Medida la superficie desmontada..

| Código | Ud | Descripción | Rendimiento | Precio | Importe |
|---|---|---|---|---|---|
| TP00100 | h | PEÓN ESPECIAL | 1 | 18.9 | 18.90 |
|  |  | Total |  |  | 18.9 |

| Medición | Uds. | Largo | Ancho | Parcial |
|---|---|---|---|---|
| D9 | 1 | 2.46 | 0.35 | 0.86 |
| Total |  |  |  | 0.86 |

## 02 ACONDICIONAMIENTO DE TERRENOS
Importe: 1590.44

**02ACC00EC16** m3 EXCAVACIÓN APERTURA DE CAJA, TIERRAS DE CONSIST. MEDIA/DURA
161.63 m3 × 9.55 (9.84 con costes indirectos) = 1590.44
Excavación, en apertura de caja, de tierras de consistencia media/dura, realizada con medios mecánicos y manuales, incluso perfilado de fondo y caras, hasta una profundidad máxima de 2,00 m. Medida en perfil natural.

| Código | Ud | Descripción | Rendimiento | Precio | Importe |
|---|---|---|---|---|---|
| ME00300 | h | PALA CARGADORA (maquinaria) | 0.4 | 23.87 | 9.55 |
|  |  | Total |  |  | 9.55 |

| Medición | Uds. | Largo | Ancho | Alto | Parcial |
|---|---|---|---|---|---|
| E1 |  |  |  |  |  |
| RECALCE ZAPATAS |  |  |  |  |  |
| FUTUROS PILARES | 12 | 1.32 | 1.8 | 2.1 | 59.88 |
|  | 12 | 1.32 | 1.8 | 2.1 | 59.88 |
| ESQUINAS | 4 | 1 | 2.2 | 2.1 | 18.48 |
|  | 4 | 1 | 2.2 | 2.1 | 18.48 |
| E3 |  |  |  |  |  |
| RIOSTRAS | 2 | 10.9 | 0.45 | 0.45 | 4.41 |
|  | 2 | 6.84 | 0.45 | 0.45 | 2.77 |
| DEDUCCION ANCHO DE ZAPATAS | -4 | 0.8 | 0.45 | 0.45 | -0.65 |
|  | -4 | 0.8 | 0.45 | 0.45 | -0.65 |
|  | -4 | 1.2 | 0.45 | 0.45 | -0.97 |
| Total |  |  |  |  | 161.63 |

## 03 CIMENTACION Y ESTRUCTURA
Importe: 16919.39

**03HMM000EC** m3 HORMIGÓN EN MASA HM-15/B/40/IIa EN CIMIENTOS
20.64 m3 × 77.63 (79.96 con costes indirectos) = 1650.37
Hormigón en masa HM-15/B/40/IIa, consistencia blanda y tamaño máximo del árido 40 mm, en cimientos, suministrado y puesto en obra, incluso p.p. de vibrado y medios auxiliares para su puesta en obra (equipo de bombeo), control reducido, relacion maxima agua/cemento 0,50, agresividad debil (Qa), contenido minimo cemento 275 kg/m3, CEM II/A-L 32,5 o CEM II/A-V 32,5; según instrucción EHE y CTE DB SE-C. Medido el volumen teórico ejecutado.

| Código | Ud | Descripción | Rendimiento | Precio | Importe |
|---|---|---|---|---|---|
| TP00100 | h | PEÓN ESPECIAL | 0.05 | 18.9 | 0.95 |
| MV00100 | h | VIBRADOR (maquinaria) | 1.2 | 1.51 | 1.81 |
| CH029201 | m3 | HORMIGÓN HA-15/B/20/IIa, SUMINISTRADO (material) | 1.08 | 69.32 | 74.87 |
|  |  | Total |  |  | 77.63 |

| Medición | Uds. | Largo | Ancho | Alto | Parcial |
|---|---|---|---|---|---|
| E1 |  |  |  |  |  |
| BASE MEJORA TERRENO | 12 | 1.65 | 0.8 | 1 | 15.84 |
|  | 4 | 1.2 | 1 | 1 | 4.80 |
| Total |  |  |  |  | 20.64 |

**03ACC00010** kg ACERO EN BARRAS CORRUGADAS B400S EN CIMENT.
2999.29 kg × 1.03 (1.06 con costes indirectos) = 3179.25
Acero en barras corrugadas B 400 S en elementos de cimentación, incluso corte, labrado, colocación y p.p. de atado con alambre recocido, separadores, y puesta en obra; según instrucción EHE. Medido en peso nominal.

| Código | Ud | Descripción | Rendimiento | Precio | Importe |
|---|---|---|---|---|---|
| TO00600 | h | OF. 1ª FERRALLISTA (mano de obra) | 0.02 | 15.12 | 0.30 |
| CA00220 | kg | ACERO B 400 S (material; 23/11/2007) | 1.08 | 0.65 | 0.70 |
| CA01700 | kg | ALAMBRE DE ATAR (material) | 0.005 | 1.17 | 0.01 |
| WW00400 | u | PEQUEÑO MATERIAL | 0.05 | 0.3 | 0.02 |
|  |  | Total |  |  | 1.03 |

| Medición | Uds. | Largo | Ancho | Parcial |
|---|---|---|---|---|
| ARMADURAS EN ESPERA DE ZAPATAS |  |  |  |  |
| fórmula: (c^2/100)/4*p*0.785*b | 72 | 1.8 | 16 |  |
| fórmula: (c^2/100)/4*p*0.785*b | 24 | 1.8 | 12 |  |
| ARMADURAS EN ESPERA DE PILAR |  |  |  |  |
| fórmula: (c^2/100)/4*p*0.785*b | 72 | 1 | 16 |  |
| fórmula: (c^2/100)/4*p*0.785*b | 24 | 1 | 16 |  |
| ARMADURAS ZAPATAS |  |  |  |  |
| fórmula: (c^2/100)/4*p*0.785*b | 48 | 1.6 | 16 |  |
| fórmula: (c^2/100)/4*p*0.785*b | 96 | 0.8 | 16 |  |
| ARMADURA PILARES |  |  |  |  |
| fórmula: (c^2/100)/4*p*0.785*b | 72 | 2.95 | 16 |  |
| fórmula: (c^2/100)/4*p*0.785*b | 24 | 2.95 | 12 |  |
| fórmula: (c^2/100)/4*p*0.785*b | 240 | 1.6 | 8 |  |
| ARMADURA MENSULAS |  |  |  |  |
| fórmula: (c^2/100)/4*p*0.785*b | 36 | 2.71 | 16 |  |
| fórmula: (c^2/100)/4*p*0.785*b | 72 | 2.1 | 8 |  |
| ARMADURAS RECRECIDOS |  |  |  |  |
| fórmula: (c^2/100)/4*p*0.785*b | 36 | 2.71 | 16 |  |
| fórmula: (c^2/100)/4*p*0.785*b | 36 | 2.71 | 16 |  |
| ARMADURAS ZUNCHO ENCADENADO |  |  |  |  |
| fórmula: (c^2/100)/4*p*0.785*b | 8 | 11.52 | 12 |  |
| fórmula: (c^2/100)/4*p*0.785*b | 8 | 11.52 | 12 |  |
| fórmula: (c^2/100)/4*p*0.785*b | 8 | 6.8 | 12 |  |
| fórmula: (c^2/100)/4*p*0.785*b | 8 | 6.8 | 12 |  |
| fórmula: (c^2/100)/4*p*0.785*b | 123 | 1.6 | 8 |  |
| VIGAS RIOSTRAS |  |  |  |  |
| fórmula: (c^2/100)/4*p*0.785*b | 8 | 10.9 | 16 |  |
| fórmula: (c^2/100)/4*p*0.785*b | 8 | 6.2 | 16 |  |
| fórmula: (c^2/100)/4*p*0.785*b | 114 | 1.6 | 8 |  |
| ARMADURA ESPERAS |  |  |  |  |
| fórmula: (c^2/100)/4*p*0.785*b | 48 | 1.2 | 16 |  |
| REFUERZOS EN L |  |  |  |  |
| fórmula: (c^2/100)/4*p*0.785*b | 16 | 2 | 16 |  |
| ARMADURA TALADROS |  |  |  |  |
| fórmula: (c^2/100)/4*p*0.785*b | 300 | 1 | 16 |  |
| REFUERZOS EN L |  |  |  |  |
| fórmula: (c^2/100)/4*p*0.785*b | 16 | 2 | 16 |  |
| Total |  |  |  | 2999.29 |

**03HAZ00002** m3 HORMIGÓN HA-25/B/40/IIa EN ZAPATAS Y ENCEPADOS
16.51 m3 × 67.88 (69.92 con costes indirectos) = 1154.38
Hormigón para armar HA-25/P/40/IIa, consistencia plástica y tamaño máximo del árido 40 mm, en zapatas y encepados, suministrado y puesto en obra, incluso p.p. de limpieza de fondos, vibrado y curado; según instrucción EHE y CTE. Medido el volumen teórico ejecutado.

| Código | Ud | Descripción | Rendimiento | Precio | Importe |
|---|---|---|---|---|---|
| TO02200 | h | OFICIAL 2ª | 0.05 | 19.35 | 0.97 |
| TP00100 | h | PEÓN ESPECIAL | 0.4 | 18.9 | 7.56 |
| MV00100 | h | VIBRADOR | 0.13 | 1.51 | 0.20 |
| CH03000 | m3 | HORMIGÓN HA-25/B/40/IIa, SUMINISTRADO (material; 03/07/2017) | 1.03 | 57.43 | 59.15 |
|  |  | Total |  |  | 67.88 |

| Medición | Uds. | Largo | Ancho | Alto | Parcial |
|---|---|---|---|---|---|
| E1 |  |  |  |  |  |
| ZAPATAS | 12 | 1.65 | 0.8 | 0.8 | 12.67 |
|  | 4 | 1.2 | 1 | 0.8 | 3.84 |
| Total |  |  |  |  | 16.51 |

**01ALM90004** m3 CAJEADO EN MURO M. MANUALES DE L/M
21.32 m3 × 38.24 (39.39 con costes indirectos) = 839.79
Cajeado en muro para albergar pilar, perfilado de caras del pilar, con medios manuales de muro de ladrillo macizo. Medido el volumen inicial deduciendo huecos.

| Código | Ud | Descripción | Rendimiento | Precio | Importe |
|---|---|---|---|---|---|
| TP00100 | h | PEÓN ESPECIAL | 2 | 18.9 | 37.80 |
| MK00300 | h | CARRETILLA MECÁNICA BASCULANTE 1 m3 (maquinaria) | 0.06 | 3.65 | 0.22 |
| MC00100 | h | COMPRESOR DOS MARTILLOS (maquinaria) | 0.035 | 6.35 | 0.22 |
|  |  | Total |  |  | 38.24 |

| Medición | Uds. | Largo | Ancho | Alto | Parcial |
|---|---|---|---|---|---|
| E1 |  |  |  |  |  |
| CAJEADO EN MUROS ALOJAMIENTO ARMADURA ESPERA |  |  |  |  |  |
| FUTUROS PILARES | 12 | 0.7 | 0.5 | 0.8 | 3.36 |
|  | 4 | 0.7 | 0.5 | 0.8 | 1.12 |
| E2 |  |  |  |  |  |
| CAJEADO DE MUROS POR INTERIOR | 12 | 0.34 | 0.65 | 2.95 | 7.82 |
| CAJEADO DE MUROS POR EXTERIOR | 12 | 0.34 | 0.65 | 2.95 | 7.82 |
| E4 |  |  |  |  |  |
| CAJEADO DE MUROS POR EXTERIOR SOBRE MENSULA | 12 | 0.5 | 0.5 | 0.4 | 1.20 |
| Total |  |  |  |  | 21.32 |

**03HAA0ECEC** m3 MORTERO FLUIDO ALTA RESISTENCIA TIPO SIKAGROUT
2.31 m3 × 79.56 (81.95 con costes indirectos) = 189.30
Mortero fluido de alta resistencia tipo Sikagrout o similares caracteristicas tecnicas, incluso p.p. de limpieza de fondos,según instrucción EHE, NCSE-02 y CTE DB SE-C. Medido el volumen teórico ejecutado.

| Código | Ud | Descripción | Rendimiento | Precio | Importe |
|---|---|---|---|---|---|
| TP00100 | h | PEÓN ESPECIAL | 0.2 | 18.9 | 3.78 |
| TO02200 | h | OFICIAL 2ª | 0.3 | 19.35 | 5.81 |
| CH03022 | m3 | MORTERO FLUIDO SIKAGROUT (material) | 1.03 | 67.93 | 69.97 |
|  |  | Total |  |  | 79.56 |

| Medición | Uds. | Largo | Ancho | Alto | Parcial |
|---|---|---|---|---|---|
| E1 |  |  |  |  |  |
| CARAS DE ZAPATAS | 12 | 1.65 | 0.7 | 0.05 | 0.69 |
|  | 4 | 1.2 | 0.7 | 0.05 | 0.17 |
| E2 |  |  |  |  |  |
| APOYO FABRICAS DE ARCOS | 12 | 1 | 0.7 | 0.05 | 0.42 |
| E3 |  |  |  |  |  |
| RIOSTRAS | 2 | 1.5 | 0.35 | 0.05 | 0.05 |
|  | 6 | 1.27 | 0.35 | 0.05 | 0.13 |
|  | 2 | 1.55 | 0.35 | 0.05 | 0.05 |
|  | 4 | 0.88 | 0.35 | 0.05 | 0.06 |
|  | 2 | 2.22 | 0.35 | 0.05 | 0.08 |
| E4 |  |  |  |  |  |
| CARA SUPERIOR ZUNCHO |  |  |  |  |  |
|  | 2 | 11.52 | 0.35 | 0.05 | 0.40 |
|  | 4 | 2.03 | 0.35 | 0.05 | 0.14 |
|  | 2 | 3.4 | 0.35 | 0.05 | 0.12 |
| Total |  |  |  |  | 2.31 |

**01ALM90005** m3 CAJEADO EN MACHON M. MANUALES PARA ALOJAMIENTO DE MENSULA
1 m3 × 38.24 (39.39 con costes indirectos) = 39.39
Cajeado en machon con medios manuales para alojar mensula, perfilado de caras. Medido el volumen inicial deduciendo huecos.

| Código | Ud | Descripción | Rendimiento | Precio | Importe |
|---|---|---|---|---|---|
| TP00100 | h | PEÓN ESPECIAL | 2 | 18.9 | 37.80 |
| MK00300 | h | CARRETILLA MECÁNICA BASCULANTE 1 m3 | 0.06 | 3.65 | 0.22 |
| MC00100 | h | COMPRESOR DOS MARTILLOS | 0.035 | 6.35 | 0.22 |
|  |  | Total |  |  | 38.24 |

| Medición | Uds. | Largo | Ancho | Alto | Parcial |
|---|---|---|---|---|---|
| E2 |  |  |  |  |  |
| MENSULA | 8 | 0.5 | 0.5 | 0.5 | 1.00 |
| Total |  |  |  |  | 1 |

**10SSS0EC26** ml TALADROS DE 16 MM DE DIAMETRO Y 40 CMS DE PROFUNDIDAD
180.26 ml × 10.86 (11.19 con costes indirectos) = 2017.11
Taladros inclinados en muro existente, uno cada 60 cms de separacion y de un diametro para alojar una barra de acero de 16 mm de diametro, profundidad de 40cms, incluso relleno con Sikagrout y barra de acero B 400 S de diametro 16 mm. Medida la longitud ejecutada referida a metro lineal de muro.
.

| Código | Ud | Descripción | Rendimiento | Precio | Importe |
|---|---|---|---|---|---|
| TP00100 | h | PEÓN ESPECIAL | 0.5 | 18.9 | 9.45 |
| CA002EC01 | kg | SIKAGROUT. (material; 08/01/2019) | 0.5 | 0.72 | 0.36 |
| MW00200 | h | TALADRO ELÉCTRICO (maquinaria) | 0.25 | 4.19 | 1.05 |
|  |  | Total |  |  | 10.86 |

| Medición | Uds. | Largo | Alto | Parcial |
|---|---|---|---|---|
| E2 |  |  |  |  |
| PILARES | 12 |  | 2.95 | 35.40 |
| PILARES | 12 |  | 2.95 | 35.40 |
| E4 |  |  |  |  |
| TALADROS BASE ZUNCHOS |  |  |  |  |
| CAJEADO ZUNHO HORIZONTAL | 2 | 11.52 |  | 23.04 |
|  | 4 | 2.03 |  | 8.12 |
|  | 2 | 3.4 |  | 6.80 |
| E5 |  |  |  |  |
| TALADROS ANCLAJE CAPA DE COMPRESION |  |  |  |  |
|  | 2 | 11.55 |  | 23.10 |
|  | 2 | 6.48 |  | 12.96 |
| E6 |  |  |  |  |
| TALADROS BASE ZUNCHOS |  |  |  |  |
| CAJEADO ZUNCHO HORIZONTAL | 2 | 11.52 |  | 23.04 |
| INCLINADO | 4 | 3.1 |  | 12.40 |
| Total |  |  |  | 180.26 |

**05HEM00001** m2 ENCOFRADO DE MADERA DE PINO EN PILARES PARA REVESTIR
67.17 m2 × 10.28 (10.59 con costes indirectos) = 711.33
Encofrado de madera de pino en pilares para revestir, incluso limpieza, humedecido, aplicación del desencofrante, y p.p. de elementos complementarios para su estabilidad y adecuada ejecución; construido según EHE. Medida la superficie de encofrado útil.

| Código | Ud | Descripción | Rendimiento | Precio | Importe |
|---|---|---|---|---|---|
| TO00400 | h | OF. 1ª ENCOFRADOR (mano de obra) | 0.25 | 15.12 | 3.78 |
| TP00100 | h | PEÓN ESPECIAL | 0.1 | 18.9 | 1.89 |
| CM00200 | m3 | MADERA DE PINO EN TABLA (material) | 0.003 | 195.18 | 0.59 |
| CM00300 | m3 | MADERA DE PINO EN TABLON (material) | 0.013 | 225.64 | 2.93 |
| CW00600 | l | DESENCOFRANTE (material) | 0.4 | 1.72 | 0.69 |
| WW00300 | u | MATERIAL COMPLEMENTARIO O PZAS. ESPECIALES (material; 03/07/2017) | 0.5 | 0.55 | 0.28 |
| WW00400 | u | PEQUEÑO MATERIAL | 0.4 | 0.3 | 0.12 |
|  |  | Total |  |  | 10.28 |

| Medición | Uds. | Largo | Ancho | Alto | Parcial |
|---|---|---|---|---|---|
| E2 |  |  |  |  |  |
| CAJEADO DE MUROS POR INTERIOR | 12 |  | 0.5 | 2.95 | 17.70 |
| CAJEADO DE MUROS POR EXTERIOR | 12 |  | 0.5 | 2.95 | 17.70 |
| E4 |  |  |  |  |  |
| PILARES CARA EXTERIOR |  |  |  |  |  |
| CAJEADO DE MUROS POR EXTERIOR SOBRE MENSULA | 12 | 0.5 |  | 0.4 | 2.40 |
| ZUNCHOS |  |  |  |  |  |
| CAJEADO ZUNHO HORIZONTAL | 2 | 11.52 |  | 0.4 | 9.22 |
|  | 4 | 2.03 |  | 0.4 | 3.25 |
|  | 2 | 3.4 |  | 0.4 | 2.72 |
| E6 |  |  |  |  |  |
| CAJEADO ZUNCHO HORIZONTAL | 2 | 11.52 |  | 0.4 | 9.22 |
| INCLINADO | 4 | 3.1 |  | 0.4 | 4.96 |
| Total |  |  |  |  | 67.17 |

**05HHP00003** m3 HORMIGÓN PARA ARMAR HA-25/B/20/IIa EN PILARES, MENSULAS Y ZUNCHO
23.09 m3 × 83.04 (85.53 con costes indirectos) = 1974.89
Hormigón para armar HA-25/P/20/IIa, consistencia plástica y tamaño máximo del árido 20 mm, en pilares, suministrado y puesto en obra, incluso p.p. de limpieza de fondos, vibrado y curado; construido según EHE y NCSR-02. Medido el volumen teórico ejecutado.

| Código | Ud | Descripción | Rendimiento | Precio | Importe |
|---|---|---|---|---|---|
| TP00100 | h | PEÓN ESPECIAL | 0.6 | 18.9 | 11.34 |
| MV00100 | h | VIBRADOR | 0.2 | 1.51 | 0.30 |
| CH02921 | m3 | HORMIGÓN HA-25/B/20/IIa, SUMINISTRADO (material) | 1.03 | 69.32 | 71.40 |
|  |  | Total |  |  | 83.04 |

| Medición | Uds. | Largo | Ancho | Alto | Parcial |
|---|---|---|---|---|---|
| E2 |  |  |  |  |  |
| PILARES |  |  |  |  |  |
|  | 12 | 0.35 | 0.5 | 3.21 | 6.74 |
| MENSULAS | 12 | 2.35 | 0.5 | 0.5 | 7.05 |
| E4 |  |  |  |  |  |
| PILARES |  |  |  |  |  |
|  | 12 | 0.3 | 0.3 | 0.3 | 0.32 |
| ZUNCHOS |  |  |  |  |  |
|  | 2 | 11.52 | 0.35 | 0.35 | 2.82 |
|  | 4 | 2.03 | 0.35 | 0.35 | 0.99 |
|  | 2 | 3.4 | 0.35 | 0.35 | 0.83 |
| E6 |  |  |  |  |  |
| CAJEADO ZUNCHO HORIZONTAL | 2 | 11.52 | 0.35 | 0.35 | 2.82 |
| INCLINADO | 4 | 3.1 | 0.35 | 0.35 | 1.52 |
| Total |  |  |  |  | 23.09 |

**03HMM00002** m3 HORMIGÓN EN MASA HM-15/B/20/II EN CIMIENTOS
4.44 m3 × 83.58 (86.09 con costes indirectos) = 382.24
Hormigón en masa HM-15/B/20/II, consistencia plástica y tamaño máximo del árido 20 mm, en cimientos, suministrado y puesto en obra, incluso p.p. de vibrado; según instrucción EHE y CTE. Medido el volumen teórico ejecutado.

| Código | Ud | Descripción | Rendimiento | Precio | Importe |
|---|---|---|---|---|---|
| TP00100 | h | PEÓN ESPECIAL | 0.45 | 18.9 | 8.51 |
| MV00100 | h | VIBRADOR | 0.13 | 1.51 | 0.20 |
| CH029201 | m3 | HORMIGÓN HA-15/B/20/IIa, SUMINISTRADO | 1.08 | 69.32 | 74.87 |
|  |  | Total |  |  | 83.58 |

| Medición | Uds. | Largo | Ancho | Alto | Parcial |
|---|---|---|---|---|---|
| E3 |  |  |  |  |  |
| HORMIGON DE LIMPIEZA |  |  |  |  |  |
| RIOSTRAS | 2 | 1.5 | 0.35 | 0.1 | 0.11 |
|  | 6 | 1.27 | 0.35 | 0.1 | 0.27 |
|  | 2 | 1.55 | 0.35 | 0.1 | 0.11 |
|  | 4 | 0.88 | 0.35 | 0.1 | 0.12 |
|  | 2 | 2.22 | 0.35 | 0.1 | 0.16 |
| E4 |  |  |  |  |  |
| BASE DE ZUNCHOS |  |  |  |  |  |
| CAJEADO ZUNHO HORIZONTAL | 2 | 11.52 | 0.5 | 0.1 | 1.15 |
|  | 4 | 2.03 | 0.5 | 0.1 | 0.41 |
|  | 2 | 3.4 | 0.5 | 0.1 | 0.34 |
| E6 |  |  |  |  |  |
| BASE ZUNCHO HORIZONTAL | 2 | 11.52 | 0.5 | 0.1 | 1.15 |
| BASE INCLINADO | 4 | 3.1 | 0.5 | 0.1 | 0.62 |
| Total |  |  |  |  | 4.44 |

**03HAA00010** m3 HORMIGÓN HA-25/B/20/IIa EN VIGAS/ZUNCHOS DE CIMENT.
3.41 m3 × 81.15 (83.58 con costes indirectos) = 285.01
Hormigón para armar HA-25/B/20/IIa, consistencia blanda y tamaño máximo del árido 20 mm, en vigas y/o zunchos de cimentación, suministrado y puesto en obra, incluso p.p. de limpieza de fondos, vibrado y curado; según instrucción EHE, NCSR-02 y CTE. Medido el volumen teórico ejecutado.

| Código | Ud | Descripción | Rendimiento | Precio | Importe |
|---|---|---|---|---|---|
| TP00100 | h | PEÓN ESPECIAL | 0.5 | 18.9 | 9.45 |
| CH02920 | m3 | HORMIGÓN HA-25/B/20/IIa, SUMINISTRADO | 1.03 | 69.32 | 71.40 |
| MV00100 | h | VIBRADOR | 0.2 | 1.51 | 0.30 |
|  |  | Total |  |  | 81.15 |

| Medición | Uds. | Largo | Ancho | Alto | Parcial |
|---|---|---|---|---|---|
| E3 |  |  |  |  |  |
| RIOSTRAS | 2 | 1.5 | 0.35 | 0.45 | 0.47 |
|  | 6 | 1.27 | 0.35 | 0.45 | 1.20 |
|  | 2 | 1.55 | 0.35 | 0.45 | 0.49 |
|  | 4 | 0.88 | 0.35 | 0.45 | 0.55 |
|  | 2 | 2.22 | 0.35 | 0.45 | 0.70 |
| Total |  |  |  |  | 3.41 |

**01ALM90007** m3 CAJEADO EN MURO M. MANUALES DE L/M HORIZONTAL
16.38 m3 × 38.24 (39.39 con costes indirectos) = 645.21
Cajeado en muro para albergar zuncho horizontal, perfilado de caras, con medios manuales de muro de ladrillo macizo. Medido el volumen inicial deduciendo huecos.

| Código | Ud | Descripción | Rendimiento | Precio | Importe |
|---|---|---|---|---|---|
| TP00100 | h | PEÓN ESPECIAL | 2 | 18.9 | 37.80 |
| MK00300 | h | CARRETILLA MECÁNICA BASCULANTE 1 m3 | 0.06 | 3.65 | 0.22 |
| MC00100 | h | COMPRESOR DOS MARTILLOS | 0.035 | 6.35 | 0.22 |
|  |  | Total |  |  | 38.24 |

| Medición | Uds. | Largo | Ancho | Alto | Parcial |
|---|---|---|---|---|---|
| E4 |  |  |  |  |  |
| CAJEADO ZUNHO HORIZONTAL | 2 | 11.52 | 0.5 | 0.4 | 4.61 |
|  | 4 | 2.03 | 0.5 | 0.4 | 1.62 |
|  | 2 | 3.4 | 0.5 | 0.4 | 1.36 |
| E6 |  |  |  |  |  |
| CAJEADO ZUNCHO HORIZONTAL | 2 | 11.52 | 0.5 | 0.4 | 4.61 |
| INCLINADO | 4 | 3.1 | 0.5 | 0.4 | 2.48 |
|  | 2 | 2.8 | 0.5 | 0.4 | 1.12 |
|  | 1 | 2.9 | 0.5 | 0.4 | 0.58 |
| Total |  |  |  |  | 16.38 |

**09ISS000EC32** m2 LIMPIEZA DEL TRASDOS DE BOVEDA DE LADRILLO Y ARCOS
74.84 m2 × 1.51 (1.56 con costes indirectos) = 116.75
Limpieza del trasdos de boveda de ladrillo y arcos, con medios manuales. Medida la superficie ejecutada.

| Código | Ud | Descripción | Rendimiento | Precio | Importe |
|---|---|---|---|---|---|
| TO00700 | h | OF. 1ª IMPERMEABILIZADOR (mano de obra) | 0.1 | 15.12 | 1.51 |
|  |  | Total |  |  | 1.51 |

| Medición | Uds. | Largo | Ancho | Parcial |
|---|---|---|---|---|
| E5 |  |  |  |  |
| TRASDOS DE BOVEDA Y ARCOS | 1 | 11.55 | 6.48 | 74.84 |
| Total |  |  |  | 74.84 |

**01RSS00EC32** ml APERTURA DE CAJAS-ROZA INTRODUCCION DE CAPA DE COMPRESION
36.06 ml × 11.13 (11.46 con costes indirectos) = 413.25
Apertura de cajas-rozas en muro para alojar capa de compresion en muro existente hasta alcanzar las esperas de pilares recrecidos en donde se encuentren estos, en muro existente, con medios mecánicos o manuales, incluso carga manual y transporte de material sobrante a vertedero. Medida la longitud ejecutada.

| Código | Ud | Descripción | Rendimiento | Precio | Importe |
|---|---|---|---|---|---|
| MC00100 | h | COMPRESOR DOS MARTILLOS | 0.035 | 6.35 | 0.22 |
| MK00100 | h | CAMIÓN BASCULANTE (maquinaria) | 0.05 | 25.6 | 1.28 |
| TP00100 | h | PEÓN ESPECIAL | 0.1 | 18.9 | 1.89 |
| TO02200 | h | OFICIAL 2ª | 0.4 | 19.35 | 7.74 |
|  |  | Total |  |  | 11.13 |

| Medición | Uds. | Largo | Parcial |
|---|---|---|---|
| E5 |  |  |  |
| APERTURA CAJAS | 2 | 11.55 | 23.10 |
|  | 2 | 6.48 | 12.96 |
| Total |  |  | 36.06 |

**05FUS00EC34** m2 CAPA DE COMPRESION MALLA ELECTROSOLDADA.
74.84 m2 × 29.21 (30.09 con costes indirectos) = 2251.94
Capa de compresion de hormigon armado con malla electrosoldada de 6cms de espesor sobre la implementeria de bovedas, ancladas perimetralmente a muros mediante rozas y anclajes de diametro 16mm cada 60 cms en taladro rellenado con mortero tipo Sikagrout, conectores al trasdos de boveda mediante tornillos de acero 100x6cm cabeza tuerca hexagonal cada 30cms al tresbolillo en taladros inclinados rellenos de Sikagrout, hormigon con 4cms de espesor HA-25/B/15/IIa, Incluso p.p. de macizado de apoyos, encofrados complementarios, apeos, desencofrado, vibrado y curado; construido según EFHE, EHE y NCSE-02. Medido de fuera a fuera deduciendo huecos mayores de 1 m2.
16 MM CADA 60 CM EN TALADRO RELLENADO CON MORTERO TIPO SIKAGROUT.

| Código | Ud | Descripción | Rendimiento | Precio | Importe |
|---|---|---|---|---|---|
| TO02100 | h | OFICIAL 1ª | 0.4 | 15.12 | 6.05 |
| TO00600 | h | OF. 1ª FERRALLISTA | 0.06 | 15.12 | 0.91 |
| TP00100 | h | PEÓN ESPECIAL | 0.65 | 18.9 | 12.29 |
| CH02920 | m3 | HORMIGÓN HA-25/B/20/IIa, SUMINISTRADO | 0.1 | 69.32 | 6.93 |
| CA00620 | kg | ACERO ELECTROSOLDADO ME B 500 T EN MALLA (material) | 0.99 | 0.89 | 0.88 |
| MV00100 | h | VIBRADOR | 0.07 | 1.51 | 0.11 |
| WW00300 | u | MATERIAL COMPLEMENTARIO O PZAS. ESPECIALES | 1 | 0.55 | 0.55 |
| WW00400 | u | PEQUEÑO MATERIAL | 1 | 0.3 | 0.30 |
| CA002EC01 | kg | SIKAGROUT. | 0.2 | 0.72 | 0.14 |
| MW00200 | h | TALADRO ELÉCTRICO | 0.25 | 4.19 | 1.05 |
|  |  | Total |  |  | 29.21 |

| Medición | Uds. | Largo | Ancho | Parcial |
|---|---|---|---|---|
| E5 |  |  |  |  |
| CAPA DE COMPRESION BOVEDA | 1 | 11.55 | 6.48 | 74.84 |
| Total |  |  |  | 74.84 |

**03WSS8EC23** ml RELLENO MORTERO PARTE SUPERIOR DE ROZA PARA CAPA COMPRESION (03/07/2017)
36.06 ml × 28.79 (29.65 con costes indirectos) = 1069.18
Mortero M-7,5 N/mm2 de relleno de exceso de apertura en caja de roza para capa de compresion, suministrado y puesto en obra, incluso p.p. de alisado de la superficie; según instrucción EHE y CTE DB SE-C. Medido la longitud ejecutada.

| Código | Ud | Descripción | Rendimiento | Precio | Importe |
|---|---|---|---|---|---|
| TO02200 | h | OFICIAL 2ª | 0.05 | 19.35 | 0.97 |
| TP00100 | h | PEÓN ESPECIAL | 0.075 | 18.9 | 1.42 |
| GM80010 | m3 | MORTERO M7,5 CEM II/A-L 32,5 N ELAB. EN CENTRAL (material; 03/07/2017) | 0.25 | 105.6 | 26.40 |
|  |  | Total |  |  | 28.79 |

| Medición | Uds. | Largo | Parcial |
|---|---|---|---|
| E5 |  |  |  |
| CAPA DE COMPRESION BOVEDA | 2 | 11.55 | 23.10 |
|  | 2 | 6.48 | 12.96 |
| Total |  |  | 36.06 |

## 04 CUBIERTA
Importe: 18333.32

**06WFF000EC** m2 FORM. CAMARA TABICONES Y T. RASILLÓN CON DIRECTRIZ EXIS
66.59 m2 × 92.72 (95.5 con costes indirectos) = 6359.35
Formación de camara de aire mediante tablero de rasillón en igual disposicion de directriz existente de ladrillo hueco sencillo 80x25x4 cm apoyado sobre viguetas IP 100 mm apoyados y abrigados con mortero M-7,5 N/mm2, apoyados sobre recrecidos de muretes de ladrillo sobre arcos recibidos con mortero M5 (1:6), capa de compresion armada de 4 cm de espesor con HA-25/B/15/IIa maestreada y armada con malla electrosoldada B 500 S 20x20 cm diametro 5mm, incluso p.p. de limas, Medida en proyección horizontal de fuera a fuera.

| Código | Ud | Descripción | Rendimiento | Precio | Importe |
|---|---|---|---|---|---|
| ATC00100 | h | CUADRILLA ALBAÑILERÍA, FORMADA POR OFICIAL 1ª Y PEÓN ESP. (mano de obra; 29/11/2018) | 1.22 | 38.75 | 47.28 |
| FL01500 | u | RASILLON CERAMICO 100x25x4 cm (material) | 4.346 | 1.05 | 4.56 |
| AGM00500 | m3 | MORTERO DE CEMENTO M5 (1:6) CEM II/A-L 32,5 N (material) | 0.115 | 54.44 | 6.26 |
| TO02100 | h | OFICIAL 1ª | 0.4 | 15.12 | 6.05 |
| TO00600 | h | OF. 1ª FERRALLISTA | 0.06 | 15.12 | 0.91 |
| TP00100 | h | PEÓN ESPECIAL | 0.65 | 18.9 | 12.29 |
| CH02920 | m3 | HORMIGÓN HA-25/B/20/IIa, SUMINISTRADO | 0.18 | 69.32 | 12.48 |
| CA00620 | kg | ACERO ELECTROSOLDADO ME B 500 T EN MALLA | 0.99 | 0.89 | 0.88 |
| MV00100 | h | VIBRADOR | 0.07 | 1.51 | 0.11 |
| WW00300 | u | MATERIAL COMPLEMENTARIO O PZAS. ESPECIALES | 1 | 0.55 | 0.55 |
| WW00400 | u | PEQUEÑO MATERIAL | 1 | 0.3 | 0.30 |
| MW00200 | h | TALADRO ELÉCTRICO | 0.25 | 4.19 | 1.05 |
|  |  | Total |  |  | 92.72 |

| Medición | Uds. | Largo | Ancho | Parcial |
|---|---|---|---|---|
| E9-E10-E11 |  |  |  |  |
| SOBRE BOVEDA | 1 | 10.57 | 6.3 | 66.59 |
| Total |  |  |  | 66.59 |

**07ITW0EC57** m RECOMPOSICION CORNISA SOPORTE ALERO TEJADO.
24.77 m × 161.24 (166.08 con costes indirectos) = 4113.80
Recomposicion de aleros de coronacion de muros de fachadas, de ladrillo visto macizo de tejar, mantenimiendo los tramos aprovechables y sustituyendo los deteriorados, aprovechando piezas desmontadas aprovechables y aportando nuevas de las mismas caracteristicas, de tres hiladas voladas sucesivamente, la primera a soga, la intermedia a 45º, y la tercera a tizon. Incluso p.p. de rejuntado. Medido en verdadera magnitud.

| Código | Ud | Descripción | Rendimiento | Precio | Importe |
|---|---|---|---|---|---|
| AGM00600 | m3 | MORTERO DE CEMENTO M2,5 (1:8) CEM II/A-L 32,5 N (material) | 0.015 | 49.42 | 0.74 |
| ATC00100 | h | CUADRILLA ALBAÑILERÍA, FORMADA POR OFICIAL 1ª Y PEÓN ESP. | 0.4 | 38.75 | 15.50 |
| P01LV017 | mu | LADRILLO CARA VISTA HIDROFUGADO MARRON CLARO (material; 29/12/2018) | 0.58 | 250 | 145.00 |
|  |  | Total |  |  | 161.24 |

| Medición | Uds. | Largo | Alto | Parcial |
|---|---|---|---|---|
| RAI |  |  |  |  |
| ALERO CUBIERTA |  |  |  |  |
| FACHADA NORTE Y SUR | 2 | 7.5 |  | 15.00 |
| 40% ESTIMADO=ALTURA |  |  |  |  |
| FACHADA OESTE Y ESTE | 2 | 12.21 | 0.4 | 9.77 |
| Total |  |  |  | 24.77 |

**01TLL001EC** m LIMPIEZA O DECAPADO (30/11/2018)
14.65 m × 18.9 (19.47 con costes indirectos) = 285.24
Limpieza o decapado en caso necesarios lijado manual, o rebaje en su caso por lijado de cara, de piezas antiguas que se conservan. Medida la longitud ejecutada.

| Código | Ud | Descripción | Rendimiento | Precio | Importe |
|---|---|---|---|---|---|
| TP00100 | h | PEÓN ESPECIAL | 1 | 18.9 | 18.90 |
|  |  | Total |  |  | 18.9 |

| Medición | Uds. | Largo | Alto | Parcial |
|---|---|---|---|---|
| RAI |  |  |  |  |
| ALERO |  |  |  |  |
| 60% ESTIMADO=ALTURA |  |  |  |  |
| FACHADA OESTE Y ESTE | 2 | 12.21 | 0.6 | 14.65 |
| Total |  |  |  | 14.65 |

**01TLL001EC1** m2 PICADO Y REJUNTADO (15/12/2007)
14.65 m2 × 32.04 (33 con costes indirectos) = 483.45
Picado y rejuntado en tramos de piezas conservadas, y rejuntado en tramos de piezas nuevas, con mortero de cemento y cal con arena rubia, para un tono resultante claro, con rejuntado enrasado y cepillado (para dejar el arido visto) con junta matada superior. Medida a cinta corrida.

| Código | Ud | Descripción | Rendimiento | Precio | Importe |
|---|---|---|---|---|---|
| TO00100 | h | OF. 1ª ALBAÑILERÍA (mano de obra; 29/11/2018) | 1.2 | 19.85 | 23.82 |
| GM00100 | kg | MORTERO CAL AÉREA (material; 03/07/2017) | 18 | 0.44 | 7.92 |
| WW00400 | u | PEQUEÑO MATERIAL | 1 | 0.3 | 0.30 |
|  |  | Total |  |  | 32.04 |

| Medición | Uds. | Largo | Alto | Parcial |
|---|---|---|---|---|
| RAI |  |  |  |  |
| ALERO |  |  |  |  |
| 60% ESTIMADO=ALTURA |  |  |  |  |
| FACHADA OESTE Y ESTE | 2 | 12.21 | 0.6 | 14.65 |
| Total |  |  |  | 14.65 |

**06BHC80EC1** m2 FÁBRICA LADRILLO 24 X 11,5 X 9, 11,5 ESPESOR
20.88 m2 × 17.79 (18.32 con costes indirectos) = 382.52
Murete de carga sobre arcos en fabrica de ladrillo 24x11,5x9 de 11,5 cm de espesor, sobre jes de directrices de arcos. Dispuestos con huecos de ventilacion en la fabrica y trabas en laterales. Recibido con mortero M5 de cemento CEM II/A-L 32,5 N y arena de río; construido según CTE DB SE-F. Medida deduciendo huecos.

| Código | Ud | Descripción | Rendimiento | Precio | Importe |
|---|---|---|---|---|---|
| TO00100 | h | OF. 1ª ALBAÑILERÍA | 0.35 | 19.85 | 6.95 |
| TP00100 | h | PEÓN ESPECIAL | 0.272 | 18.9 | 5.14 |
| AGM00800 | m3 | MORTERO DE CEMENTO M5 (1:6) CEM II/A-L 32,5 N + PLAST. (material) | 0.014 | 56.06 | 0.78 |
| FB01EC2 | mu | LADRILLO CERÁMICO 24x11.50x9 (material; 20/01/2010) | 0.012 | 410 | 4.92 |
|  |  | Total |  |  | 17.79 |

| Medición | Uds. | Largo | Alto | Parcial |
|---|---|---|---|---|
| E7 | 4 | 5.8 | 0.9 | 20.88 |
| Total |  |  |  | 20.88 |

**10SSS0EC30** ud TALADROS DE VENTILACION Y TUBO PVC 80MM.
10 ud × 18.3 (18.85 con costes indirectos) = 188.50
Taladros en muro existente para alojar tubo de ventilacion de suelo ventilado incluso tubo corrugado de PVC diametro 80mm. y rejilla chapa de hierro segun detalle. Medida la unidad ejecutada.

| Código | Ud | Descripción | Rendimiento | Precio | Importe |
|---|---|---|---|---|---|
| TP00100 | h | PEÓN ESPECIAL | 0.5 | 18.9 | 9.45 |
| MC00100 | h | COMPRESOR DOS MARTILLOS | 0.5 | 6.35 | 3.18 |
| IE12400EC01 | m | TUBO PVC FLEXIBLE CORRUGADO DIÁM. 80 mm (material; 15/12/2009) | 1 | 1.25 | 1.25 |
| IC53800EC02 | u | REJILLA DE VENTILACIÓN ACERO (material; 09/10/2007) | 1 | 4.42 | 4.42 |
|  |  | Total |  |  | 18.3 |

| Medición | Uds. | Parcial |
|---|---|---|
| E8 | 10 | 10.00 |
| Total |  | 10 |

**10SSS0EC31** m ABULTADO Y REGULARIZACION LADRILLO Y MORTERO (03/07/2017)
17.12 m × 28.79 (29.65 con costes indirectos) = 507.61
Abultado y regularizacion para disposicion de elementos constructivos varios con ladrillo y mortero M-7.5 N/mm2 . Medida la longitud ejecutada.

| Código | Ud | Descripción | Rendimiento | Precio | Importe |
|---|---|---|---|---|---|
| TO02200 | h | OFICIAL 2ª | 0.05 | 19.35 | 0.97 |
| TP00100 | h | PEÓN ESPECIAL | 0.075 | 18.9 | 1.42 |
| GM80010 | m3 | MORTERO M7,5 CEM II/A-L 32,5 N ELAB. EN CENTRAL | 0.25 | 105.6 | 26.40 |
|  |  | Total |  |  | 28.79 |

| Medición | Uds. | Largo | Parcial |
|---|---|---|---|
| E12 | 1 | 10.57 | 10.57 |
|  | 1 | 6.55 | 6.55 |
| Total |  |  | 17.12 |

**09ISS00035** m2 IMPERMEAB. IMPRIM. ASFALT.+MEMBRANA MONOCAPA BETUN MODIFI
66.59 m2 × 29.79 (30.68 con costes indirectos) = 2042.98
Impermeabilizacion compuesta por imprimacion asfaltica tipo EA; membrana impermeabilizante monocapa adherida de lamina de betun modificado con elastomero SBS, LBM (SBS)-40/FP (140) y capa separadora de geotextil de fibras de poliester (200 g/m2) y p.p. de solapes de lamina en paredes verticales del canalon >=10 cm.. Medida la superficie ejecutada.

| Código | Ud | Descripción | Rendimiento | Precio | Importe |
|---|---|---|---|---|---|
| ATC00100 | h | CUADRILLA ALBAÑILERÍA, FORMADA POR OFICIAL 1ª Y PEÓN ESP. | 0.25 | 38.75 | 9.69 |
| TO00700 | h | OF. 1ª IMPERMEABILIZADOR | 0.2 | 15.12 | 3.02 |
| AGM00800 | m3 | MORTERO DE CEMENTO M5 (1:6) CEM II/A-L 32,5 N + PLAST. | 0.041 | 56.06 | 2.30 |
| XI01800 | m2 | MEMBRANA BETÚN MODIF. ARM. DOBLE POLIETILENO 4 mm (material) | 2.222 | 6.65 | 14.78 |
|  |  | Total |  |  | 29.79 |

| Medición | Uds. | Largo | Ancho | Parcial |
|---|---|---|---|---|
| E13 |  |  |  |  |
| SOBRE BOVEDA | 1 | 10.57 | 6.3 | 66.59 |
| Total |  |  |  | 66.59 |

**09ISS00036** m2 CAPA DE PROTECCION Y REGULARIZACION 3-4 CM MORTERO
66.59 m2 × 11.99 (12.35 con costes indirectos) = 822.39
Capa de proteccion y regularizacion de 3-4 cms de espesor realizado con mortero de cemento.. Medida la superficie ejecutada.

| Código | Ud | Descripción | Rendimiento | Precio | Importe |
|---|---|---|---|---|---|
| ATC00100 | h | CUADRILLA ALBAÑILERÍA, FORMADA POR OFICIAL 1ª Y PEÓN ESP. | 0.25 | 38.75 | 9.69 |
| AGM00800 | m3 | MORTERO DE CEMENTO M5 (1:6) CEM II/A-L 32,5 N + PLAST. | 0.041 | 56.06 | 2.30 |
|  |  | Total |  |  | 11.99 |

| Medición | Uds. | Largo | Ancho | Parcial |
|---|---|---|---|---|
| E14 |  |  |  |  |
| SOBRE BOVEDA | 1 | 10.57 | 6.3 | 66.59 |
| Total |  |  |  | 66.59 |

**09ISS00EC1** m2 REVESTIMIENTO VISTO DE CUBIERTA IMPERMEABLE
66.59 m2 × 19.4 (19.98 con costes indirectos) = 1330.47
Revestimiento visto de cubierta formado por dos capas de mortero, una de base de regularizacion maestreada de 2cms de espesor de mortero M-5, acabado fratasado y sellado sin cretones e irregularidades y otra de acabado de TECMADRY ELAST color blanco, que es un revestimiento elastico cementoso de alta proteccion e impermeabilizacion, aplicado en tres capas con cepillo, una primera mano, una armadura de refuerzo de velo de fibra de vidrio 100 y dos capas mas de TECMADRY ELAST color blanco, con rendimiento de cada capa de 1kg/m2, incluso p.p. de solapes. Medida la superficie ejecutada.

| Código | Ud | Descripción | Rendimiento | Precio | Importe |
|---|---|---|---|---|---|
| ATC00100 | h | CUADRILLA ALBAÑILERÍA, FORMADA POR OFICIAL 1ª Y PEÓN ESP. | 0.25 | 38.75 | 9.69 |
| TO00700 | h | OF. 1ª IMPERMEABILIZADOR | 0.1 | 15.12 | 1.51 |
| AGM00800 | m3 | MORTERO DE CEMENTO M5 (1:6) CEM II/A-L 32,5 N + PLAST. | 0.041 | 56.06 | 2.30 |
| WW00400 | u | PEQUEÑO MATERIAL | 1 | 0.3 | 0.30 |
| WW00401 | KG | TECMADRY ELASTIC (material; 05/12/2018) | 1 | 5.6 | 5.60 |
|  |  | Total |  |  | 19.4 |

| Medición | Uds. | Largo | Ancho | Parcial |
|---|---|---|---|---|
| E15 |  |  |  |  |
| SOBRE BOVEDA | 1 | 10.57 | 6.3 | 66.59 |
| Total |  |  |  | 66.59 |

**07ITL00EC61** m CANALON INTERIOR PLEGADO DE CHAPA DE ZINC TITANEO.
23 m × 47.06 (48.47 con costes indirectos) = 1114.81
Canalon interior plegado en forma trapezoidal de chapa de zinc-titanio de 0,65 mm de espesor, plegados segun detalles, colocados en tramos de 3m, con solapes de 40cm con adhesivo de poliuretano, solapados bajo la placa impermeabilizante >= 20cms. Contara con pliegues en cortes de salida de desagües, de seccion 5,5 x5,5 cms y 6cms de longitud, con solapes en esquinas de chapa,, sobre lecho de apoyo de mortero M2,5 (1:8). Medida en verdadera magnitud.

| Código | Ud | Descripción | Rendimiento | Precio | Importe |
|---|---|---|---|---|---|
| ATC00100 | h | CUADRILLA ALBAÑILERÍA, FORMADA POR OFICIAL 1ª Y PEÓN ESP. | 0.8 | 38.75 | 31.00 |
| QP03000 | m2 | PLANCHA DE ZINC 0,65 mm ESP. (material) | 0.606 | 24.89 | 15.08 |
| AGM00600 | m3 | MORTERO DE CEMENTO M2,5 (1:8) CEM II/A-L 32,5 N | 0.015 | 49.42 | 0.74 |
| WW00400 | u | PEQUEÑO MATERIAL | 0.8 | 0.3 | 0.24 |
|  |  | Total |  |  | 47.06 |

| Medición | Uds. | Largo | Parcial |
|---|---|---|---|
| E16 | 2 | 11.5 | 23.00 |
| Total |  |  | 23 |

**04VBM00EC63** ud DESAGÜE TUBO CHAPA PLEGADA DOS PIEZAS (15/12/2007)
5 ud × 35.56 (36.63 con costes indirectos) = 183.15
Desagües de tubo de chapa de zinc titanio de 0,65mm de espesor, compuesto por dos piezas, un pasamuros formando tubo cuadrado de 60x60 mm, solapado (>=6cms) exterioremnte a las salidas de desagües de canalon, de longitud necesaria hasta asomar en la cara exterior del muro; y una segunda pieza de seccion en U de ancho 6,5 cm y altura trapezoidal s/detlles, con goteron en extremo, solapada exteriormente 15cms en pasamuros y empotrada en muro. Solapes con adhesivo de masilla MS de polimeros y y p.p. de piezas especiales; construido según CTE DB HS-5. Medida la unidad terminada.

| Código | Ud | Descripción | Rendimiento | Precio | Importe |
|---|---|---|---|---|---|
| WW00400 | u | PEQUEÑO MATERIAL | 0.1 | 0.3 | 0.03 |
| WW00300 | u | MATERIAL COMPLEMENTARIO O PZAS. ESPECIALES | 0.1 | 0.55 | 0.06 |
| ATC00100 | h | CUADRILLA ALBAÑILERÍA, FORMADA POR OFICIAL 1ª Y PEÓN ESP. | 0.12 | 38.75 | 4.65 |
| SB003001 | ud | PIEZAS DE CHAPA CINC DESAGÜES (material; 22/01/2010) | 2 | 15.41 | 30.82 |
|  |  | Total |  |  | 35.56 |

| Medición | Uds. | Parcial |
|---|---|---|
| E17 | 5 | 5.00 |
| Total |  | 5 |

**09TSS00100** m2 AISLAMIENTO SUELOS FIELTRO FIBRA VIDRIO + P. KRAFF 100 mm (15/12/2007)
66.59 m2 × 5.03 (5.18 con costes indirectos) = 344.94
Aislamiento de suelos con fieltro de fibras de vidrio aglomeradas con resinas termoendurecibles, pegadas por una cara a papel kraff alquitranado de 100 mm de espesor y 12 kg/m3 de densidad, incluso corte y colocación; según CTE . Medida la superficie ejecutada.

| Código | Ud | Descripción | Rendimiento | Precio | Importe |
|---|---|---|---|---|---|
| TO00300 | h | OF. 1ª COLOCADOR (mano de obra; 03/07/2017) | 0.02 | 19.85 | 0.40 |
| TP00100 | h | PEÓN ESPECIAL | 0.02 | 18.9 | 0.38 |
| XT10400 | m2 | FIELTRO FIBRA VIDRIO RECUBIERTO 100 mm DENSIDAD 12 kg/m3 (material; 03/07/2017) | 1.01 | 4.06 | 4.10 |
| WW00400 | u | PEQUEÑO MATERIAL | 0.5 | 0.3 | 0.15 |
|  |  | Total |  |  | 5.03 |

| Medición | Uds. | Largo | Ancho | Parcial |
|---|---|---|---|---|
| E18 |  |  |  |  |
| SOBRE BOVEDA | 1 | 10.57 | 6.3 | 66.59 |
| Total |  |  |  | 66.59 |

**09IJJ000EC1** m SELLADO JUNTAS ENCUENTRO REVESTIMIENTO Y CANALON
23 m × 7.35 (7.57 con costes indirectos) = 174.11
Sellado de juntas de encuentro revestimiento y canalon, con masilla de poliuretano, incluso limpieza. Medida la longitud ejecutada.

| Código | Ud | Descripción | Rendimiento | Precio | Importe |
|---|---|---|---|---|---|
| TO00700 | h | OF. 1ª IMPERMEABILIZADOR | 0.25 | 15.12 | 3.78 |
| PW00200 | kg | MASILLA CAUCHO-SILICONA (material; 03/07/2017) | 0.133 | 18.2 | 2.42 |
| XI02500 | m | OBTURADOR DE POLIESTIRENO DIAM. 20 mm (material; 03/07/2017) | 1.01 | 0.84 | 0.85 |
| WW00400 | u | PEQUEÑO MATERIAL | 1 | 0.3 | 0.30 |
|  |  | Total |  |  | 7.35 |

| Medición | Uds. | Largo | Parcial |
|---|---|---|---|
| E16 | 2 | 11.5 | 23.00 |
| Total |  |  | 23 |

## 05 REVESTIMIENTOS EXTERIORES
Importe: 14554.53

**01RWA00002** m DEMOLICION DE ALERO DE TRES HILADAS
6.28 m × 9.81 (10.1 con costes indirectos) = 63.43
Demolicion de alero de tres hiladas de ladrillo macizo tejar visto, por medios manuales Medida la longitud demolida.

| Código | Ud | Descripción | Rendimiento | Precio | Importe |
|---|---|---|---|---|---|
| MK00100 | h | CAMIÓN BASCULANTE | 0.005 | 25.6 | 0.13 |
| TO02200 | h | OFICIAL 2ª | 0.5 | 19.35 | 9.68 |
|  |  | Total |  |  | 9.81 |

| Medición | Uds. | Largo | Parcial |
|---|---|---|---|
| RE1 |  |  |  |
| ALERO CUBIERTA ALZADO NORTE | 1 | 6.28 | 6.28 |
| Total |  |  | 6.28 |

**01RCE0EC62** m2 PICADO DE REVESTIMIENTOS EN PAREDES
61.54 m2 × 6.27 (6.46 con costes indirectos) = 397.55
Picado de revestimientos en paredes, en zonas con los revocos disgregados y separados de la fabrica base por afeccion de humedades de capilaridad u otros, se hara un picado profundo del revoco y su base hasta la fabrica interior, hasta alcanzar un plano solido para aplicar los nuevos revocos. En zonas con los revocos disgregados o exfoliados superficialmente se hara un picado
superficialmente se hara un picado superficial del revoco, hasta planos estables del mismo, procurando no afectar el revoco base inferior que pueda existir, eliminando solo la capa exterior del mismo, de modo que el revoco base que exista sirva de base a los nuevos acabados. En las restantes zonas que exista un revoco en condiciones aceptables, solo se decapara o rascara las
pinturas superficiales para mejorar su adherencia y dejarlo visto si procede, o como base apta para que sobre el mismo pueda aplicarse el acabado previsto de nuevos revocos superficiales. Incluso carga manual y p.p. de transporte de material sobrante a contenedor colocado en obra. Medida la superficie inicial deduciendo huecos.

| Código | Ud | Descripción | Rendimiento | Precio | Importe |
|---|---|---|---|---|---|
| MK00300 | h | CARRETILLA MECÁNICA BASCULANTE 1 m3 | 0.06 | 3.65 | 0.22 |
| TP00100 | h | PEÓN ESPECIAL | 0.32 | 18.9 | 6.05 |
|  |  | Total |  |  | 6.27 |

| Medición | Uds. | Largo | Parcial |
|---|---|---|---|
| RE2 |  |  |  |
| ALZADO ESTE | 1 | 38.13 | 38.13 |
| ALZADO NORTE | 1 | 23.41 | 23.41 |
| Total |  |  | 61.54 |

**01ALM00EC68** m3 DEMOLICIÓN DE M. MAMPOSTERIA CON M. MAN. T. CONT.
3.7 m3 × 112.2 (115.57 con costes indirectos) = 427.61
Demolición de muro de mamposteria o ladrillo hasta alcanzar el plano de fachada original, con medios manuales, incluso carpinteria a demoler, transporte de material sobrante a contenedor o punto de carga colocado a una distancia media de 50 m. Medido el volumen inicial deduciendo huecos.

| Código | Ud | Descripción | Rendimiento | Precio | Importe |
|---|---|---|---|---|---|
| MK00300 | h | CARRETILLA MECÁNICA BASCULANTE 1 m3 | 1.3 | 3.65 | 4.75 |
| TP00100 | h | PEÓN ESPECIAL | 3.33 | 18.9 | 62.94 |
| TO02200 | h | OFICIAL 2ª | 2.3 | 19.35 | 44.51 |
|  |  | Total |  |  | 112.2 |

| Medición | Uds. | Largo | Ancho | Alto | Parcial |
|---|---|---|---|---|---|
| RE3 |  |  |  |  |  |
| ALZADO NORTE | 1 | 7.2 | 0.15 | 1.3 | 1.40 |
| ALZADO ESTE | 1 | 11.8 | 0.15 | 1.3 | 2.30 |
| Total |  |  |  |  | 3.7 |

**01RCE0EC63** m2 PICADO DE REVOCOS VISTOS
119.24 m2 × 6.27 (6.46 con costes indirectos) = 770.29
Picado de revestimientos en paredes, en zonas con revocos vistos sobre tapial y revocos ocultos previo picado de capa superficial. Incluso carga manual y p.p. de transporte de material sobrante a contenedor colocado en obra. Medida la superficie inicial
deduciendo huecos.

| Código | Ud | Descripción | Rendimiento | Precio | Importe |
|---|---|---|---|---|---|
| MK00300 | h | CARRETILLA MECÁNICA BASCULANTE 1 m3 | 0.06 | 3.65 | 0.22 |
| TP00100 | h | PEÓN ESPECIAL | 0.32 | 18.9 | 6.05 |
|  |  | Total |  |  | 6.27 |

| Medición | Uds. | Largo | Parcial |
|---|---|---|---|
| RE4 |  |  |  |
| L=SUPERFICIE |  |  |  |
| RE2 |  |  |  |
| ALZADO ESTE | 1 | 38.13 | 38.13 |
| ALZADO NORTE | 1 | 23.41 | 23.41 |
| ALZADO SUR |  |  |  |
|  | 1 | 4.28 | 4.28 |
|  | 2 | 1.18 | 2.36 |
| ALZADO OESTE | 1 | 27.34 | 27.34 |
|  | 1 | 8.8 | 8.80 |
|  | 4 | 3.73 | 14.92 |
| Total |  |  | 119.24 |

**01ALH900E1** m2 DESMONTADO DE FABRICA DE MAMPOSTERIA SOBRE MURO (30/11/2018)
23.37 m2 × 7.56 (7.79 con costes indirectos) = 182.05
Desmontado de fabrica de mamposteria sobre muro. Medida la superficie inicial deduciendo huecos.

| Código | Ud | Descripción | Rendimiento | Precio | Importe |
|---|---|---|---|---|---|
| TP00100 | h | PEÓN ESPECIAL | 0.4 | 18.9 | 7.56 |
|  |  | Total |  |  | 7.56 |

| Medición | Uds. | Largo | Parcial |
|---|---|---|---|
| RE5 |  |  |  |
| L=SUPERFICIE |  |  |  |
| ALZADO SUR | 1 | 4.23 | 4.23 |
|  | 1 | 3.15 | 3.15 |
| ALZADO OESTE | 1 | 2.71 | 2.71 |
|  | 1 | 8.8 | 8.80 |
|  | 2 | 2.24 | 4.48 |
| Total |  |  | 23.37 |

**06WMM000E1** m RECONSTRUCCION DE RECERCADOS DE VENTANAS
6.4 m × 10.43 (10.74 con costes indirectos) = 68.74
Formacion de base de recercados de ventanas con abultados de ladrillo y mortero, para posterior colocacion de recercados de ladrillo; construida según según CTE. Medida según la altura libre del hueco.

| Código | Ud | Descripción | Rendimiento | Precio | Importe |
|---|---|---|---|---|---|
| TO00100 | h | OF. 1ª ALBAÑILERÍA | 0.25 | 19.85 | 4.96 |
| TP00100 | h | PEÓN ESPECIAL | 0.125 | 18.9 | 2.36 |
| AGM00500 | m3 | MORTERO DE CEMENTO M5 (1:6) CEM II/A-L 32,5 N | 0.005 | 54.44 | 0.27 |
| FL00800 | mu | LADRILLO MACIZO DE TEJAR 24x11,5x3,5 cm (material; 03/07/2017) | 0.012 | 236.83 | 2.84 |
|  |  | Total |  |  | 10.43 |

| Medición | Uds. | Ancho | Parcial |
|---|---|---|---|
| RE8 |  |  |  |
| VENTANAS | 4 | 0.65 | 2.60 |
|  | 4 | 0.95 | 3.80 |
| Total |  |  | 6.4 |

**06WWW000E0** m2 EMPARCHADO DE PARAMENTOS VERTICALES CON LADRILLO TABICON O CITAR
36.86 m2 × 14.08 (14.5 con costes indirectos) = 534.47
Emparchado de paramentos verticales con fábrica de ladrillo hueco con tabicon o citara de espesor, recibido con mortero de cemento M5 (1:6) con plastificante y aplicacion sobre superficie de hormigon de imprimacion de puente de union, trabado con laterales; según CTE. Medida la superficie ejecutada.

| Código | Ud | Descripción | Rendimiento | Precio | Importe |
|---|---|---|---|---|---|
| TO00100 | h | OF. 1ª ALBAÑILERÍA | 0.32 | 19.85 | 6.35 |
| TP00100 | h | PEÓN ESPECIAL | 0.16 | 18.9 | 3.02 |
| AGM00800 | m3 | MORTERO DE CEMENTO M5 (1:6) CEM II/A-L 32,5 N + PLAST. | 0.019 | 56.06 | 1.07 |
| FL00300 | mu | LADRILLO CERÁM. HUECO DOBLE 24x11,5x9 cm (material; 30/11/2018) | 0.037 | 83.82 | 3.10 |
| ECM0001 | L | PUENTE AUMENTO ADHERENCIA (material; 30/11/2018) | 0.03 | 18 | 0.54 |
|  |  | Total |  |  | 14.08 |

| Medición | Uds. | Largo | Ancho | Alto | Parcial |
|---|---|---|---|---|---|
| RE9 |  |  |  |  |  |
| 60% TOTAL CAJEADO = ALTURA |  |  |  |  |  |
| E1 |  |  |  |  |  |
| CAJEADO EN MUROS ALOJAMIENTO ARMADURA ESPERA |  |  |  |  |  |
| FUTUROS PILARES | 12 | 0.7 | 0.5 | 0.6 | 2.52 |
|  | 4 | 0.7 | 0.5 | 0.6 | 0.84 |
| E2 |  |  |  |  |  |
| CAJEADO DE MUROS POR EXTERIOR | 12 | 0.34 | 0.5 | 0.6 | 1.22 |
| E4 |  |  |  |  |  |
| CAJEADO DE MUROS POR EXTERIOR SOBRE MENSULA | 12 | 0.5 | 0.5 | 0.6 | 1.80 |
| E2 |  |  |  |  |  |
| MENSULA | 12 | 2.35 | 0.5 | 0.6 | 8.46 |
| E4 |  |  |  |  |  |
| CAJEADO ZUNHO HORIZONTAL | 2 | 11.52 | 0.5 | 0.6 | 6.91 |
|  | 4 | 2.03 | 0.5 | 0.6 | 2.44 |
|  | 2 | 3.4 | 0.5 | 0.6 | 2.04 |
| E6 |  |  |  |  |  |
| CAJEADO ZUNCHO HORIZONTAL | 2 | 11.52 | 0.5 | 0.6 | 6.91 |
| INCLINADO | 4 | 3.1 | 0.5 | 0.6 | 3.72 |
| Total |  |  |  |  | 36.86 |

**06WMM0EC50** m2 RECOMPOSICION DE PILASTRA DE LADRILLO VISTO DETRIORADO
40.33 m2 × 17.5 (18.03 con costes indirectos) = 727.15
Recomposicion de pilastras de ladrillo visto deterioradas mediante sustitucion de piezas y reconstruccion de tramos nuevos parciales con demolicion y reposicion de nuevas piezas, recibido con mortero de cemento M5 (1:6), construida según según CTE DB SE-F. Medida a cinta corrida.

| Código | Ud | Descripción | Rendimiento | Precio | Importe |
|---|---|---|---|---|---|
| TO00100 | h | OF. 1ª ALBAÑILERÍA | 0.5 | 19.85 | 9.93 |
| TP00100 | h | PEÓN ESPECIAL | 0.35 | 18.9 | 6.62 |
| AGM00500 | m3 | MORTERO DE CEMENTO M5 (1:6) CEM II/A-L 32,5 N | 0.003 | 54.44 | 0.16 |
| FL80190 | mu | LADRILLO CERÁM. PERFORADO 24x11,5x7 cm (material; 03/07/2017) | 0.008 | 98.97 | 0.79 |
|  |  | Total |  |  | 17.5 |

| Medición | Uds. | Largo | Alto | Parcial |
|---|---|---|---|---|
| ALTURA=% |  |  |  |  |
| SUPERFICIE=LONGITUD |  |  |  |  |
| RE11 |  |  |  |  |
| ALZADO NORTE | 1 | 15.66 | 0.5 | 7.83 |
| ALZADO ESTE | 1 | 22.55 | 0.5 | 11.28 |
| ALZADO SUR | 1 | 18.28 | 0.35 | 6.40 |
| ALZADO OESTE | 1 | 22.8 | 0.65 | 14.82 |
| Total |  |  |  | 40.33 |

**01ALM00EC76** m2 LIMPIEZA ELEMENTOS DE PIEZAS LADRILLO VISTO (09/10/2007)
49.55 m2 × 31.02 (31.95 con costes indirectos) = 1583.12
Limpieza o decapado en casos necesarios lijado manuel, o rebaje en su caso por lijado de cara, de limpiezas antiguas que se conservan.Medido a cinta corrida.

| Código | Ud | Descripción | Rendimiento | Precio | Importe |
|---|---|---|---|---|---|
| TP00100 | h | PEÓN ESPECIAL | 1.5 | 18.9 | 28.35 |
| MC00200 | h | COMPRESOR PARA PROYECTAR (maquinaria; 09/10/2007) | 1 | 2.67 | 2.67 |
|  |  | Total |  |  | 31.02 |

| Medición | Uds. | Largo | Ancho | Alto | Parcial |
|---|---|---|---|---|---|
| ALTURA=% |  |  |  |  |  |
| SUPERFICIE=LONGITUD |  |  |  |  |  |
| RE11 |  |  |  |  |  |
| ALZADO NORTE | 1 | 15.66 |  | 0.5 | 7.83 |
| ALZADO ESTE | 1 | 22.55 |  | 0.5 | 11.28 |
| ALZADO SUR | 1 | 18.28 |  | 0.65 | 11.88 |
| ALZADO OESTE | 1 | 22.8 |  | 0.35 | 7.98 |
| HILADAS |  |  |  |  |  |
| ANCHURA=% |  |  |  |  |  |
| ALZADO OESTE | 2 | 10.82 | 0.65 | 0.12 | 1.69 |
|  | 1 | 10.04 | 0.65 | 0.12 | 0.78 |
| ALZADO SUR | 1 | 5.6 | 0.65 | 0.12 | 0.44 |
|  | 1 | 5.6 | 0.65 | 0.12 | 0.44 |
|  | 1 | 6.12 | 0.65 | 0.12 | 0.48 |
| ALZADO ESTE | 2 | 10.8 | 0.35 | 0.12 | 0.91 |
| ALZADO NORTE | 1 | 6.12 | 0.35 | 0.12 | 0.26 |
|  | 2 | 5.7 | 0.35 | 0.12 | 0.48 |
| ESPADAÑA | 1 | 3 | 0.25 | 2 | 1.50 |
|  | 1 | 3 | 0.6 | 2 | 3.60 |
| Total |  |  |  |  | 49.55 |

**01TLL001EC1** m2 PICADO Y REJUNTADO
49.55 m2 × 32.04 (33 con costes indirectos) = 1635.15

| Medición | Uds. | Largo | Ancho | Alto | Parcial |
|---|---|---|---|---|---|
| ALTURA=% |  |  |  |  |  |
| RE11 |  |  |  |  |  |
| SUPERFICIE=LONGITUD |  |  |  |  |  |
| ALZADO NORTE | 1 | 15.66 |  | 0.5 | 7.83 |
| ALZADO ESTE | 1 | 22.55 |  | 0.5 | 11.28 |
| ALZADO SUR | 1 | 18.28 |  | 0.65 | 11.88 |
| ALZADO OESTE | 1 | 22.8 |  | 0.35 | 7.98 |
| RE13 |  |  |  |  |  |
| HILADAS |  |  |  |  |  |
| ANCHURA=% |  |  |  |  |  |
| ALZADO OESTE | 2 | 10.82 | 0.65 | 0.12 | 1.69 |
|  | 1 | 10.04 | 0.65 | 0.12 | 0.78 |
| ALZADO SUR | 1 | 5.6 | 0.65 | 0.12 | 0.44 |
|  | 1 | 5.6 | 0.65 | 0.12 | 0.44 |
|  | 1 | 6.12 | 0.65 | 0.12 | 0.48 |
| ALZADO ESTE | 2 | 10.8 | 0.35 | 0.12 | 0.91 |
| ALZADO NORTE | 1 | 6.12 | 0.35 | 0.12 | 0.26 |
|  | 2 | 5.7 | 0.35 | 0.12 | 0.48 |
| ESPADAÑA | 1 | 3 | 0.25 | 2 | 1.50 |
|  | 1 | 3 | 0.6 | 2 | 3.60 |
| Total |  |  |  |  | 49.55 |

**0600EC43** m GRAPADO GRIETAS COSIDO AL TRESBOLILLO VARILLA ACERO
3.2 m × 5.64 (5.81 con costes indirectos) = 18.59
Grpado de grietas verticales existentes menores cosido al tresbolillo con varillas de acero inoxidable roscado, alojadas en taladros rellenos con mortero tipo Sikagrout, segun detalle. Medida la longitud ejecutada.

| Código | Ud | Descripción | Rendimiento | Precio | Importe |
|---|---|---|---|---|---|
| TO02100 | h | OFICIAL 1ª | 0.1 | 15.12 | 1.51 |
| TP00100 | h | PEÓN ESPECIAL | 0.1 | 18.9 | 1.89 |
| WW00400 | u | PEQUEÑO MATERIAL | 0.1 | 0.3 | 0.03 |
| CA003EM | u | VARILLA ROSCADA (material; 07/12/2018) | 1 | 1.02 | 1.02 |
| CA002EC01 | kg | SIKAGROUT. | 0.2 | 0.72 | 0.14 |
| MW00200 | h | TALADRO ELÉCTRICO | 0.25 | 4.19 | 1.05 |
|  |  | Total |  |  | 5.64 |

| Medición | Uds. | Largo | Ancho | Parcial |
|---|---|---|---|---|
| T2 |  |  |  |  |
| ANCHURA=% |  |  |  |  |
| R12 | 2 | 3.2 | 0.5 | 3.20 |
| Total |  |  |  | 3.2 |

**0600EC44** m GRAPADO GRIETAS LATON EN U
3.2 m × 11.13 (11.46 con costes indirectos) = 36.67
Grpado de grietas verticales existentes en la union de muros, asi como discontinuidad de estos, en forma oculta mediante grapas superficiales de laton en U cada 30cm a lo largo de fisuras existentes en muros, que indique "in situ" la D.F. previo picado de revestimientos interiores en zonas de fisuras existentes, en ancho de 20cm a cada lado de la misma y en toda su longitud, armandose con malla plastica de PVC y revocandose con yeso, igualandose con el resto del paramento no picado, ejecutado segun detalles en planimetria. Incluso apertura de roza y transporte de escombro a vertedero, dispuesto cosiendo transversalmente dicha fisura; Medida la longitud ejecutada.

| Código | Ud | Descripción | Rendimiento | Precio | Importe |
|---|---|---|---|---|---|
| TO02100 | h | OFICIAL 1ª | 0.1 | 15.12 | 1.51 |
| TP00100 | h | PEÓN ESPECIAL | 0.1 | 18.9 | 1.89 |
| WW00400 | u | PEQUEÑO MATERIAL | 0.1 | 0.3 | 0.03 |
| CA003EC | u | LATON EN U (material) | 10 | 0.77 | 7.70 |
|  |  | Total |  |  | 11.13 |

| Medición | Uds. | Largo | Ancho | Parcial |
|---|---|---|---|---|
| T2 |  |  |  |  |
| ANCHURA=% |  |  |  |  |
| R12 | 2 | 3.2 | 0.5 | 3.20 |
| Total |  |  |  | 3.2 |

**10SSS0EC27** ml TALADROS DE 12 MM DE DIAMETRO Y 40 CMS DE PROFUNDIDAD
13.3 ml × 9.92 (10.22 con costes indirectos) = 135.93
Taladros inclinados en muro existente, uno cada 60 cms de separacion y de un diametro para alojar una barra de acero de 12 mm de diametro, profundidad de 40cms, incluso relleno con Sikagrout y barra de acero B 400 S de diametro 12 mm. Medida la longitud ejecutada referida a metro lineal de muro.
.

| Código | Ud | Descripción | Rendimiento | Precio | Importe |
|---|---|---|---|---|---|
| TP00100 | h | PEÓN ESPECIAL | 0.45 | 18.9 | 8.51 |
| CA002EC01 | kg | SIKAGROUT. | 0.5 | 0.72 | 0.36 |
| MW00200 | h | TALADRO ELÉCTRICO | 0.25 | 4.19 | 1.05 |
|  |  | Total |  |  | 9.92 |

| Medición | Uds. | Largo | Parcial |
|---|---|---|---|
| T1 |  |  |  |
| R12 |  |  |  |
| ALZADO OESTE | 1 | 3.2 | 3.20 |
| ALZADO NORTE | 2 | 3.2 | 6.40 |
|  | 1 | 0.5 | 0.50 |
| ALZODE ESTE | 1 | 3.2 | 3.20 |
| Total |  |  | 13.3 |

**0600EC46** m2 RELLENO SELLADO INYECCION MORTERO FLUIDO AUTONIVELANTE
5.91 m2 × 3.57 (3.68 con costes indirectos) = 21.75
Relleno sellado de grietas y orificios practicados mediante sellado e inyeccion de mortero fluido autonivelante Sikagrout o similar, picados y reposicion de yeso y mortero de cemento, rodapies o pinturas. Medida la unidad ejecutada.

| Código | Ud | Descripción | Rendimiento | Precio | Importe |
|---|---|---|---|---|---|
| TO02100 | h | OFICIAL 1ª | 0.1 | 15.12 | 1.51 |
| TP00100 | h | PEÓN ESPECIAL | 0.1 | 18.9 | 1.89 |
| WW00400 | u | PEQUEÑO MATERIAL | 0.1 | 0.3 | 0.03 |
| CA002EC01 | kg | SIKAGROUT. | 0.2 | 0.72 | 0.14 |
|  |  | Total |  |  | 3.57 |

| Medición | Uds. | Largo | Ancho | Alto | Parcial |
|---|---|---|---|---|---|
| T2 |  |  |  |  |  |
| ALTURA=% |  |  |  |  |  |
| R12 | 2 | 3.2 | 0.3 | 0.5 | 0.96 |
| T2 |  |  |  |  |  |
| R12 | 2 | 3.2 | 0.3 | 0.5 | 0.96 |
| T1 |  |  |  |  |  |
| ALZADO OESTE | 1 | 3.2 | 0.3 |  | 0.96 |
| ALZADO NORTE | 2 | 3.2 | 0.3 |  | 1.92 |
|  | 1 | 0.5 | 0.3 |  | 0.15 |
| ALZODE ESTE | 1 | 3.2 | 0.3 |  | 0.96 |
| Total |  |  |  |  | 5.91 |

**06LMM800E1** m2 RECOMPOSICION FAJAS DE LADRILLO VISTO
5.12 m2 × 32.6 (33.58 con costes indirectos) = 171.93
Recomposicion de fajas de ladrillo visto deteriorados de 1 o 3 hiladas (verdugadas) mediante sustitucion de piezas y reconstruccion de tramos nuevos parciales con demolicion y recomosicion de nuevas piezas, con plastificante, incluso avitolado de juntas; construida según CTE. Medida deduciendo huecos.

| Código | Ud | Descripción | Rendimiento | Precio | Importe |
|---|---|---|---|---|---|
| AGM00500 | m3 | MORTERO DE CEMENTO M5 (1:6) CEM II/A-L 32,5 N | 0.003 | 54.44 | 0.16 |
| TO00100 | h | OF. 1ª ALBAÑILERÍA | 1.08 | 19.85 | 21.44 |
| TP00100 | h | PEÓN ESPECIAL | 0.54 | 18.9 | 10.21 |
| FL80190 | mu | LADRILLO CERÁM. PERFORADO 24x11,5x7 cm | 0.008 | 98.97 | 0.79 |
|  |  | Total |  |  | 32.6 |

| Medición | Uds. | Largo | Ancho | Alto | Parcial |
|---|---|---|---|---|---|
| ANCHURA =% |  |  |  |  |  |
| RE13 |  |  |  |  |  |
| HILADAS |  |  |  |  |  |
| ALZADO OESTE | 2 | 10.82 | 0.35 | 0.12 | 0.91 |
|  | 1 | 10.04 | 0.35 | 0.12 | 0.42 |
| ALZADO SUR | 1 | 5.6 | 0.35 | 0.12 | 0.24 |
|  | 1 | 5.6 | 0.35 | 0.12 | 0.24 |
|  | 1 | 6.12 | 0.35 | 0.12 | 0.26 |
| ALZADO ESTE | 2 | 10.8 | 0.65 | 0.12 | 1.68 |
| ALZADO NORTE | 1 | 6.12 | 0.65 | 0.12 | 0.48 |
|  | 2 | 5.7 | 0.65 | 0.12 | 0.89 |
| Total |  |  |  |  | 5.12 |

**06LMM800E2** m2 RECOMPOSICION FAJAS DE LADRILLO VISTO REJUNTADO MORT.ARENA RUBIA
28.58 m2 × 32.62 (33.6 con costes indirectos) = 960.29
Reposicion de fabrica de ladrillo visto enrasado en plano de fachada superior y reposicion de nuevas piezas. Rejuntado de juntas con mortero de cemento y cal con arena de rubia, para un tono resultante claro, con rejuntado enrasado y cepillado (para dejar arido visto) con junta matada superior, incluso avitolado de juntas; construida según CTE. Medida deduciendo huecos.

| Código | Ud | Descripción | Rendimiento | Precio | Importe |
|---|---|---|---|---|---|
| TO00100 | h | OF. 1ª ALBAÑILERÍA | 1.08 | 19.85 | 21.44 |
| TP00100 | h | PEÓN ESPECIAL | 0.54 | 18.9 | 10.21 |
| AGM00501 | m3 | MORTERO DE CEMENTO M5 (1:6) CEM II/A-L 32,5 N ARENA RUBIA (material) | 0.003 | 60.02 | 0.18 |
| FL80190 | mu | LADRILLO CERÁM. PERFORADO 24x11,5x7 cm | 0.008 | 98.97 | 0.79 |
|  |  | Total |  |  | 32.62 |

| Medición | Uds. | Largo | Alto | Parcial |
|---|---|---|---|---|
| RE15 |  |  |  |  |
| ZOCALO |  |  |  |  |
| % RECOMPOSICION = ALTURA |  |  |  |  |
| ALZADO ESTE | 1 | 18 | 0.5 | 9.00 |
| ALZADO NORTE | 1 | 10.58 | 0.5 | 5.29 |
| ALZADO SUR | 1 | 10.58 | 0.5 | 5.29 |
| ALZADO OESTE | 1 | 18 | 0.5 | 9.00 |
| Total |  |  |  | 28.58 |

**06WMM00002** m FORM. RECERCADO DE L.M. DE TEJAR
6.4 m × 10.61 (10.93 con costes indirectos) = 69.95
Formación de recercado de ladrillo macizo de tejar cortado y acoplados en composicion achaflanada segun detalles sobre base previamente preparada, en mochetas, alfeizar y dintel, recibidas con adhesivo. rejuntadas con mortero de cemento y cal con arena rubia, para un tono resultante claro, construida según según CTE. Medida según la altura libre del hueco.

| Código | Ud | Descripción | Rendimiento | Precio | Importe |
|---|---|---|---|---|---|
| TO00100 | h | OF. 1ª ALBAÑILERÍA | 0.25 | 19.85 | 4.96 |
| TP00100 | h | PEÓN ESPECIAL | 0.125 | 18.9 | 2.36 |
| AGM00500 | m3 | MORTERO DE CEMENTO M5 (1:6) CEM II/A-L 32,5 N | 0.005 | 54.44 | 0.27 |
| FL00800 | mu | LADRILLO MACIZO DE TEJAR 24x11,5x3,5 cm | 0.012 | 236.83 | 2.84 |
| AGM00501 | m3 | MORTERO DE CEMENTO M5 (1:6) CEM II/A-L 32,5 N ARENA RUBIA | 0.003 | 60.02 | 0.18 |
|  |  | Total |  |  | 10.61 |

| Medición | Uds. | Ancho | Parcial |
|---|---|---|---|
| R16 |  |  |  |
| VENTANAS | 4 | 0.65 | 2.60 |
|  | 4 | 0.95 | 3.80 |
| Total |  |  | 6.4 |

**10CEE00001** m2 MORTERO DE CAL Y MEJORA BASE (03/07/2017)
105.48 m2 × 13.81 (14.22 con costes indirectos) = 1499.93
Mortero de cal aerea grasa (tipo de fabricante Gordillo de Moron) de regularizacion (base de la posterior de acabado) sobre paños de cajones de tapial, previa mejora de la traba (o adherencia) con la superficie del tapial mediante la disposicion de anclajes tipo paraguas de PVC. Medido a cinta corrida.

| Código | Ud | Descripción | Rendimiento | Precio | Importe |
|---|---|---|---|---|---|
| ATC00100 | h | CUADRILLA ALBAÑILERÍA, FORMADA POR OFICIAL 1ª Y PEÓN ESP. | 0.355 | 38.75 | 13.76 |
| AGM005E7 | m3 | MORTERO DE CEMENTO Y CAL (material; 03/07/2017) | 0.021 | 2.41 | 0.05 |
|  |  | Total |  |  | 13.81 |

| Medición | Uds. | Largo | Parcial |
|---|---|---|---|
| LONGITUD=SUPERFICIE |  |  |  |
| R17 |  |  |  |
| ALZADO OESTE | 1 | 8.95 | 8.95 |
|  | 1 | 8.65 | 8.65 |
|  | 1 | 8.5 | 8.50 |
|  | 1 | 8.5 | 8.50 |
| ALZADO NORTE | 1 | 4.5 | 4.50 |
|  | 1 | 9.55 | 9.55 |
|  | 1 | 4.7 | 4.70 |
| ALZADO SUR | 1 | 3.15 | 3.15 |
|  | 1 | 4.28 | 4.28 |
|  | 1 | 4.23 | 4.23 |
|  | 2 | 1.17 | 2.34 |
| ALZADO ESTE | 1 | 38.13 | 38.13 |
| Total |  |  | 105.48 |

**10CEE0EC74** m2 ANCLAJES CONECTORES DE PVC AL TRESBOLILLO
105.48 m2 × 9.75 (10.04 con costes indirectos) = 1059.02
Anclajes conectores de PVC tipo paraguas colocados al tresbolillo cada 60 cms sobre bases terrosas o de poca adherencia, en paredes. Medido a cinta corrida.

| Código | Ud | Descripción | Rendimiento | Precio | Importe |
|---|---|---|---|---|---|
| AGM00500 | m3 | MORTERO DE CEMENTO M5 (1:6) CEM II/A-L 32,5 N | 0.005 | 54.44 | 0.27 |
| ATC00100 | h | CUADRILLA ALBAÑILERÍA, FORMADA POR OFICIAL 1ª Y PEÓN ESP. | 0.1 | 38.75 | 3.88 |
| GK001EC | u | ANCLAJE PARAGUAS PVC (material; 08/01/2010) | 5 | 1.12 | 5.60 |
|  |  | Total |  |  | 9.75 |

| Medición | Uds. | Largo | Parcial |
|---|---|---|---|
| LONGITUD=SUPERFICIE |  |  |  |
| R17 |  |  |  |
| ALZADO OESTE | 1 | 8.95 | 8.95 |
|  | 1 | 8.65 | 8.65 |
|  | 1 | 8.5 | 8.50 |
|  | 1 | 8.5 | 8.50 |
| ALZADO NORTE | 1 | 4.5 | 4.50 |
|  | 1 | 9.55 | 9.55 |
|  | 1 | 4.7 | 4.70 |
| ALZADO SUR | 1 | 3.15 | 3.15 |
|  | 1 | 4.28 | 4.28 |
|  | 1 | 4.23 | 4.23 |
|  | 2 | 1.17 | 2.34 |
| ALZADO ESTE | 1 | 38.13 | 38.13 |
| Total |  |  | 105.48 |

**10CEE00002** m2 MORTERO DE CAL FRATASADO (03/07/2017)
105.48 m2 × 7.8 (8.03 con costes indirectos) = 847.00
Mortero de cal fino predosificado tipo tradicional (tipo de fabricante Gordillos de Moron), acabado fratasado liso espesor 5mm, incluido enrase en encuentros con hiladas y fabricas de ladrillo. Medido a cinta corrida.

| Código | Ud | Descripción | Rendimiento | Precio | Importe |
|---|---|---|---|---|---|
| ATC00100 | h | CUADRILLA ALBAÑILERÍA, FORMADA POR OFICIAL 1ª Y PEÓN ESP. | 0.2 | 38.75 | 7.75 |
| AGM005E9 | m3 | MORTERO DE CEMENTO Y CAL FINO (material; 03/07/2017) | 0.021 | 2.41 | 0.05 |
|  |  | Total |  |  | 7.8 |

| Medición | Uds. | Largo | Parcial |
|---|---|---|---|
| LONGITUD=SUPERFICIE |  |  |  |
| R18 |  |  |  |
| ALZADO OESTE | 1 | 8.95 | 8.95 |
|  | 1 | 8.65 | 8.65 |
|  | 1 | 8.5 | 8.50 |
|  | 1 | 8.5 | 8.50 |
| ALZADO NORTE | 1 | 4.5 | 4.50 |
|  | 1 | 9.55 | 9.55 |
|  | 1 | 4.7 | 4.70 |
| ALZADO SUR | 1 | 3.15 | 3.15 |
|  | 1 | 4.28 | 4.28 |
|  | 1 | 4.23 | 4.23 |
|  | 2 | 1.17 | 2.34 |
| ALZADO ESTE | 1 | 38.13 | 38.13 |
| Total |  |  | 105.48 |

**06LMM800E5** m2 FABRICA DE DE LADRILLO VISTO DE TABLA REJUNTADO MORT.ARENA RUBIA
1.68 m2 × 32.62 (33.6 con costes indirectos) = 56.45
Reposicion de fabrica de ladrillo visto enrasado en plano de fachada superior y reposicion de nuevas piezas. Rejuntado de juntas con mortero de cemento y cal con arena de rubia, para un tono resultante claro, con rejuntado enrasado y cepillado (para dejar arido visto) con junta matada superior, incluso avitolado de juntas; construida según CTE. Medida deduciendo huecos.

| Código | Ud | Descripción | Rendimiento | Precio | Importe |
|---|---|---|---|---|---|
| TO00100 | h | OF. 1ª ALBAÑILERÍA | 1.08 | 19.85 | 21.44 |
| TP00100 | h | PEÓN ESPECIAL | 0.54 | 18.9 | 10.21 |
| AGM00501 | m3 | MORTERO DE CEMENTO M5 (1:6) CEM II/A-L 32,5 N ARENA RUBIA | 0.003 | 60.02 | 0.18 |
| FL80190 | mu | LADRILLO CERÁM. PERFORADO 24x11,5x7 cm | 0.008 | 98.97 | 0.79 |
|  |  | Total |  |  | 32.62 |

| Medición | Uds. | Largo | Ancho | Parcial |
|---|---|---|---|---|
| RE20 | 1 | 2.1 | 0.8 | 1.68 |
| Total |  |  |  | 1.68 |

**10WAN0EC75** m ALFÉIZAR DE MARMOL CREMA OLIVILLO DE 2+2 cm DE ESPESOR
1.92 m × 45.87 (47.25 con costes indirectos) = 90.72
Alfeizar de marmol crema olivillo de 2+2 cm de espesor, con pendiente igual al 2% hacia el exterior, con goteron dejando junta de 2cm respecto del plano terminado de fachada, recibido con mortero bastardo M10 (1:0,5:4), incluso revestimiento impermeabilizante de clorocaucho rendimiento 1,5kg/m2 previo a su colocacion, enlechado, limpieza y p.p. de sellado de juntas con paramentos. Medido según la anchura libre del hueco.

| Código | Ud | Descripción | Rendimiento | Precio | Importe |
|---|---|---|---|---|---|
| AGL00100 | m3 | LECHADA DE CEMENTO CEM II/A-L 32,5 N (material) | 0.001 | 116.28 | 0.12 |
| AGM01600 | m3 | MORTERO BASTARDO M10 (1:0,5:4) CEM II/A-L 32,5 N Y CAL (material) | 0.009 | 100.01 | 0.90 |
| ATC00100 | h | CUADRILLA ALBAÑILERÍA, FORMADA POR OFICIAL 1ª Y PEÓN ESP. | 0.3 | 38.75 | 11.63 |
| RW01900 | m | JUNTA DE SELLADO (material) | 0.4 | 1.3 | 0.52 |
| RW002EC | m | ALFÉIZAR MARMOL CREMA O TRAVERTINO APOMAZADO (material; 08/01/2010) | 1.081 | 30.25 | 32.70 |
|  |  | Total |  |  | 45.87 |

| Medición | Uds. | Largo | Parcial |
|---|---|---|---|
| RE22 | 2 | 0.96 | 1.92 |
| Total |  |  | 1.92 |

**06WWR80EC1** ud RECOLOCACION DE CRUZ ACOPIADA Y LIMPIEZA
1 ud × 36.34 (37.43 con costes indirectos) = 37.43
Recolocacion de cruz de marmol acopiada previa limpieza de la misma, incluso trabajos cmplementarios. Medida la superficie ejecutada.

| Código | Ud | Descripción | Rendimiento | Precio | Importe |
|---|---|---|---|---|---|
| TA00100 | h | AYUDANTE (mano de obra; 03/07/2017) | 1 | 19.04 | 19.04 |
| TO02100 | h | OFICIAL 1ª | 1 | 15.12 | 15.12 |
| AGM00500 | m3 | MORTERO DE CEMENTO M5 (1:6) CEM II/A-L 32,5 N | 0.04 | 54.44 | 2.18 |
|  |  | Total |  |  | 36.34 |

| Medición | Uds. | Parcial |
|---|---|---|
| RE23 | 1 | 1.00 |
| Total |  | 1 |

**06WWR80EC9** ud RECOLOCACION DE PIEZAS DE PIEDRA UMBRAL
1 ud × 56.68 (58.38 con costes indirectos) = 58.38
Recolocacion de piezas de suelo de piedra en umbral puerta en mismo lugar y enrasado con pavimento exterior, recibidos con mortero de cemento, previo trabajo superficial de alisado por medios mecanicos y rejuntado con mortero cemento idem fabrica de ladrillo, incluso trabajos cmplementarios. Medida la superficie ejecutada.

| Código | Ud | Descripción | Rendimiento | Precio | Importe |
|---|---|---|---|---|---|
| TA00100 | h | AYUDANTE | 1.5 | 19.04 | 28.56 |
| TO02100 | h | OFICIAL 1ª | 1.5 | 15.12 | 22.68 |
| AGM00500 | m3 | MORTERO DE CEMENTO M5 (1:6) CEM II/A-L 32,5 N | 0.1 | 54.44 | 5.44 |
|  |  | Total |  |  | 56.68 |

| Medición | Uds. | Parcial |
|---|---|---|
| RE26 | 1 | 1.00 |
| Total |  | 1 |

**01ALM00EC80** m2 TRATAMIENTO CONSOLIDANTE TRANSPIRABLE MINERAL (09/10/2007)
24.42 m2 × 29.37 (30.25 con costes indirectos) = 738.71
Consolidante transpirable mineral en zonas disgregadas o arenizadas en fabricas de ladrillo tipo Cotefilm consolidante , Ester organico del acido silico para endurecer ladrillo poroso. Medida a cinta corrida.

| Código | Ud | Descripción | Rendimiento | Precio | Importe |
|---|---|---|---|---|---|
| ATC00100 | h | CUADRILLA ALBAÑILERÍA, FORMADA POR OFICIAL 1ª Y PEÓN ESP. | 0.35 | 38.75 | 13.56 |
| MC00200 | h | COMPRESOR PARA PROYECTAR | 1 | 2.67 | 2.67 |
| PA00100 | kg | EMULSIÓN ACRÍLICA INCOLORA (material; 09/10/2007) | 0.01 | 21.54 | 0.22 |
| PA00EC1 | l | CONSOLIDANTE ENDURECEDOR (material; 06/12/2018) | 0.2 | 64.62 | 12.92 |
|  |  | Total |  |  | 29.37 |

| Medición | Uds. | Largo | Ancho | Alto | Parcial |
|---|---|---|---|---|---|
| ALTURA=% |  |  |  |  |  |
| RE11 |  |  |  |  |  |
| SUPERFICIE=LONGITUD |  |  |  |  |  |
| ALZADO NORTE | 1 | 15.66 | 0.5 | 0.5 | 3.92 |
| ALZADO ESTE | 1 | 22.55 | 0.5 | 0.5 | 5.64 |
| ALZADO SUR | 1 | 18.28 | 0.5 | 0.65 | 5.94 |
| ALZADO OESTE | 1 | 22.8 | 0.5 | 0.35 | 3.99 |
| RAI |  |  |  |  |  |
| ALERO |  |  |  |  |  |
| FACHADA OESTE Y ESTE | 2 | 12.21 | 0.6 | 0.15 | 2.20 |
| HILADAS |  |  |  |  |  |
| ALZADO OESTE | 2 | 10.82 | 0.65 | 0.06 | 0.84 |
|  | 1 | 10.04 | 0.65 | 0.06 | 0.39 |
| ALZADO SUR | 1 | 5.6 | 0.65 | 0.06 | 0.22 |
|  | 1 | 5.6 | 0.65 | 0.06 | 0.22 |
|  | 1 | 6.12 | 0.65 | 0.06 | 0.24 |
| ALZADO ESTE | 2 | 10.8 | 0.35 | 0.06 | 0.45 |
| ALZADO NORTE | 1 | 6.12 | 0.35 | 0.06 | 0.13 |
|  | 2 | 5.7 | 0.35 | 0.06 | 0.24 |
| Total |  |  |  |  | 24.42 |

**01222M0011** m2 TRATAMIENTO HIFROFUGANTE TRANSPARENTE NO PELICULABLE (09/10/2007)
134.37 m2 × 17.07 (17.58 con costes indirectos) = 2362.22
Tratamiento hidrofugante transparente no peliculable protector de fachadas Repelez no peliculable RX-07 transpirable en fabricas de ladrillo expuestas al exterior. Medida a cinta corrida.

| Código | Ud | Descripción | Rendimiento | Precio | Importe |
|---|---|---|---|---|---|
| ATC00100 | h | CUADRILLA ALBAÑILERÍA, FORMADA POR OFICIAL 1ª Y PEÓN ESP. | 0.35 | 38.75 | 13.56 |
| MC00200 | h | COMPRESOR PARA PROYECTAR | 1 | 2.67 | 2.67 |
| PA0010EC | l | HIDROFUGANTE PULVERIZADO (material; 06/12/2018) | 0.2 | 4.22 | 0.84 |
|  |  | Total |  |  | 17.07 |

| Medición | Uds. | Largo | Ancho | Alto | Parcial |
|---|---|---|---|---|---|
| ALZADO NORTE | 1 | 15.66 |  |  | 15.66 |
| ALZADO ESTE | 1 | 22.55 |  |  | 22.55 |
| ALZADO SUR | 1 | 18.28 |  |  | 18.28 |
| ALZADO OESTE | 1 | 22.8 |  |  | 22.80 |
| FACHADA NORTE Y SUR | 2 | 7.5 |  |  | 15.00 |
| FACHADA OESTE Y ESTE | 2 | 12.21 |  |  | 24.42 |
| HILADAS |  |  |  |  |  |
| ALZADO OESTE | 2 | 10.82 |  | 0.12 | 2.60 |
|  | 1 | 10.04 |  | 0.12 | 1.20 |
| ALZADO SUR | 1 | 5.6 |  | 0.12 | 0.67 |
|  | 1 | 5.6 |  | 0.12 | 0.67 |
|  | 1 | 6.12 |  | 0.12 | 0.73 |
| ALZADO ESTE | 2 | 10.8 |  | 0.12 | 2.59 |
| ALZADO NORTE | 1 | 6.12 |  | 0.12 | 0.73 |
|  | 2 | 5.7 |  | 0.12 | 1.37 |
| ESPADAÑA | 1 | 3 | 0.25 | 2 | 1.50 |
|  | 1 | 3 | 0.6 | 2 | 3.60 |
| Total |  |  |  |  | 134.37 |

## 06 REVESTIMIENTOS INTERIORES Y SOLERIAS
Importe: 22137.75

**06WMMECM01** m REDIMENSIONADO DE ABACO-CORNISA MACHONES
23.84 m × 21.96 (22.62 con costes indirectos) = 539.26
Redimensionado de abaco-cornisa de machones, mediante cata de comprobacion de posibles regruesos, y en su caso picado RI7 a su dimension original subyacente, tras lo que se aplicara mortero de regularizacion s/RE17 aristado con el perfil correspondiente de planos, y acabado con revoco de yeso perliescayola RI13. Medida la longitud ejecutada.

| Código | Ud | Descripción | Rendimiento | Precio | Importe |
|---|---|---|---|---|---|
| MK00300 | h | CARRETILLA MECÁNICA BASCULANTE 1 m3 | 0.06 | 3.65 | 0.22 |
| TP00100 | h | PEÓN ESPECIAL | 0.32 | 18.9 | 6.05 |
| ATC00100 | h | CUADRILLA ALBAÑILERÍA, FORMADA POR OFICIAL 1ª Y PEÓN ESP. | 0.355 | 38.75 | 13.76 |
| AGM00505 | m3 | MORTERO DE CEMENTO Y CAL M5 (1:6) CEM II/A-L 32,5 N (material) | 0.021 | 91.98 | 1.93 |
|  |  | Total |  |  | 21.96 |

| Medición | Uds. | Largo | Parcial |
|---|---|---|---|
| ABACOS | 8 | 2.3 | 18.40 |
|  | 4 | 1.36 | 5.44 |
| Total |  |  | 23.84 |

**06WMM0EC55** m2 TRASDOSADO DE MURO EXISTENTE CAJEADO TABIQUE LHS
21.44 m2 × 34.53 (35.57 con costes indirectos) = 762.62
Formación de trasdosado de muros existentes de fachadas cajeados para alojar pilares y mensulas mediante tabique de ladrillo hueco sencillo. Incluso p.p. de encuentros horizontales y verticales s/detalles CTE. Construida según CTE DB SE-F. Medida deduciendo huecos.

| Código | Ud | Descripción | Rendimiento | Precio | Importe |
|---|---|---|---|---|---|
| ATC00100 | h | CUADRILLA ALBAÑILERÍA, FORMADA POR OFICIAL 1ª Y PEÓN ESP. | 0.25 | 38.75 | 9.69 |
| AGM005EC | m3 | MORTERO DE CEMENTO HIDROFUGO M5 (1:6) CEM II/A-L 32,5 N (material) | 0.021 | 55.01 | 1.16 |
| AGM00800 | m3 | MORTERO DE CEMENTO M5 (1:6) CEM II/A-L 32,5 N + PLAST. | 0.019 | 56.06 | 1.07 |
| TP00100 | h | PEÓN ESPECIAL | 0.25 | 18.9 | 4.73 |
| TO02200 | h | OFICIAL 2ª | 0.05 | 19.35 | 0.97 |
| WW00400 | u | PEQUEÑO MATERIAL | 1 | 0.3 | 0.30 |
| XT112EC1 | m2 | PANEL LANA MINERAL 60 mm (material; 10/02/2011) | 1.01 | 8.45 | 8.53 |
| XT112EC8 | ml | MEMBRANA DE EEPS DE 1,5 CM (material; 03/03/2011) | 2.6 | 0.2 | 0.52 |
| TO00100 | h | OF. 1ª ALBAÑILERÍA | 0.266 | 19.85 | 5.28 |
| FL00500 | mu | LADRILLO CERÁM. HUECO SENCILLO 24x11,5x4 cm (material; 03/07/2017) | 0.037 | 61.71 | 2.28 |
|  |  | Total |  |  | 34.53 |

| Medición | Uds. | Largo | Alto | Parcial |
|---|---|---|---|---|
| E2 |  |  |  |  |
| CAJEADO DE MUROS POR INTERIOR | 12 | 0.34 | 2.95 | 12.04 |
| E2 |  |  |  |  |
| MENSULA | 8 | 2.35 | 0.5 | 9.40 |
| Total |  |  |  | 21.44 |

**01RSC90EC10** m2 DEMOLICIÓN M. MANUALES DE SOLADO, RODAPIÉ Y PELDAÑO (30/11/2018)
58.88 m2 × 9.45 (9.73 con costes indirectos) = 572.90
Demolición con medios manuales de solado, rodapié y peldaño, incluso relleno inferior hasta alcanzar el solera. Medida la superficie inicial.

| Código | Ud | Descripción | Rendimiento | Precio | Importe |
|---|---|---|---|---|---|
| TP00100 | h | PEÓN ESPECIAL | 0.5 | 18.9 | 9.45 |
|  |  | Total |  |  | 9.45 |

| Medición | Uds. | Largo | Parcial |
|---|---|---|---|
| SUPERFICIE=LONGITUD |  |  |  |
| RI2 |  |  |  |
| SUPERFICIE INTERIOR | 1 | 58.88 | 58.88 |
| Total |  |  | 58.88 |

**01RSS00001** m2 DEMOLICIÓN DE SOLERA DE HORMIGÓN EN MASA CARGA MANUAL
58.88 m2 × 8.43 (8.68 con costes indirectos) = 511.08
Demolición de solera de hormigón en masa, con medios manuales y mecánicos, incluso carga manual y transporte de material sobrante a vertedero. Medida la superficie inicial.

| Código | Ud | Descripción | Rendimiento | Precio | Importe |
|---|---|---|---|---|---|
| MC00100 | h | COMPRESOR DOS MARTILLOS | 0.035 | 6.35 | 0.22 |
| MK00100 | h | CAMIÓN BASCULANTE | 0.05 | 25.6 | 1.28 |
| TP00100 | h | PEÓN ESPECIAL | 0.07 | 18.9 | 1.32 |
| TO02200 | h | OFICIAL 2ª | 0.29 | 19.35 | 5.61 |
|  |  | Total |  |  | 8.43 |

| Medición | Uds. | Largo | Parcial |
|---|---|---|---|
| SUPERFICIE=LONGITUD |  |  |  |
| RI3 |  |  |  |
| SUPERFICIE INTERIOR | 1 | 58.88 | 58.88 |
| Total |  |  | 58.88 |

**02ACC00EC16** m3 EXCAVACIÓN APERTURA DE CAJA, TIERRAS DE CONSIST. MEDIA/DURA
32.38 m3 × 9.55 (9.84 con costes indirectos) = 318.62

| Medición | Uds. | Largo | Alto | Parcial |
|---|---|---|---|---|
| SUPERFICIE=LONGITUD |  |  |  |  |
| RI4 |  |  |  |  |
| SUPERFICIE INTERIOR | 1 | 58.88 | 0.55 | 32.38 |
| Total |  |  |  | 32.38 |

**01RWA00003** m DEMOLICION DE REGRUESOS DE MACHONES DE FABRICA
21.6 m × 9.58 (9.87 con costes indirectos) = 213.19
Demolicion de regruesos de machones de fabrica de ladrillo hasta alcanzar su fabrica base original, por medios manuales Medida la longitud demolida.

| Código | Ud | Descripción | Rendimiento | Precio | Importe |
|---|---|---|---|---|---|
| MK00100 | h | CAMIÓN BASCULANTE | 0.005 | 25.6 | 0.13 |
| TP00100 | h | PEÓN ESPECIAL | 0.5 | 18.9 | 9.45 |
|  |  | Total |  |  | 9.58 |

| Medición | Uds. | Ancho | Parcial |
|---|---|---|---|
| RI5 | 12 | 1.8 | 21.60 |
| Total |  |  | 21.6 |

**02RCM00001** m2 COMPACTACIÓN SUPERFICIAL REALIZADA CON BANDEJA VIBRANTE
58.88 m2 × 2.43 (2.5 con costes indirectos) = 147.20
Compactación superficial realizada con bandeja vibrante, incluso p.p. de regado y refino de la superficie final. Medida en verdadera magnitud.

| Código | Ud | Descripción | Rendimiento | Precio | Importe |
|---|---|---|---|---|---|
| TO02200 | h | OFICIAL 2ª | 0.04 | 19.35 | 0.77 |
| GW00100 | m3 | AGUA POTABLE (material) | 0.06 | 0.55 | 0.03 |
| MR00200 | h | PISÓN MECÁNICO MANUAL (maquinaria) | 0.04 | 3.01 | 0.12 |
| TP00100 | h | PEÓN ESPECIAL | 0.08 | 18.9 | 1.51 |
|  |  | Total |  |  | 2.43 |

| Medición | Uds. | Largo | Parcial |
|---|---|---|---|
| SUPERFICIE=LONGITUD |  |  |  |
| RI6 |  |  |  |
| SUPERFICIE INTERIOR | 1 | 58.88 | 58.88 |
| Total |  |  | 58.88 |

**01RCE900E5** m2 PICADO SUPERFICIAL EN ARCOS, BOVEDAS, CUPULA (30/11/2018)
226.34 m2 × 6.05 (6.23 con costes indirectos) = 1410.10
Picado de revestimientos en arcos, bovedas, cupula y paramnetos verticales, en espesor superficial Medida la superficie inicial deduciendo huecos.

| Código | Ud | Descripción | Rendimiento | Precio | Importe |
|---|---|---|---|---|---|
| TP00100 | h | PEÓN ESPECIAL | 0.32 | 18.9 | 6.05 |
|  |  | Total |  |  | 6.05 |

| Medición | Uds. | Largo | Alto | Parcial |
|---|---|---|---|---|
| SUPERFICIE=LONGITUD |  |  |  |  |
| RI7 | 1 | 56.87 |  | 56.87 |
| PAREDES | 1 | 45.68 | 3.71 | 169.47 |
| Total |  |  |  | 226.34 |

**0600EC43** m GRAPADO GRIETAS COSIDO AL TRESBOLILLO VARILLA ACERO
80 m × 5.64 (5.81 con costes indirectos) = 464.80

| Medición | Uds. | Largo | Ancho | Alto | Parcial |
|---|---|---|---|---|---|
| T2 |  |  |  |  |  |
| ALTURA=50% |  |  |  |  |  |
| R12 |  |  |  |  |  |
| ARCOS | 8 | 1 |  | 0.5 | 4.00 |
|  | 4 | 1.5 | 4 | 0.5 | 12.00 |
| BOVEDAS | 4 | 2 | 2 | 0.5 | 8.00 |
|  | 4 | 3 |  | 0.5 | 6.00 |
|  | 4 | 2 |  | 0.5 | 4.00 |
|  | 8 | 1 |  | 0.5 | 4.00 |
|  | 3 | 4 | 4 | 0.5 | 24.00 |
|  | 3 | 2 | 1.5 | 0.5 | 4.50 |
| CUPULA | 4 | 3 |  | 0.5 | 6.00 |
| PARAMENTOS | 10 | 1.5 |  | 0.5 | 7.50 |
| Total |  |  |  |  | 80 |

**0600EC44** m GRAPADO GRIETAS LATON EN U
80 m × 11.13 (11.46 con costes indirectos) = 916.80

| Medición | Uds. | Largo | Ancho | Alto | Parcial |
|---|---|---|---|---|---|
| T2 |  |  |  |  |  |
| ALTURA=50% |  |  |  |  |  |
| R12 |  |  |  |  |  |
| ARCOS | 8 | 1 |  | 0.5 | 4.00 |
|  | 4 | 1.5 | 4 | 0.5 | 12.00 |
| BOVEDAS | 4 | 2 | 2 | 0.5 | 8.00 |
|  | 4 | 3 |  | 0.5 | 6.00 |
|  | 4 | 2 |  | 0.5 | 4.00 |
|  | 8 | 1 |  | 0.5 | 4.00 |
|  | 3 | 4 | 4 | 0.5 | 24.00 |
|  | 3 | 2 | 1.5 | 0.5 | 4.50 |
| CUPULA | 4 | 3 |  | 0.5 | 6.00 |
| PARAMENTOS | 10 | 1.5 |  | 0.5 | 7.50 |
| Total |  |  |  |  | 80 |

**0600EC60** m SELLADO MALLATEX Y YESO
36 m × 6.83 (7.03 con costes indirectos) = 253.08

| Código | Ud | Descripción | Rendimiento | Precio | Importe |
|---|---|---|---|---|---|
| TO02100 | h | OFICIAL 1ª | 0.2 | 15.12 | 3.02 |
| TP00100 | h | PEÓN ESPECIAL | 0.2 | 18.9 | 3.78 |
| WW00400 | u | PEQUEÑO MATERIAL | 0.1 | 0.3 | 0.03 |
|  |  | Total |  |  | 6.83 |

| Medición | Uds. | Largo | Parcial |
|---|---|---|---|
| T3 | 12 | 3 | 36.00 |
| Total |  |  | 36 |

**0600EC46** m2 RELLENO SELLADO INYECCION MORTERO FLUIDO AUTONIVELANTE
48 m2 × 3.57 (3.68 con costes indirectos) = 176.64

| Medición | Uds. | Largo | Ancho | Parcial |
|---|---|---|---|---|
| T2 |  |  |  |  |
| ALTURA=50% |  |  |  |  |
| R12 |  |  |  |  |
| ARCOS | 8 | 1 | 0.3 | 2.40 |
|  | 4 | 1.5 | 1.2 | 7.20 |
| BOVEDAS | 4 | 2 | 0.6 | 4.80 |
|  | 4 | 3 | 0.3 | 3.60 |
|  | 4 | 2 | 0.3 | 2.40 |
|  | 8 | 1 | 0.3 | 2.40 |
|  | 3 | 4 | 1.2 | 14.40 |
|  | 3 | 2 | 0.45 | 2.70 |
| CUPULA | 4 | 3 | 0.3 | 3.60 |
| PARAMENTOS | 10 | 1.5 | 0.3 | 4.50 |
| Total |  |  |  | 48 |

**03HRA8EC81** m3 SOLERA HM-25/B/40/IIa ENTRE CASETONES
3.02 m3 × 62 (63.86 con costes indirectos) = 192.86
Solera Hormigón en masa entre casetones HM-25/B/40/IIa dosificacion de amasado con el aditivo impermeabilizante Plastocrete de Sika o similares caracteristicas tecnicas, consistencia blanda y tamaño máximo del árido 40 mm, suministrado y puesta en obra, cemento II/A-L o V-32,5, vertido manual, incluso p.p. de encofrado perdido de madera, vibrado y curado; según instrucción EHE, NCSE-02 y CTE DB SE-C. Medido el volumén teórico ejecutado.

| Código | Ud | Descripción | Rendimiento | Precio | Importe |
|---|---|---|---|---|---|
| TP00100 | h | PEÓN ESPECIAL | 0.1 | 18.9 | 1.89 |
| MV00100 | h | VIBRADOR | 0.07 | 1.51 | 0.11 |
| WW00300 | u | MATERIAL COMPLEMENTARIO O PZAS. ESPECIALES | 1 | 0.55 | 0.55 |
| WW00400 | u | PEQUEÑO MATERIAL | 1 | 0.3 | 0.30 |
| CH03000 | m3 | HORMIGÓN HA-25/B/40/IIa, SUMINISTRADO | 1.03 | 57.43 | 59.15 |
|  |  | Total |  |  | 62 |

| Medición | Uds. | Largo | Ancho | Alto | Parcial |
|---|---|---|---|---|---|
| RI10 | 27 | 5.78 | 0.1 | 0.1 | 1.56 |
|  | 14 | 10.45 | 0.1 | 0.1 | 1.46 |
| Total |  |  |  |  | 3.02 |

**03EPW8EC27** m2 SUELO VENTILADO SISTEMA CASETONES CAVITI
58.88 m2 × 22.22 (22.89 con costes indirectos) = 1347.76
Suelo ventilado con camara de aire mediante sistema de casetones caviti, de 25 cm de altura (caseton 19 cm + capa de compresion de 6cm) con apertura de rozas horizontales en encunetro y anclaje de capa de compresion a muros. Medida la superficie ejecutada.

| Código | Ud | Descripción | Rendimiento | Precio | Importe |
|---|---|---|---|---|---|
| TO00400 | h | OF. 1ª ENCOFRADOR | 0.5 | 15.12 | 7.56 |
| TP00100 | h | PEÓN ESPECIAL | 0.3 | 18.9 | 5.67 |
| WW00400 | u | PEQUEÑO MATERIAL | 1 | 0.3 | 0.30 |
| MT07CAV010EE | m2 | ENCOFRADO PERDIDO DE PIEZAS POLIPROPILENO RECICLADO C25 CAVITI (material; 30/12/2018) | 1 | 8.69 | 8.69 |
|  |  | Total |  |  | 22.22 |

| Medición | Uds. | Largo | Parcial |
|---|---|---|---|
| SUPERFICIE=LONGITUD |  |  |  |
| RI11 |  |  |  |
| SUPERFICIE INTERIOR | 1 | 58.88 | 58.88 |
| Total |  |  | 58.88 |

**05FUS00EC35** m2 CAPA DE COMPRESION MALLA ELECTROSOLDADA.
58.88 m2 × 19.9 (20.5 con costes indirectos) = 1207.04
Capa de compresion de hormigon armado con malla electrosoldada de 4cms de espesor sobre la implementeria de bovedas, ancladas perimetralmente a muros mediante rozas y anclajes de diametro 16mm cada 60 cms en taladro rellenado con mortero tipo Sikagrout, hormigon con 4cms de espesor HA-25/B/15/IIa, armado con malla electrosoldada B 500 S 20x20 cm diametro 5mm. Incluso p.p. de macizado de apoyos, encofrados complementarios, apeos, desencofrado, vibrado y curado; construido según EFHE, EHE y NCSE-02. Medido de fuera a fuera deduciendo huecos mayores de 1 m2.
16 MM CADA 60 CM EN TALADRO RELLENADO CON MORTERO TIPO SIKAGROUT.

| Código | Ud | Descripción | Rendimiento | Precio | Importe |
|---|---|---|---|---|---|
| TO02100 | h | OFICIAL 1ª | 0.1 | 15.12 | 1.51 |
| TO00600 | h | OF. 1ª FERRALLISTA | 0.06 | 15.12 | 0.91 |
| TP00100 | h | PEÓN ESPECIAL | 0.1 | 18.9 | 1.89 |
| CH02920 | m3 | HORMIGÓN HA-25/B/20/IIa, SUMINISTRADO | 0.18 | 69.32 | 12.48 |
| CA00620 | kg | ACERO ELECTROSOLDADO ME B 500 T EN MALLA | 0.99 | 0.89 | 0.88 |
| MV00100 | h | VIBRADOR | 0.07 | 1.51 | 0.11 |
| WW00300 | u | MATERIAL COMPLEMENTARIO O PZAS. ESPECIALES | 1 | 0.55 | 0.55 |
| WW00400 | u | PEQUEÑO MATERIAL | 1 | 0.3 | 0.30 |
| CA002EC01 | kg | SIKAGROUT. | 0.3 | 0.72 | 0.22 |
| MW00200 | h | TALADRO ELÉCTRICO | 0.25 | 4.19 | 1.05 |
|  |  | Total |  |  | 19.9 |

| Medición | Uds. | Largo | Parcial |
|---|---|---|---|
| SUPERFICIE=LONGITUD |  |  |  |
| RI12 |  |  |  |
| SUPERFICIE INTERIOR | 1 | 58.88 | 58.88 |
| Total |  |  | 58.88 |

**10CGG00028** m2 GUARNECIDO Y ENLUCIDO MAESTREADO EN PAREDES, PERLIESCAYOLA
197 m2 × 12.7 (13.08 con costes indirectos) = 2576.76
Guarnecido y enlucido maestreado en paredes, con revoco de yeso de alta resistencia tipo perliescayola, con propiedades de alta dureza, espesor 10-15 mm, sobre paramentos picados. Medida la superficie a cinta corrida desde la arista superior del rodapié.

| Código | Ud | Descripción | Rendimiento | Precio | Importe |
|---|---|---|---|---|---|
| TO01200 | h | OF. 1ª YESERO (mano de obra; 03/07/2017) | 0.375 | 19.85 | 7.44 |
| AGM01900 | m3 | MORTERO DE PERLITA Y ESCAYOLA (material) | 0.021 | 250.48 | 5.26 |
|  |  | Total |  |  | 12.7 |

| Medición | Uds. | Largo | Alto | Parcial |
|---|---|---|---|---|
| RI13 | 1 | 56.87 |  | 56.87 |
| PAREDES | 1 | 45.68 | 3.71 | 169.47 |
| A DEDUCIR MORTERO DRAINING |  |  |  |  |
| RI18 | -1 | 48.9 | 0.5 | -24.45 |
| A DEDUCIR RODAPIE | -1 | 48.9 | 0.1 | -4.89 |
| Total |  |  |  | 197 |

**10CEE00001** m2 MORTERO DE CAL Y MEJORA BASE
169.47 m2 × 13.81 (14.22 con costes indirectos) = 2409.86

| Medición | Uds. | Largo | Parcial |
|---|---|---|---|
| SUPERFICIE=LONGITUD |  |  |  |
| PAREDES | 1 | 169.47 | 169.47 |
| Total |  |  | 169.47 |

**10CEE0EC74** m2 ANCLAJES CONECTORES DE PVC AL TRESBOLILLO
169.47 m2 × 9.75 (10.04 con costes indirectos) = 1701.48

| Medición | Uds. | Largo | Parcial |
|---|---|---|---|
| SUPERFICIE=LONGITUD |  |  |  |
| PAREDES | 1 | 169.47 | 169.47 |
| Total |  |  | 169.47 |

**10CWW00021** m2 BANDA DE REFUERZO DE MALLA DE FIBRA DE VIDRIO (03/07/2017)
169.47 m2 × 5.56 (5.73 con costes indirectos) = 971.06
Banda de refuerzo de malla de fibra de vidrio revestido de PVC, con un peso mínimo de 217 gr/m2, incluso fijación al soporte y tensado. Medida la superficie ejecutada.

| Código | Ud | Descripción | Rendimiento | Precio | Importe |
|---|---|---|---|---|---|
| ATC00100 | h | CUADRILLA ALBAÑILERÍA, FORMADA POR OFICIAL 1ª Y PEÓN ESP. | 0.1 | 38.75 | 3.88 |
| CW00400 | m2 | MALLA FIBRA DE VIDRIO REV. PVC DE 217 g/m2 (material; 03/07/2017) | 1.1 | 1.53 | 1.68 |
|  |  | Total |  |  | 5.56 |

| Medición | Uds. | Largo | Parcial |
|---|---|---|---|
| SUPERFICIE=LONGITUD |  |  |  |
| PAREDES | 1 | 169.47 | 169.47 |
| Total |  |  | 169.47 |

**10SNS00005** m2 SOLADO MARMOL BLANCO 50X50X2 A CARTABON 45º
39.01 m2 × 46.48 (47.87 con costes indirectos) = 1867.41
Solado con baldosas de mármol blanco Macael de 50x50 cm y 2 cm de espesor colocadas a cartabon, recibidas con mortero M5 (1:6), incluso enlechado, pulido y limpieza del pavimento. Medida la superficie ejecutada.

| Código | Ud | Descripción | Rendimiento | Precio | Importe |
|---|---|---|---|---|---|
| TO01100 | h | OF. 1ª SOLADOR (mano de obra; 03/07/2017) | 0.365 | 19.85 | 7.25 |
| TP00100 | h | PEÓN ESPECIAL | 0.185 | 18.9 | 3.50 |
| AGL00100 | m3 | LECHADA DE CEMENTO CEM II/A-L 32,5 N | 0.001 | 116.28 | 0.12 |
| AGM00500 | m3 | MORTERO DE CEMENTO M5 (1:6) CEM II/A-L 32,5 N | 0.021 | 54.44 | 1.14 |
| RS02900 | m2 | BALDOSA MÁRMOL BLANCO MACAEL 50x50 cm (material; 03/07/2017) | 1.05 | 30.05 | 31.55 |
| RS08400 | m2 | PULIDO SOLERÍA (material; 03/07/2017) | 1 | 2.92 | 2.92 |
|  |  | Total |  |  | 46.48 |

| Medición | Uds. | Largo | Ancho | Parcial |
|---|---|---|---|---|
| SUPERFICIE=LONGITUD |  |  |  |  |
| SOLADO A CARTABON | 1 | 4.24 | 9.2 | 39.01 |
| Total |  |  |  | 39.01 |

**10SNS00006** m2 SOLADO MARMOL BLANCO FAJA 60X26X2 + RODAPIE 10X60X2
7.54 m2 × 71.22 (73.36 con costes indirectos) = 553.13
Solado con baldosas de mármol blanco Macael de 60x26 cm y 2 cm de espesor y rodapie de 10 cms de altura, recibidas con mortero M5 (1:6), incluso enlechado, pulido y limpieza del pavimento. Medida la superficie ejecutada.

| Código | Ud | Descripción | Rendimiento | Precio | Importe |
|---|---|---|---|---|---|
| TO01100 | h | OF. 1ª SOLADOR | 0.365 | 19.85 | 7.25 |
| TP00100 | h | PEÓN ESPECIAL | 0.185 | 18.9 | 3.50 |
| AGL00100 | m3 | LECHADA DE CEMENTO CEM II/A-L 32,5 N | 0.001 | 116.28 | 0.12 |
| AGM00500 | m3 | MORTERO DE CEMENTO M5 (1:6) CEM II/A-L 32,5 N | 0.021 | 54.44 | 1.14 |
| RS08400 | m2 | PULIDO SOLERÍA | 1 | 2.92 | 2.92 |
| RS02901 | m2 | BALDOSA MÁRMOL BLANCO MACAEL 60x26 cm (material; 01/12/2018) | 1.05 | 38.47 | 40.39 |
| RS02902 | ml | RODAPIE MARMOL BLANCO MACAEL 60X10 cm (material; 06/12/2018) | 1.05 | 15.14 | 15.90 |
|  |  | Total |  |  | 71.22 |

| Medición | Uds. | Largo | Ancho | Parcial |
|---|---|---|---|---|
|  | 2 | 4.78 | 0.26 | 2.49 |
|  | 2 | 9.72 | 0.26 | 5.05 |
| Total |  |  |  | 7.54 |

**10SNS00008** m2 SOLADO MARMOL BLANCO 50X 50 X 2 A LINEA
26.84 m2 × 42.78 (44.06 con costes indirectos) = 1182.57
Solado con baldosas de mármol blanco Macael de 50x50 cm y 2 cm de espesor colocadas a linea, recibidas con mortero M5 (1:6), incluso enlechado, pulido y limpieza del pavimento. Medida la superficie ejecutada.

| Código | Ud | Descripción | Rendimiento | Precio | Importe |
|---|---|---|---|---|---|
| TO01100 | h | OF. 1ª SOLADOR | 0.26 | 19.85 | 5.16 |
| TP00100 | h | PEÓN ESPECIAL | 0.1 | 18.9 | 1.89 |
| AGL00100 | m3 | LECHADA DE CEMENTO CEM II/A-L 32,5 N | 0.001 | 116.28 | 0.12 |
| AGM00500 | m3 | MORTERO DE CEMENTO M5 (1:6) CEM II/A-L 32,5 N | 0.021 | 54.44 | 1.14 |
| RS02900 | m2 | BALDOSA MÁRMOL BLANCO MACAEL 50x50 cm | 1.05 | 30.05 | 31.55 |
| RS08400 | m2 | PULIDO SOLERÍA | 1 | 2.92 | 2.92 |
|  |  | Total |  |  | 42.78 |

| Medición | Uds. | Largo | Parcial |
|---|---|---|---|
| SUPERFICIE=LONGITUD |  |  |  |
| SOLADO A LINEA | 2 | 2.11 | 4.22 |
|  | 4 | 4.5 | 18.00 |
|  | 6 | 0.77 | 4.62 |
| Total |  |  | 26.84 |

**10WAN0EC75** m ALFÉIZAR DE MARMOL CREMA OLIVILLO DE 2+2 cm DE ESPESOR
2.27 m × 45.87 (47.25 con costes indirectos) = 107.26

| Medición | Uds. | Largo | Ancho | Parcial |
|---|---|---|---|---|
| RI15 | 2 | 0.96 |  | 1.92 |
| HORNACINA | 1 | 0.7 | 0.5 | 0.35 |
| Total |  |  |  | 2.27 |

**10WRN00013** ud UMBRAL DE MÁRMOL "BLANCO MACAEL" DE 80X60X3
1 ud × 32.59 (33.57 con costes indirectos) = 33.57
Remate de mármol blanco Macael de 15 cm de anchura y 3 cm de espesor, recibido con mortero bastardo M10 (1:0,5:4) sobre fábrica de 1/2 pie de espesor, incluso enlechado y limpieza. Medida la longitud ejecutada.

| Código | Ud | Descripción | Rendimiento | Precio | Importe |
|---|---|---|---|---|---|
| ATC00100 | h | CUADRILLA ALBAÑILERÍA, FORMADA POR OFICIAL 1ª Y PEÓN ESP. | 0.2 | 38.75 | 7.75 |
| AGL00100 | m3 | LECHADA DE CEMENTO CEM II/A-L 32,5 N | 0.001 | 116.28 | 0.12 |
| AGM01600 | m3 | MORTERO BASTARDO M10 (1:0,5:4) CEM II/A-L 32,5 N Y CAL | 0.006 | 100.01 | 0.60 |
| RW01301 | m | UMBRAL MÁRMOL BLANCO MACAEL 15x3 cm (material; 01/12/2018) | 1.2 | 20.1 | 24.12 |
|  |  | Total |  |  | 32.59 |

**10WRN00014** ud HUELLA DE MÁRMOL "BLANCO MACAEL" DE 240X50X3
1 ud × 70.39 (72.5 con costes indirectos) = 72.50
Remate de mármol blanco Macael de 15 cm de anchura y 3 cm de espesor, recibido con mortero bastardo M10 (1:0,5:4) sobre fábrica de 1/2 pie de espesor, incluso enlechado y limpieza. Medida la longitud ejecutada.

| Código | Ud | Descripción | Rendimiento | Precio | Importe |
|---|---|---|---|---|---|
| ATC00100 | h | CUADRILLA ALBAÑILERÍA, FORMADA POR OFICIAL 1ª Y PEÓN ESP. | 0.2 | 38.75 | 7.75 |
| AGL00100 | m3 | LECHADA DE CEMENTO CEM II/A-L 32,5 N | 0.001 | 116.28 | 0.12 |
| AGM01600 | m3 | MORTERO BASTARDO M10 (1:0,5:4) CEM II/A-L 32,5 N Y CAL | 0.006 | 100.01 | 0.60 |
| RP00600 | m | HUELLA MÁRMOL BLANCO MACAEL 30 mm (material; 03/07/2017) | 2.4 | 25.8 | 61.92 |
|  |  | Total |  |  | 70.39 |

**06WWR80070** m2 RECIBIDO DE CERCOS EN CERRAM. EXTERIORES (FAB. VISTA)
6.7 m2 × 16.52 (17.02 con costes indirectos) = 114.03
Recibido de cercos o precercos de cualquier material en muro de cerramiento exterior de fábrica vista, con mortero de cemento M5 (1:6), incluso trabajos cmplementarios. Medida la superficie ejecutada.

| Código | Ud | Descripción | Rendimiento | Precio | Importe |
|---|---|---|---|---|---|
| TA00100 | h | AYUDANTE | 0.4 | 19.04 | 7.62 |
| TO02100 | h | OFICIAL 1ª | 0.4 | 15.12 | 6.05 |
| AGM00500 | m3 | MORTERO DE CEMENTO M5 (1:6) CEM II/A-L 32,5 N | 0.04 | 54.44 | 2.18 |
| WW80010 | kg | PUNTAS 20x100 cm (material; 03/07/2017) | 0.09 | 7.42 | 0.67 |
|  |  | Total |  |  | 16.52 |

| Medición | Uds. | Ancho | Alto | Parcial |
|---|---|---|---|---|
| RI16/RI17 |  |  |  |  |
| VENTANAS | 2 | 0.65 | 0.95 | 1.24 |
| PUERTA | 1 | 2.6 | 2.1 | 5.46 |
| Total |  |  |  | 6.7 |

**10CEE00EC72** m2 ENFOSCADO MAESTREADO MORTERO DRAINING EN PAREDES (09/10/2007)
24.45 m2 × 48.94 (50.41 con costes indirectos) = 1232.52
Zocalo transpirable en paramentos interiores de 0,50m de altura sobre el rodapie, a aplicar en dos capas, un enfoscado maestreado de mortero de cemento y cal acabado en basto a pasarregla, como base para el acabado consistente en revestimiento transpirable de mortero de cemento y aditivo tipo DRAINING de alto poder de drenado y evapoacion, con color de pigmentacion minerles, acabado respado, aplicado con llana. La junta horizontal entre el zocalo y el resto de altura de la fachada, asi como las verticales de trabajo del propio zocalo contaran con perfiles ocultos de aluminio en L maestreando sobre un ala de la L, quedando todo el perfil de aluminio oculto excepto el canto redondeado de un ala que hara de maestra del revestimiento de acabado Medido a cinta corrida.

| Código | Ud | Descripción | Rendimiento | Precio | Importe |
|---|---|---|---|---|---|
| ATC00100 | h | CUADRILLA ALBAÑILERÍA, FORMADA POR OFICIAL 1ª Y PEÓN ESP. | 0.5 | 38.75 | 19.38 |
| GM01000 | kg | MORTERO DRAINING (material; 08/01/2010) | 2.5 | 3.58 | 8.95 |
| TP00100 | h | PEÓN ESPECIAL | 1.03 | 18.9 | 19.47 |
| RW046EC | m | PERFIL EN L DE CHAPA 0,6 mm ALUMINIO (material; 09/10/2007) | 1 | 1.14 | 1.14 |
|  |  | Total |  |  | 48.94 |

| Medición | Uds. | Largo | Alto | Parcial |
|---|---|---|---|---|
| RI18 | 1 | 48.9 | 0.5 | 24.45 |
| Total |  |  |  | 24.45 |

**10WAN00EC1** m ALFÉIZAR DE MÁRMOL "BLANCO MACAEL" DE 2 cm ESPESOR
6.4 m × 35.98 (37.06 con costes indirectos) = 237.18
Alfeizar de mármol blanco Macael de 30 cm de anchura y 3 cm de espesor, con goterón, recibido con mortero bastardo M10 (1:0,5:4), incluso rejuntado con lechada de cemento blanco BL II/A-L 42,5 R, p.p. de sellado de juntas con paramentos y limpieza. Medida la anchura libre del hueco.

| Código | Ud | Descripción | Rendimiento | Precio | Importe |
|---|---|---|---|---|---|
| ATC00100 | h | CUADRILLA ALBAÑILERÍA, FORMADA POR OFICIAL 1ª Y PEÓN ESP. | 0.3 | 38.75 | 11.63 |
| AGL00100 | m3 | LECHADA DE CEMENTO CEM II/A-L 32,5 N | 0.001 | 116.28 | 0.12 |
| AGM01600 | m3 | MORTERO BASTARDO M10 (1:0,5:4) CEM II/A-L 32,5 N Y CAL | 0.009 | 100.01 | 0.90 |
| RW00400 | m | ALFÉIZAR MÁRMOL BLANCO MACAEL 30x3 cm (material; 03/07/2017) | 1.081 | 21.1 | 22.81 |
| RW01900 | m | JUNTA DE SELLADO | 0.4 | 1.3 | 0.52 |
|  |  | Total |  |  | 35.98 |

| Medición | Uds. | Largo | Parcial |
|---|---|---|---|
| ABACOS | 8 | 0.8 | 6.40 |
| Total |  |  | 6.4 |

**06WWR80EC2** ud RECOLOCACION DE MESA DE ALTAR ACOPIADA
1 ud × 43.17 (44.47 con costes indirectos) = 44.47
Recolocacion de mesa de altar acopiada previa limpieza de la misma, incluso trabajos cmplementarios. Medida la superficie ejecutada.

| Código | Ud | Descripción | Rendimiento | Precio | Importe |
|---|---|---|---|---|---|
| TA00100 | h | AYUDANTE | 1.2 | 19.04 | 22.85 |
| TO02100 | h | OFICIAL 1ª | 1.2 | 15.12 | 18.14 |
| AGM00500 | m3 | MORTERO DE CEMENTO M5 (1:6) CEM II/A-L 32,5 N | 0.04 | 54.44 | 2.18 |
|  |  | Total |  |  | 43.17 |

## 07 AISLAMIENTOS
Importe: 2395.59

**02RCM00001** m2 COMPACTACIÓN SUPERFICIAL REALIZADA CON BANDEJA VIBRANTE
20.78 m2 × 2.43 (2.5 con costes indirectos) = 51.95

| Medición | Uds. | Largo | Ancho | Parcial |
|---|---|---|---|---|
| PERIMETRO FACHADA ESTE | 1 | 13.85 | 1.5 | 20.78 |
| Total |  |  |  | 20.78 |

**10SSS900EC1** m2 SOLERA HORMIGÓN HA-25 #150x150x6 mm 15 cm ESP.
20.78 m2 × 24.37 (25.1 con costes indirectos) = 521.58
Solera de hormigón HA-10 formada por: compactado de base, capa de arena de 10 cm de espesor, lámina de polietileno, solera de 15 cm de espesor, mallazo galvanizado 200*200*4 mm, y p.p. de junta de contorno y juntas de dilataciones cada 5ml, sobre capa de grava compactada. Medida la superficie deduciendo huecos mayores de 0,50 m2.

| Código | Ud | Descripción | Rendimiento | Precio | Importe |
|---|---|---|---|---|---|
| TO02200 | h | OFICIAL 2ª | 0.2 | 19.35 | 3.87 |
| TP00100 | h | PEÓN ESPECIAL | 0.25 | 18.9 | 4.73 |
| AA00300 | m3 | ARENA GRUESA (material) | 0.15 | 9.94 | 1.49 |
| CA00620 | kg | ACERO ELECTROSOLDADO ME B 500 T EN MALLA | 3 | 0.89 | 2.67 |
| XI01100 | m2 | LÁMINA POLIETILENO 0,2 mm (material; 03/07/2017) | 1.111 | 0.6 | 0.67 |
| XT14000 | m3 | POLIESTIRENO PLANCHAS RIGIDAS, DENS. 12 kg/m3 (material; 03/07/2017) | 0.003 | 178.6 | 0.54 |
| CH02926 | m3 | HORMIGÓN HA-10/B/20/IIa, SUMINISTRADO (material) | 0.15 | 69.32 | 10.40 |
|  |  | Total |  |  | 24.37 |

| Medición | Uds. | Largo | Ancho | Parcial |
|---|---|---|---|---|
| PERIMETRO FACHADA ESTE | 1 | 13.85 | 1.5 | 20.78 |
| Total |  |  |  | 20.78 |

**09ISS000EC31** m2 IMPERMEAB. ARRANQUE MUROS, FAJA LAMINA ASFALTICA
45.6 m2 × 8.9 (9.17 con costes indirectos) = 418.15
Faja de lamina asfaltica impermeabilizante SBS, LBM (SBS)-30/FP (140) de 3kg/m2 dispuesta segun detalle para evitar la ascension de humedades de capilaridad y p.p. de solapes. Medida la superficie ejecutada.

| Código | Ud | Descripción | Rendimiento | Precio | Importe |
|---|---|---|---|---|---|
| TO00700 | h | OF. 1ª IMPERMEABILIZADOR | 0.1 | 15.12 | 1.51 |
| XI01800 | m2 | MEMBRANA BETÚN MODIF. ARM. DOBLE POLIETILENO 4 mm | 1.111 | 6.65 | 7.39 |
|  |  | Total |  |  | 8.9 |

| Medición | Uds. | Largo | Ancho | Parcial |
|---|---|---|---|---|
|  | 2 | 11.85 | 1.2 | 28.44 |
|  | 2 | 7.15 | 1.2 | 17.16 |
| Total |  |  |  | 45.6 |

**09ISS000EC50** ud EJECUCION DE MECHINALES EN MUROS PARA VENILACION
55 ud × 15.12 (15.57 con costes indirectos) = 856.35
Apertura de mechinales en muros para ventilacion de suelo cada 70 cms pasantes hasta la camara de aire del suelo. Medida la superficie ejecutada.

| Código | Ud | Descripción | Rendimiento | Precio | Importe |
|---|---|---|---|---|---|
| TO00700 | h | OF. 1ª IMPERMEABILIZADOR | 1 | 15.12 | 15.12 |
|  |  | Total |  |  | 15.12 |

**09ASS00121** m2 AISLAMIENTO SUELOS, PLANCHA POLIESTIRENO EXPANDIDO 40 mm (15/12/2007)
58.88 m2 × 4.46 (4.59 con costes indirectos) = 270.26
Aislamiento de suelos con plancha de pliestireno expandido densidad 25kg/m3 y de 40 mm de espesor colocado sobre superficies planas, incluso p.p. de recrecido en encuentros con paramentos, corte y colocación; según CTE DB HR. Medida la superficie en proyección horizontal.

| Código | Ud | Descripción | Rendimiento | Precio | Importe |
|---|---|---|---|---|---|
| TO00300 | h | OF. 1ª COLOCADOR | 0.02 | 19.85 | 0.40 |
| TP00100 | h | PEÓN ESPECIAL | 0.02 | 18.9 | 0.38 |
| WW00400 | u | PEQUEÑO MATERIAL | 0.5 | 0.3 | 0.15 |
| XT1000E1 | m2 | PLANCHA FIBRA VIDRIO 90 mm (material; 21/02/2011) | 1.061 | 3.33 | 3.53 |
|  |  | Total |  |  | 4.46 |

| Medición | Uds. | Largo | Parcial |
|---|---|---|---|
| SUPERFICIE=LONGITUD |  |  |  |
| SUELO |  |  |  |
| SUPERFICIE INTERIOR | 1 | 58.88 | 58.88 |
| Total |  |  | 58.88 |

**09ISS000EC39** m2 IMPERMEAB. SOLERA CASETONES, FAJA LAMINA ASFALTICA
30.24 m2 × 8.9 (9.17 con costes indirectos) = 277.30
Faja de lamina asfaltica impermeabilizante SBS, LBM (SBS)-30/FP (140) de 3kg/m2 dispuesta segun detalle para evitar la ascension de humedades de capilaridad y p.p. de solapes. Medida la superficie ejecutada.

| Código | Ud | Descripción | Rendimiento | Precio | Importe |
|---|---|---|---|---|---|
| TO00700 | h | OF. 1ª IMPERMEABILIZADOR | 0.1 | 15.12 | 1.51 |
| XI01800 | m2 | MEMBRANA BETÚN MODIF. ARM. DOBLE POLIETILENO 4 mm | 1.111 | 6.65 | 7.39 |
|  |  | Total |  |  | 8.9 |

| Medición | Uds. | Largo | Ancho | Parcial |
|---|---|---|---|---|
| RI10 | 27 | 5.78 | 0.1 | 15.61 |
|  | 14 | 10.45 | 0.1 | 14.63 |
| Total |  |  |  | 30.24 |

## 08 INSTALACIONES (15/12/2002)
Importe: 12055.13

### 08.1 INSTALACIONES ELECTRICAS (15/12/2002)
Importe: 6693.26

**08EWW00EC1** u ARMARIO EN FACHADA PROTECCIÓN Y MEDIDA, (15/12/2007)
1 u × 125.16 (128.91 con costes indirectos) = 128.91
Caja de protección y medida para revestir, en armario mural de hoja rellenable con igual material de fachada, apta para un contador, construida con materia aislante de clase a, resistente a los alcalis, autoextinguible y precintable, con orificios de ventilación y conexión de conductores, conteniendo dos fusibles de 25 A de intensidad nominal y bornas de conexión, colocada en nicho mural, pequeño material, montaje y ayudas de albañilería, con las caracteristicas de puerta en chapa de acero de 2 mm con ventilación, marco en forma de L, en chapa de acero de 3 mm..tratamiento galvanizado Z-275, Garras metálicas en el propio marco para fijación en obra,Bisagras ocultas no accesibles desde el exterior, Apertura de puertas 120º, Acabado en imprimación RAL 7035,Cierre triangular con resbalón y anti-vandálico, Señal de riesgo eléctrico Ae10 (105mm) según Norma AMYS RA 1.4-10, ventana y vidrio para lectura de contador; construida según REBT y normas de la compañía suministradora. Medida la cantidad ejecutada.

| Código | Ud | Descripción | Rendimiento | Precio | Importe |
|---|---|---|---|---|---|
| ATC00100 | h | CUADRILLA ALBAÑILERÍA, FORMADA POR OFICIAL 1ª Y PEÓN ESP. | 0.3 | 38.75 | 11.63 |
| TO01800 | h | OF. 1ª ELECTRICISTA | 0.4 | 19.85 | 7.94 |
| IE04950 | u | CAJA PROTECCIÓN Y MEDIDA NIVEL MED. 1 CONTADOR (material; 03/07/2017) | 1 | 102.49 | 102.49 |
| IE05293 | u | CARTUCHO FUSIBLE 25 A INTENSIDAD (material; 03/07/2017) | 2 | 0.41 | 0.82 |
| WW00300 | u | MATERIAL COMPLEMENTARIO O PZAS. ESPECIALES | 2.5 | 0.55 | 1.38 |
| WW00400 | u | PEQUEÑO MATERIAL | 3 | 0.3 | 0.90 |
|  |  | Total |  |  | 125.16 |

| Medición | Uds. | Parcial |
|---|---|---|
| FACHADA | 1 | 1.00 |
| Total |  | 1 |

**08EKK00002** ud INSTALACION MODULAR SEPARADA DE (15/12/2007)
1 ud × 128.37 (132.22 con costes indirectos) = 132.22
Instalacion modular separada de contador monofasico, con fusibles de seguridad y embarrado,incluso modulo homologado y transformadores de intensidad, tapa resistente a radiaciones y p.p. de ayudas de albañileria; Construida segun NTE/IEB-38 y normas de la compañia suministradora. medida la unidad instalada.

| Código | Ud | Descripción | Rendimiento | Precio | Importe |
|---|---|---|---|---|---|
| TO01800 | h | OF. 1ª ELECTRICISTA | 2.3 | 19.85 | 45.66 |
| ATC00100 | h | CUADRILLA ALBAÑILERÍA, FORMADA POR OFICIAL 1ª Y PEÓN ESP. | 0.6 | 38.75 | 23.25 |
| IE05900 | ud | FUSIBLE CARTUCHO 50 AMP. S/CARTU (material; 04/02/2008) | 3 | 2.13 | 6.39 |
| IE11200 | u | MODULO HOMOLOGADO PARA ALOJAMIEN (material; 04/02/2008) | 1 | 49.42 | 49.42 |
| WW00300 | u | MATERIAL COMPLEMENTARIO O PZAS. ESPECIALES | 5 | 0.55 | 2.75 |
| WW00400 | u | PEQUEÑO MATERIAL | 3 | 0.3 | 0.90 |
|  |  | Total |  |  | 128.37 |

| Medición | Uds. | Parcial |
|---|---|---|
| FACHADA | 1 | 1.00 |
| Total |  | 1 |

**08EPP00152** m DERIVACION PUESTA TIERRA, C. COB (30/03/2006)
20 m × 12.31 (12.68 con costes indirectos) = 253.60
Conduccion de puesta a tierra enterrada a una profundidad no menor de 0.8m. instalada con conductor de cobre desnudo de 50 mm2. de seccion nominal y 0,6/1 kv, bajo tubo corrugado diametro 40 mm, incluso excavacion, relleno, p.p. de ayudas de albañileria y conexiones; construida segun NTE/IEP-4 y REBT. Medida desde la arqueta de conexion hasta la ultima pica.

| Código | Ud | Descripción | Rendimiento | Precio | Importe |
|---|---|---|---|---|---|
| IE124001 | m | TUBO PVC. FLEXIBLE CORRUGADO DIAM. 80 MM. (material; 30/03/2006) | 1.01 | 1.19 | 1.20 |
| TO01800 | h | OF. 1ª ELECTRICISTA | 0.3 | 19.85 | 5.96 |
| TP00100 | h | PEÓN ESPECIAL | 0.2 | 18.9 | 3.78 |
| IE03800 | kg | CABLE DE COBRE DESNUDO (material; 04/02/2008) | 0.31 | 4.43 | 1.37 |
|  |  | Total |  |  | 12.31 |

| Medición | Uds. | Largo | Parcial |
|---|---|---|---|
| PLANTA BAJA | 1 | 20 | 20.00 |
| Total |  |  | 20 |

**08EPP00102** m L.PRINCIPAL PUESTA TIERRA, 50MM2 (15/12/2007)
35 m × 11.43 (11.77 con costes indirectos) = 411.95
Linea principal de puesta a tierra instalada con conductor de cobre desnudo de 50 mm2. de seccion nominal enterrado, incluso p.p. de cajas de derivacion, ayudas de albañileria y conexion al punto de puesta a tierra; construida segun NTE/IEB-61 y REBT. Medida desde la primera derivacion hasta la arqueta de conexion.

| Código | Ud | Descripción | Rendimiento | Precio | Importe |
|---|---|---|---|---|---|
| TO01800 | h | OF. 1ª ELECTRICISTA | 0.45 | 19.85 | 8.93 |
| ATC00100 | h | CUADRILLA ALBAÑILERÍA, FORMADA POR OFICIAL 1ª Y PEÓN ESP. | 0.03 | 38.75 | 1.16 |
| IE03800 | kg | CABLE DE COBRE DESNUDO | 0.22 | 4.43 | 0.97 |
| WW00300 | u | MATERIAL COMPLEMENTARIO O PZAS. ESPECIALES | 0.4 | 0.55 | 0.22 |
| WW00400 | u | PEQUEÑO MATERIAL | 0.5 | 0.3 | 0.15 |
|  |  | Total |  |  | 11.43 |

| Medición | Uds. | Largo | Parcial |
|---|---|---|---|
| PLANTA BAJA |  |  |  |
| ANILLO | 1 | 35 | 35.00 |
| Total |  |  | 35 |

**08EPP000051** ud SOLDADURA ALUMINOTECNICA DE PUESTA A TIERRA
12 ud × 24.71 (25.45 con costes indirectos) = 305.40
Soldadura aluminotecnica a estructura de puesta a tierra, incluso conexiones, construida segun NTE/IEP-5 y REBT. Medida la unidad instalada.

| Código | Ud | Descripción | Rendimiento | Precio | Importe |
|---|---|---|---|---|---|
| MT35TTS010B | ud | SOLDADURA ALUMINOTERMICA DEL CABLE CONDUCTOR A REDONDO (material; 30/12/2018) | 1 | 4.23 | 4.23 |
| TA00200 | h | AYUDANTE ESPECIALISTA (mano de obra) | 0.7 | 14.55 | 10.19 |
| TO01800 | h | OF. 1ª ELECTRICISTA | 0.05 | 19.85 | 0.99 |
| ATC00200 | h | CUADRILLA ALBAÑILERÍA, FORMADA POR OFICIAL 2ª Y PEÓN ESP. (mano de obra; 30/11/2018) | 0.2 | 38.25 | 7.65 |
| WW00300 | u | MATERIAL COMPLEMENTARIO O PZAS. ESPECIALES | 3 | 0.55 | 1.65 |
|  |  | Total |  |  | 24.71 |

| Medición | Uds. | Parcial |
|---|---|---|
| 1 POR ZAPATA | 12 | 12.00 |
| Total |  | 12 |

**08EPP00003** ud ARQUETA DE CONEXION DE PUESTA A (15/12/2002)
1 ud × 126.22 (130.01 con costes indirectos) = 130.01
Arqueta de conexion de puesta a tierra de 38x50x25cm. formada por fabrica de ladrillo macizo de medio pie de espesor, solera de hormigon H-100 y tapa de hormigon H-175 con cerco de perfil laminado L 60.6; tubo de fibrocemento de 60mm. de diametro interior y punto de puesta a tierra, incluso excavacion, relleno, transporte de las tierras sobrantes a vertedero y conexiones; construida segun NTE/IEP-6 y REBT. Medida la unidad terminada.

| Código | Ud | Descripción | Rendimiento | Precio | Importe |
|---|---|---|---|---|---|
| TO01800 | h | OF. 1ª ELECTRICISTA | 0.5 | 19.85 | 9.93 |
| ATC00200 | h | CUADRILLA ALBAÑILERÍA, FORMADA POR OFICIAL 2ª Y PEÓN ESP. | 2.5 | 38.25 | 95.63 |
| CA00200 | kg | ACERO B-400 S (material; 04/02/2008) | 3.5 | 0.62 | 2.17 |
| CA01600 | kg | ACERO PERFILES SOPORTES SIMPLES (material; 15/12/2002) | 3.5 | 0.55 | 1.93 |
| CH00500 | m3 | HORMIGON H-15, II-./32,5.(ALOV) (material) | 0.03 | 60.65 | 1.82 |
| FL01300 | mu | LADRILLO PERFORADO, TALADRO PEQUEÑO PARA REVESTIR (material) | 0.032 | 75.5 | 2.42 |
| IE11600 | ud | PUNTO DE PUESTA A TIERRA (material; 04/02/2008) | 1 | 11.2 | 11.20 |
| WW00300 | u | MATERIAL COMPLEMENTARIO O PZAS. ESPECIALES | 1 | 0.55 | 0.55 |
| WW00400 | u | PEQUEÑO MATERIAL | 1 | 0.3 | 0.30 |
| AGM00500 | m3 | MORTERO DE CEMENTO M5 (1:6) CEM II/A-L 32,5 N | 0.005 | 54.44 | 0.27 |
|  |  | Total |  |  | 126.22 |

**08EPP00005** u PICA DE PUESTA A TIERRA
1 u × 128.49 (132.34 con costes indirectos) = 132.34
Pica de puesta a tierra formada por electrodo de acero recubierto de cobre de 14 mm de diámetro y 2 m de longitud, incluso hincado y conexiones, construida según REBT. Medida la unidad instalada.

| Código | Ud | Descripción | Rendimiento | Precio | Importe |
|---|---|---|---|---|---|
| TO01800 | h | OF. 1ª ELECTRICISTA | 0.05 | 19.85 | 0.99 |
| ATC00200 | h | CUADRILLA ALBAÑILERÍA, FORMADA POR OFICIAL 2ª Y PEÓN ESP. | 2.5 | 38.25 | 95.63 |
| WW00300 | u | MATERIAL COMPLEMENTARIO O PZAS. ESPECIALES | 3 | 0.55 | 1.65 |
| IE11300 | u | PICA DE ACERO COBRIZADO (2 m) GRA. (material) | 1 | 20.03 | 20.03 |
| TA00200 | h | AYUDANTE ESPECIALISTA | 0.7 | 14.55 | 10.19 |
|  |  | Total |  |  | 128.49 |

**08ERR00247** m DERIVACION A SUBCUADROS 3X25+1X16/TT 16 MM2
10 m × 29.2 (30.08 con costes indirectos) = 300.80
Derivacion a subcuadros, instalada con cable de cobre de tres conductores de 25 mm2., uno de 16 mm2 y uno de 16 mm2.de seccion nominal en toma de tierra , aislada bajo tuberia de pvc. ligera de 160 mm. de diametro, incluso p.p. de pequeño material y ayudas de albañileria; construida segun NTE/IEB-35 y REBT. Medida la longitud ejecutada desde la caja general de proteccion hasta el cuadro general incluso equipo de medida.

| Código | Ud | Descripción | Rendimiento | Precio | Importe |
|---|---|---|---|---|---|
| IE02700 | m | CABLE COBRE 1X16 MM2/1000 V. (material; 04/02/2008) | 2.01 | 1.59 | 3.20 |
| IE03100 | m | CABLE COBRE 1x35 mm2/1000 V (material) | 3.03 | 4.16 | 12.60 |
| TO01800 | h | OF. 1ª ELECTRICISTA | 0.3 | 19.85 | 5.96 |
| ATC00100 | h | CUADRILLA ALBAÑILERÍA, FORMADA POR OFICIAL 1ª Y PEÓN ESP. | 0.09 | 38.75 | 3.49 |
| WW00300 | u | MATERIAL COMPLEMENTARIO O PZAS. ESPECIALES | 1 | 0.55 | 0.55 |
| WW00400 | u | PEQUEÑO MATERIAL | 1 | 0.3 | 0.30 |
| IE12405 | m | TUBO PVC FLEXIBLE CORRUGADO DIÁM. 160 mm (material; 24/02/2011) | 1 | 3.1 | 3.10 |
|  |  | Total |  |  | 29.2 |

| Medición | Uds. | Largo | Parcial |
|---|---|---|---|
| DE FACHADA A ARMARIO INTERIOR | 1 | 10 | 10.00 |
| Total |  |  | 10 |

**08EWW000512** ud COFRE PARA CUADRO DE MANDO Y DIS (15/12/2007)
1 ud × 131.45 (135.39 con costes indirectos) = 135.39
Cofre para cuadro de mando y distribucion, de 3 filas, 72 pasos, metalico, irrompible,montaje superficial, con aparellaje, incluso ayudas de albañileria y conexiones; construido segun REBT. Medida la unidad instalada.

| Código | Ud | Descripción | Rendimiento | Precio | Importe |
|---|---|---|---|---|---|
| ATC00100 | h | CUADRILLA ALBAÑILERÍA, FORMADA POR OFICIAL 1ª Y PEÓN ESP. | 0.09 | 38.75 | 3.49 |
| TO01800 | h | OF. 1ª ELECTRICISTA | 0.25 | 19.85 | 4.96 |
| WW00300 | u | MATERIAL COMPLEMENTARIO O PZAS. ESPECIALES | 3 | 0.55 | 1.65 |
| WW00400 | u | PEQUEÑO MATERIAL | 3 | 0.3 | 0.90 |
| IE063002E | u | COFRE METALICO DE MANDOS Y DIST 3 FILAS 72 PASOS (material; 25/02/2011) | 1 | 120.45 | 120.45 |
|  |  | Total |  |  | 131.45 |

| Medición | Uds. | Parcial |
|---|---|---|
| INTERIOR | 1 | 1.00 |
| Total |  | 1 |

**08EID00105** ud INTERRUPTOR GENERAL AUTOMATICO TETRAPOLAR 80A
1 ud × 222.09 (228.75 con costes indirectos) = 228.75
Interruptor general automatico de corte tetrapolar IIII de 80A. de intensidad nominal, con palanca para accionamiento manual, instalado segun REBT. Medida la unidad instalada.

| Código | Ud | Descripción | Rendimiento | Precio | Importe |
|---|---|---|---|---|---|
| TO01800 | h | OF. 1ª ELECTRICISTA | 0.5 | 19.85 | 9.93 |
| IE07300E | u | INTERRUPTOR AUTOMATICO TETRAPOLAR IIII 100A. (material) | 1 | 212.16 | 212.16 |
|  |  | Total |  |  | 222.09 |

| Medición | Uds. | Parcial |
|---|---|---|
| CUADRO GENERAL | 1 | 1.00 |
| Total |  | 1 |

**08EID00007** u INTERRUPTOR DIFERENCIAL II, INT. N. 40 A SENS. 0,03 A (03/07/2017)
4 u × 61.06 (62.89 con costes indirectos) = 251.56
Interruptor diferencial II de 40 A de intensidad nominal y 0,03 A de sensibilidad tipo AC, construido según REBT y normas de la compañía suministradora. Medida la cantidad ejecutada.

| Código | Ud | Descripción | Rendimiento | Precio | Importe |
|---|---|---|---|---|---|
| TO01800 | h | OF. 1ª ELECTRICISTA | 0.3 | 19.85 | 5.96 |
| IE08600 | u | INTERRUPTOR DIFERENCIAL II 40 A/30 mA TIPO AC (material; 03/07/2017) | 1 | 55.1 | 55.10 |
|  |  | Total |  |  | 61.06 |

| Medición | Uds. | Parcial |
|---|---|---|
| ARMARIO | 4 | 4.00 |
| Total |  | 4 |

**08EIM00101** u INTERRUPTOR AUTOMÁTICO MAGNETOTÉRMICO BIPOLAR DE 10 A (03/07/2017)
12 u × 59.08 (60.85 con costes indirectos) = 730.20
Interruptor automático magnetotérmico bipolar de 10 A de intensidad nominal, construido según REBT y normas de la compañía suministradora. Medida la cantidad ejecutada.

| Código | Ud | Descripción | Rendimiento | Precio | Importe |
|---|---|---|---|---|---|
| TO01800 | h | OF. 1ª ELECTRICISTA | 0.25 | 19.85 | 4.96 |
| IE10300 | u | INTERRUPTOR MAGNETOTÉRMICO II, DE 10-32 A (material; 03/07/2017) | 1 | 54.12 | 54.12 |
|  |  | Total |  |  | 59.08 |

| Medición | Uds. | Parcial |
|---|---|---|
| ARMARIO | 12 | 12.00 |
| Total |  | 12 |

**08EIM00102** u INTERRUPTOR AUTOMÁTICO MAGNETOTÉRMICO BIPOLAR DE 16 A (03/07/2017)
3 u × 59.08 (60.85 con costes indirectos) = 182.55
Interruptor automático magnetotérmico bipolar de 16 A de intensidad nominal, construido según REBT y normas de la compañía suministradora. Medida la cantidad ejecutada.

| Código | Ud | Descripción | Rendimiento | Precio | Importe |
|---|---|---|---|---|---|
| TO01800 | h | OF. 1ª ELECTRICISTA | 0.25 | 19.85 | 4.96 |
| IE10300 | u | INTERRUPTOR MAGNETOTÉRMICO II, DE 10-32 A | 1 | 54.12 | 54.12 |
|  |  | Total |  |  | 59.08 |

| Medición | Uds. | Parcial |
|---|---|---|
| ARMARIO | 3 | 3.00 |
| Total |  | 3 |

**08ECM00011** m CABLEADO INTERIOR DE CUADROS (09/10/2007)
15 m × 6.98 (7.19 con costes indirectos) = 107.85
Cable de cobre ES07Z1-K (AS) 450/750V de 1.5 mm2 de seccion nominal,aislamiento conductores libre de halógenos construido segun NTE/IEB-43, 45 y REBT.medida la longitud ejecutada.

| Código | Ud | Descripción | Rendimiento | Precio | Importe |
|---|---|---|---|---|---|
| IE01900 | m | CABLE COBRE 1x1,5 mm2/750 V (material; 09/10/2007) | 1.1 | 0.15 | 0.17 |
| TO01800 | h | OF. 1ª ELECTRICISTA | 0.3 | 19.85 | 5.96 |
| WW00300 | u | MATERIAL COMPLEMENTARIO O PZAS. ESPECIALES | 1 | 0.55 | 0.55 |
| WW00400 | u | PEQUEÑO MATERIAL | 1 | 0.3 | 0.30 |
|  |  | Total |  |  | 6.98 |

| Medición | Uds. | Parcial |
|---|---|---|
| CUADRO | 15 | 15.00 |
| Total |  | 15 |

**08ECC00EC2** m CIRCUITO MONOFÁSICO 3x1,5 mm2 EMPOTRADO (09/10/2007)
555 m × 3.14 (3.23 con costes indirectos) = 1792.65
Circuito monofásico,instalado con cable de cobre de tres conductores H07V-K de 1,5 mm2 de sección nominal mínima, empotrado y aislado con tubo de PVC flexible de 20 mm de diámetro, incluso p.p. de cajas de derivación y ayudas de albañilería; construido según REBT. Medida la longitud ejecutada desde la caja de mando y protección REBT hasta la caja de registro del ultimo recinto suministrado.

| Código | Ud | Descripción | Rendimiento | Precio | Importe |
|---|---|---|---|---|---|
| ATC00100 | h | CUADRILLA ALBAÑILERÍA, FORMADA POR OFICIAL 1ª Y PEÓN ESP. | 0.03 | 38.75 | 1.16 |
| TO01800 | h | OF. 1ª ELECTRICISTA | 0.046 | 19.85 | 0.91 |
| IE01900 | m | CABLE COBRE 1x1,5 mm2/750 V | 3.03 | 0.15 | 0.45 |
| WW00300 | u | MATERIAL COMPLEMENTARIO O PZAS. ESPECIALES | 0.3 | 0.55 | 0.17 |
| WW00400 | u | PEQUEÑO MATERIAL | 0.5 | 0.3 | 0.15 |
| IE11900 1 | m | TUBO PVC FLEXIBLE CORRUGADO DIÁM. 20 mm (material; 05/12/2018) | 1.01 | 0.3 | 0.30 |
|  |  | Total |  |  | 3.14 |

| Medición | Uds. | Largo | Parcial |
|---|---|---|---|
| CIRCUITOS |  |  |  |
| AE1 | 1 | 30 | 30.00 |
| A1 | 1 | 40 | 40.00 |
| A8 | 1 | 40 | 40.00 |
|  | 1 | 45 | 45.00 |
| A9 | 1 | 5 | 5.00 |
|  | 1 | 20 | 20.00 |
| AE2 | 1 | 30 | 30.00 |
| A2 | 1 | 40 | 40.00 |
| A7 | 1 | 25 | 25.00 |
|  | 1 | 30 | 30.00 |
|  | 1 | 35 | 35.00 |
| A8 | 1 | 30 | 30.00 |
|  | 1 | 40 | 40.00 |
| AE3 | 1 | 20 | 20.00 |
| A3 | 1 | 45 | 45.00 |
| A4 | 1 | 45 | 45.00 |
| A6 | 1 | 10 | 10.00 |
|  | 1 | 25 | 25.00 |
| Total |  |  | 555 |

**08ECC00EC3** m CIRCUITO MONOFÁSICO 3x2,5 mm2 EMPOTRADO (15/12/2007)
180 m × 5.2 (5.36 con costes indirectos) = 964.80
Circuito monofásico, instalado con cable de cobre de tres conductores H07V-K de 2,5 mm2 de sección nominal, empotrado y aislado con tubo de PVC flexible de 20 mm de diámetro, incluso p.p. de cajas de derivación y ayudas de albñileria; construido según REBT. Medida la longitud ejecutada desde la caja de mando y protección REBT hasta la caja de registro del ultimo recinto suministrado.

| Código | Ud | Descripción | Rendimiento | Precio | Importe |
|---|---|---|---|---|---|
| ATC00100 | h | CUADRILLA ALBAÑILERÍA, FORMADA POR OFICIAL 1ª Y PEÓN ESP. | 0.03 | 38.75 | 1.16 |
| TO01800 | h | OF. 1ª ELECTRICISTA | 0.046 | 19.85 | 0.91 |
| IE02000 | m | CABLE COBRE 1x2,5 mm2 H07V-K (material; 03/07/2017) | 3.03 | 0.83 | 2.51 |
| WW00300 | u | MATERIAL COMPLEMENTARIO O PZAS. ESPECIALES | 0.3 | 0.55 | 0.17 |
| WW00400 | u | PEQUEÑO MATERIAL | 0.5 | 0.3 | 0.15 |
| IE11900 1 | m | TUBO PVC FLEXIBLE CORRUGADO DIÁM. 20 mm | 1.01 | 0.3 | 0.30 |
|  |  | Total |  |  | 5.2 |

| Medición | Uds. | Largo | Parcial |
|---|---|---|---|
| CIRCUITOS |  |  |  |
| A10 | 2 | 10 | 20.00 |
|  | 2 | 15 | 30.00 |
|  | 2 | 10 | 20.00 |
|  | 2 | 10 | 20.00 |
| A11 | 2 | 10 | 20.00 |
|  | 2 | 15 | 30.00 |
|  | 2 | 10 | 20.00 |
|  | 2 | 10 | 20.00 |
| Total |  |  | 180 |

**08ETT00002** u TOMA CORRIENTE EMPOTRADA 10/16 A CON 1,5 mm2 (09/10/2007)
9 u × 27.96 (28.8 con costes indirectos) = 259.20
Toma de corriente empotrada de 10/16 A con puesta a tierra instalada con cable de cobre H07V-K de 1,5 mm2 de sección nominal, empotrado y aislado bajo tubo de PVC flexible de 13 mm de diámetro, incluso mecanismos de primera calidad y p.p. de cajas de derivación y ayudas de albañilería; construido según REBT. Medida la cantidad ejecutada.

| Código | Ud | Descripción | Rendimiento | Precio | Importe |
|---|---|---|---|---|---|
| ATC00100 | h | CUADRILLA ALBAÑILERÍA, FORMADA POR OFICIAL 1ª Y PEÓN ESP. | 0.21 | 38.75 | 8.14 |
| TO01800 | h | OF. 1ª ELECTRICISTA | 0.6 | 19.85 | 11.91 |
| IE01300 | u | BASE ENCHUFE II+T 10/16 A C/PLACA (material; 03/07/2017) | 1 | 4.21 | 4.21 |
| IE01900 | m | CABLE COBRE 1x1,5 mm2/750 V | 15 | 0.15 | 2.25 |
| IE05200 | u | CAJILLO UNIVERSAL ENLAZABLE (material; 03/07/2017) | 1 | 0.32 | 0.32 |
| IE11900 | m | TUBO PVC FLEXIBLE CORRUGADO DIÁM. 13 mm (material; 03/07/2017) | 5.05 | 0.16 | 0.81 |
| WW00300 | u | MATERIAL COMPLEMENTARIO O PZAS. ESPECIALES | 0.3 | 0.55 | 0.17 |
| WW00400 | u | PEQUEÑO MATERIAL | 0.5 | 0.3 | 0.15 |
|  |  | Total |  |  | 27.96 |

| Medición | Uds. | Parcial |
|---|---|---|
| A10 | 4 | 4.00 |
| A11 | 5 | 5.00 |
| Total |  | 9 |

**08ELL00009** u PUNTO DE LUZ MÚLTIPLE EMPOTRADO (09/10/2007)
4 u × 46.12 (47.5 con costes indirectos) = 190.00
Punto de luz multiple instalado con cable de cobre H07V-K de 1,5 mm2 de sección nominal, empotrado y aislado con tubo de PVC flexible de 13 mm de diámetro, incluso mecanismos de primera calidad empotrados y p.p. de cajas de derivación y ayudas de albañilería; construido según REBT. Medida la cantidad ejecutada.

| Código | Ud | Descripción | Rendimiento | Precio | Importe |
|---|---|---|---|---|---|
| ATC00100 | h | CUADRILLA ALBAÑILERÍA, FORMADA POR OFICIAL 1ª Y PEÓN ESP. | 0.5 | 38.75 | 19.38 |
| TO01800 | h | OF. 1ª ELECTRICISTA | 0.9 | 19.85 | 17.87 |
| IE01900 | m | CABLE COBRE 1x1,5 mm2/750 V | 22 | 0.15 | 3.30 |
| IE05200 | u | CAJILLO UNIVERSAL ENLAZABLE | 5 | 0.32 | 1.60 |
| IE11000 | u | INTERRUPTOR SENCILLO (material; 03/07/2017) | 1 | 1.78 | 1.78 |
| IE11900 | m | TUBO PVC FLEXIBLE CORRUGADO DIÁM. 13 mm | 11.7 | 0.16 | 1.87 |
| WW00300 | u | MATERIAL COMPLEMENTARIO O PZAS. ESPECIALES | 0.3 | 0.55 | 0.17 |
| WW00400 | u | PEQUEÑO MATERIAL | 0.5 | 0.3 | 0.15 |
|  |  | Total |  |  | 46.12 |

| Medición | Uds. | Parcial |
|---|---|---|
| MULTIPLE 4 |  |  |
| B | 1 | 1.00 |
| C | 1 | 1.00 |
| MULTIPLE 2 |  |  |
| A | 1 | 1.00 |
| D | 1 | 1.00 |
| Total |  | 4 |

**08ELW00001** ud PUNTO DE LUZ DE EMERGENCIA EMPOT (09/10/2007)
1 ud × 53.48 (55.08 con costes indirectos) = 55.08
Punto de luz de emergencia instalado con cable de cobre de 1.5 mm2. de seccion nominal,aislamiento conductores libre de halogenos, empotrado y aislado con tubo de pvc. flexible de 13 mm. de diametro, incluso p.p. de cajas de derivacion y ayudas de albañileria; construido segun NTE/IEB-43 y 48; construido segun REBT. Medida la unidad instalada.

| Código | Ud | Descripción | Rendimiento | Precio | Importe |
|---|---|---|---|---|---|
| TO01800 | h | OF. 1ª ELECTRICISTA | 1 | 19.85 | 19.85 |
| ATC00100 | h | CUADRILLA ALBAÑILERÍA, FORMADA POR OFICIAL 1ª Y PEÓN ESP. | 0.6 | 38.75 | 23.25 |
| IE01900 | m | CABLE COBRE 1x1,5 mm2/750 V | 40 | 0.15 | 6.00 |
| IE11900 | m | TUBO PVC FLEXIBLE CORRUGADO DIÁM. 13 mm | 20.2 | 0.16 | 3.23 |
| WW00300 | u | MATERIAL COMPLEMENTARIO O PZAS. ESPECIALES | 1 | 0.55 | 0.55 |
| WW00400 | u | PEQUEÑO MATERIAL | 2 | 0.3 | 0.60 |
|  |  | Total |  |  | 53.48 |

| Medición | Uds. | Parcial |
|---|---|---|
| SALIDA | 1 | 1.00 |
| Total |  | 1 |

### 08.2 INSTALACIONES DE ILUMINACION (15/12/2007)
Importe: 2762.07

**08WII000EC1** u LUMINARIA LEDS PROYECTORES LEDVANCE FLOOSLIGHT 100W (15/12/2007)
12 u × 118.81 (122.37 con costes indirectos) = 1468.44
Luminaria LEDS mediante proyectores d eluz indirecta hacia el techo situados en cornisas de machones, mediante proyectores de superficie tipo Ledvance Floodlight 100w 10000 lm y 50w temperatura color blanco 4000 ºK, o similares caracteristicas tecnicas, colocacion y conexionado. Medida la unidad instalada.

| Código | Ud | Descripción | Rendimiento | Precio | Importe |
|---|---|---|---|---|---|
| IW04000 | u | REGLETA CHAPA ESMALTADA (material; 04/02/2008) | 1 | 15.16 | 15.16 |
| TO01800 | h | OF. 1ª ELECTRICISTA | 0.35 | 19.85 | 6.95 |
| WW00300 | u | MATERIAL COMPLEMENTARIO O PZAS. ESPECIALES | 1 | 0.55 | 0.55 |
| WW00400 | u | PEQUEÑO MATERIAL | 1 | 0.3 | 0.30 |
| IE13500 | u | CEBADOR (material; 04/02/2008) | 1 | 0.75 | 0.75 |
| IW0440E1 | u | LUMINARIA LEDS PROYECTOR 100W (material; 08/12/2018) | 1 | 95.1 | 95.10 |
|  |  | Total |  |  | 118.81 |

| Medición | Uds. | Parcial |
|---|---|---|
| B | 4 | 4.00 |
| C | 4 | 4.00 |
| A | 2 | 2.00 |
| D | 2 | 2.00 |
| Total |  | 12 |

**08WII000EC4** u LUMINARIA LEDS PROYECTORES LEDVANCE FLOOSLIGHT 50W (15/12/2007)
4 u × 89.19 (91.87 con costes indirectos) = 367.48
Luminaria LEDS mediante proyectores d eluz indirecta hacia el techo situados en cornisas de machones, mediante proyectores de superficie tipo Ledvance Floodlight 50w 10000 lm y temperatura color blanco 4000 ºK, o similares caracteristicas tecnicas, colocacion y conexionado. Medida la unidad instalada.

| Código | Ud | Descripción | Rendimiento | Precio | Importe |
|---|---|---|---|---|---|
| IW04000 | u | REGLETA CHAPA ESMALTADA | 1 | 15.16 | 15.16 |
| TO01800 | h | OF. 1ª ELECTRICISTA | 0.35 | 19.85 | 6.95 |
| WW00300 | u | MATERIAL COMPLEMENTARIO O PZAS. ESPECIALES | 1 | 0.55 | 0.55 |
| WW00400 | u | PEQUEÑO MATERIAL | 1 | 0.3 | 0.30 |
| IE13500 | u | CEBADOR | 1 | 0.75 | 0.75 |
| IW0440E6 | u | LUMINARIA LEDS PROYECTOR 50W (material; 05/12/2018) | 1 | 65.48 | 65.48 |
|  |  | Total |  |  | 89.19 |

| Medición | Uds. | Parcial |
|---|---|---|
| D | 2 | 2.00 |
| A | 2 | 2.00 |
| Total |  | 4 |

**08WII000EC2** u PROYECTORES SOBRE PARED DE MURO ORIENTABLE 24W (15/12/2007)
9 u × 89.19 (91.87 con costes indirectos) = 826.83
Proyectores sobre paños de paredes de muro interior mediante proyectores de superficie orientables de aluminio inyectado tipo 24w temperatura color blanco 4000 ºK, con brazo flexible de 50cm o similares caracteristicas tecnicas, colocacion y conexionado. Medida la unidad instalada.

| Código | Ud | Descripción | Rendimiento | Precio | Importe |
|---|---|---|---|---|---|
| IW04000 | u | REGLETA CHAPA ESMALTADA | 1 | 15.16 | 15.16 |
| TO01800 | h | OF. 1ª ELECTRICISTA | 0.35 | 19.85 | 6.95 |
| WW00300 | u | MATERIAL COMPLEMENTARIO O PZAS. ESPECIALES | 1 | 0.55 | 0.55 |
| WW00400 | u | PEQUEÑO MATERIAL | 1 | 0.3 | 0.30 |
| IE13500 | u | CEBADOR | 1 | 0.75 | 0.75 |
| IW0440E2 | u | PROYECTORES ORIENTABLES 24W CON BRAZO (material; 05/12/2018) | 1 | 65.48 | 65.48 |
|  |  | Total |  |  | 89.19 |

| Medición | Uds. | Parcial |
|---|---|---|
| A5 | 2 | 2.00 |
| A6 | 2 | 2.00 |
| A7 | 3 | 3.00 |
| A8 | 2 | 2.00 |
| Total |  | 9 |

**08WII000EC3** u PROYECTORES BAÑADORES PARED VERTICAL 24W (15/12/2007)
2 u × 48.21 (49.66 con costes indirectos) = 99.32
Proyectores bañadores de pared vertical sobre paredes de muro exterior mediante proyectores de superficie de aluminio inyectado tipo 24w temperatura color calido 3000 ºK, o similares caracteristicas tecnicas, colocacion y conexionado. Medida la unidad instalada.

| Código | Ud | Descripción | Rendimiento | Precio | Importe |
|---|---|---|---|---|---|
| IW04000 | u | REGLETA CHAPA ESMALTADA | 1 | 15.16 | 15.16 |
| TO01800 | h | OF. 1ª ELECTRICISTA | 0.35 | 19.85 | 6.95 |
| WW00300 | u | MATERIAL COMPLEMENTARIO O PZAS. ESPECIALES | 1 | 0.55 | 0.55 |
| WW00400 | u | PEQUEÑO MATERIAL | 1 | 0.3 | 0.30 |
| IE13500 | u | CEBADOR | 1 | 0.75 | 0.75 |
| IW0440E3 | u | PROYECTORES BAÑADORES 24W (material; 07/12/2018) | 1 | 24.5 | 24.50 |
|  |  | Total |  |  | 48.21 |

| Medición | Uds. | Parcial |
|---|---|---|
| A9 | 2 | 2.00 |
| Total |  | 2 |

### 08.3 INSTALACION CONTRAINCENDIOS (15/12/2002)
Importe: 193.33

**08PIS00031** u EQUIPO AUT. ALUMBRADO EMERG. Y SE¥AL,160LUMENES
1 u × 69.84 (71.94 con costes indirectos) = 71.94
De equipo autonomo de alumbrado de emergencia y se¥alizacion permanente, de 160 lumenes en emergencia, con lampara fluorescente, para tension 220v. y para cubrir una superficie de 32.00m2.,incluso accesorios, fijacion y conexion, instalado segun cte db si. y rebt. Medida la unidad instalada.

| Código | Ud | Descripción | Rendimiento | Precio | Importe |
|---|---|---|---|---|---|
| IP04700 | u | EQUIPO AUTONOMO ALUMB.EMERG.+SEALIZ.160LM.FLUORES 1HORA (material) | 1 | 63.03 | 63.03 |
| TO01800 | h | OF. 1ª ELECTRICISTA | 0.3 | 19.85 | 5.96 |
| WW00300 | u | MATERIAL COMPLEMENTARIO O PZAS. ESPECIALES | 1 | 0.55 | 0.55 |
| WW00400 | u | PEQUEÑO MATERIAL | 1 | 0.3 | 0.30 |
|  |  | Total |  |  | 69.84 |

| Medición | Uds. | Parcial |
|---|---|---|
| SALIDA | 1 | 1.00 |
| Total |  | 1 |

**08PIE90023** u EXTINTOR MOVIL, DE POLVO ABC, 6 KG
1 u × 28.29 (29.14 con costes indirectos) = 29.14
Extintor móvil, de polvo abc, con 6kg. de capacidad eficacia 21-a,113-b, formado por recipiente de chapa de acero electrosoldada, con presion incorporada, válvula de descarga, de asiento con palanca para interrupción manómetro,herrajes de cuelgue, placa de timbre, incluso pequeño material, montaje y ayudas de albañileria; instalado según CTE . Medida la cantidad ejecutada.

| Código | Ud | Descripción | Rendimiento | Precio | Importe |
|---|---|---|---|---|---|
| ATC00400 | h | CUADRILLA FORMADA POR OFICIAL 1ª INSTALADOR Y AYUDANTE (mano de obra) | 0.1 | 34.4 | 3.44 |
| IP07801 | u | EXTINTOR MOVIL, POLVO ABC, 6KG.EFICACIA 21-A,113-B (material; 03/07/2017) | 1 | 24 | 24.00 |
| WW00300 | u | MATERIAL COMPLEMENTARIO O PZAS. ESPECIALES | 1 | 0.55 | 0.55 |
| WW00400 | u | PEQUEÑO MATERIAL | 1 | 0.3 | 0.30 |
|  |  | Total |  |  | 28.29 |

**08PIM000122** ud SEÑAL DE 21X21 CM METACRILATO ADHERIDA A PERED (15/12/2002)
1 ud × 40.04 (41.24 con costes indirectos) = 41.24
Señal compuesta por placas normalizadas de metracrilato atornillada a techo o pared con doble angulares corridos de aluminio lacado de 21x21 cm s/une 23034/1998 serigrafiadas adherida a paramentos. Medido la unidad ejecutada.

| Código | Ud | Descripción | Rendimiento | Precio | Importe |
|---|---|---|---|---|---|
| ATC00100 | h | CUADRILLA ALBAÑILERÍA, FORMADA POR OFICIAL 1ª Y PEÓN ESP. | 0.5 | 38.75 | 19.38 |
| WW00300 | u | MATERIAL COMPLEMENTARIO O PZAS. ESPECIALES | 2 | 0.55 | 1.10 |
| WW00400 | u | PEQUEÑO MATERIAL | 2 | 0.3 | 0.60 |
| WW00411 | ud | PLACA DE SEÑALIZACION (material; 15/12/2002) | 1 | 18.96 | 18.96 |
|  |  | Total |  |  | 40.04 |

**08PIM000123** ud SEÑAL DE 40X21 CM METACRILATO ADHERIDA A PERED (15/12/2002)
1 ud × 49.52 (51.01 con costes indirectos) = 51.01
Señal con indicacion de "Salida" compuesta por placas normalizadas de metracrilato atornillada a techo o pared con doble angulares corridos de aluminio lacado de 40x21 cm s/une 23034/1998 serigrafiadas adherida a paramentos. Medido la unidad ejecutada.

| Código | Ud | Descripción | Rendimiento | Precio | Importe |
|---|---|---|---|---|---|
| ATC00100 | h | CUADRILLA ALBAÑILERÍA, FORMADA POR OFICIAL 1ª Y PEÓN ESP. | 0.5 | 38.75 | 19.38 |
| WW00300 | u | MATERIAL COMPLEMENTARIO O PZAS. ESPECIALES | 2 | 0.55 | 1.10 |
| WW00400 | u | PEQUEÑO MATERIAL | 2 | 0.3 | 0.60 |
| WW00411 | ud | PLACA DE SEÑALIZACION | 1.5 | 18.96 | 28.44 |
|  |  | Total |  |  | 49.52 |

### 08.4 INSTALACION ANTI-INTRUSISMO (15/12/2002)
Importe: 990.34

**08PIW00003** m CONDUCCION PARA CIRCUITO MONOFASICO 6COND.0.5MM2 (09/10/2007)
45 m × 3.82 (3.93 con costes indirectos) = 176.85
Conduccion para circuito monofasico, instalado empotrado con tubo de pvc. flexible de 13 mm. de diametro, incluso p.p. de cajas de derivacion y ayudas de albañileria; construido segun NTE/IEB-43 y 45. Medida la longitud ejecutada.

| Código | Ud | Descripción | Rendimiento | Precio | Importe |
|---|---|---|---|---|---|
| TO01800 | h | OF. 1ª ELECTRICISTA | 0.06 | 19.85 | 1.19 |
| ATC00100 | h | CUADRILLA ALBAÑILERÍA, FORMADA POR OFICIAL 1ª Y PEÓN ESP. | 0.03 | 38.75 | 1.16 |
| IE01900 | m | CABLE COBRE 1x1,5 mm2/750 V | 6.04 | 0.15 | 0.91 |
| IE11900 | m | TUBO PVC FLEXIBLE CORRUGADO DIÁM. 13 mm | 1.01 | 0.16 | 0.16 |
| WW00300 | u | MATERIAL COMPLEMENTARIO O PZAS. ESPECIALES | 0.4 | 0.55 | 0.22 |
| WW00400 | u | PEQUEÑO MATERIAL | 0.6 | 0.3 | 0.18 |
|  |  | Total |  |  | 3.82 |

| Medición | Uds. | Largo | Parcial |
|---|---|---|---|
| DE CENTRAL A DETECTORES | 1 | 20 | 20.00 |
|  | 1 | 25 | 25.00 |
| Total |  |  | 45 |

**08PW00100** ud CENTRAL ROBO DE 6 ZONAS AUTONOMA (15/12/2007)
1 ud × 141.22 (145.46 con costes indirectos) = 145.46
Central robo de 6 zonas autonomas y teclado lcd, con llamador telefonico para conexion con central de seguridad y bateria de mantenimiento. Medida la unidad instalada.

| Código | Ud | Descripción | Rendimiento | Precio | Importe |
|---|---|---|---|---|---|
| P23RC050 | ud | CENTRAL ANTIR. HASTA 6 ZON. CABLE, 8 RADI (material; 30/12/2018) | 1 | 139.91 | 139.91 |
| TO01800 | h | OF. 1ª ELECTRICISTA | 0.05 | 19.85 | 0.99 |
| WW00300 | u | MATERIAL COMPLEMENTARIO O PZAS. ESPECIALES | 0.3 | 0.55 | 0.17 |
| WW00400 | u | PEQUEÑO MATERIAL | 0.5 | 0.3 | 0.15 |
|  |  | Total |  |  | 141.22 |

**08PW00200** ud SIRENA EXTERIOR LANZADESTELLOS (15/12/2007)
1 ud × 296.94 (305.85 con costes indirectos) = 305.85
Sirena exterior lanzadestellos colocada en pared incluso bateria de mantenimiento y ayudas de albañileria. Medida la unidad ejecutada.

| Código | Ud | Descripción | Rendimiento | Precio | Importe |
|---|---|---|---|---|---|
| TO01800 | h | OF. 1ª ELECTRICISTA | 0.05 | 19.85 | 0.99 |
| WW00300 | u | MATERIAL COMPLEMENTARIO O PZAS. ESPECIALES | 0.3 | 0.55 | 0.17 |
| WW00400 | u | PEQUEÑO MATERIAL | 0.5 | 0.3 | 0.15 |
| P23RW100 | ud | SIRENA EXTERIOR GRAN POTENCIA (material; 30/12/2018) | 1 | 295.63 | 295.63 |
|  |  | Total |  |  | 296.94 |

| Medición | Uds. | Parcial |
|---|---|---|
| FACHADA | 1 | 1.00 |
| Total |  | 1 |

**08PP22300** ud DETECTORES VOLUMETRICOS DE PRESENCIA (15/12/2007)
2 ud × 124.17 (127.9 con costes indirectos) = 255.80
Detectores volumetricos de presencia de doble tecnologia para interiores colocados en pared incluso ayudas de albañileria. Medidos la unidad ejecutada.

| Código | Ud | Descripción | Rendimiento | Precio | Importe |
|---|---|---|---|---|---|
| TO01800 | h | OF. 1ª ELECTRICISTA | 0.05 | 19.85 | 0.99 |
| WW00300 | u | MATERIAL COMPLEMENTARIO O PZAS. ESPECIALES | 0.3 | 0.55 | 0.17 |
| WW00400 | u | PEQUEÑO MATERIAL | 0.5 | 0.3 | 0.15 |
| P23RD010 | ud | DETECTOR VOLUM. DOBLE TECNOLOGIA (material; 30/12/2018) | 1 | 122.86 | 122.86 |
|  |  | Total |  |  | 124.17 |

**08PP223001** ud TECLADO LCD RETROILUMINADO (15/12/2002)
1 ud × 103.28 (106.38 con costes indirectos) = 106.38
Teclado LCD retroiluminado para interiores colocados en pared incluso ayudas de albañileria. Medidos la unidad instalada.

| Código | Ud | Descripción | Rendimiento | Precio | Importe |
|---|---|---|---|---|---|
| TO01800 | h | OF. 1ª ELECTRICISTA | 0.05 | 19.85 | 0.99 |
| WW00300 | u | MATERIAL COMPLEMENTARIO O PZAS. ESPECIALES | 0.3 | 0.55 | 0.17 |
| WW00400 | u | PEQUEÑO MATERIAL | 0.5 | 0.3 | 0.15 |
| MN22346 | ud | TECLADO LCD RETROILUMINADO (material; 15/12/2002) | 1 | 101.97 | 101.97 |
|  |  | Total |  |  | 103.28 |

### 08.5 INSTALACIONES INFORMATICA Y TELEFONIA (10/03/2003)
Importe: 1119.79

**08KTW0001** m TUBO CORRUGADO PVC DE 63MM (30/03/2006)
5.5 m × 3.5 (3.61 con costes indirectos) = 19.86
Doble tubo corrugado de PVC flexible de diametro 63mm, empotrado para alojar conductores electricos o cualquier otro tipo de instalacion, incluso recibido y p.p. de cajas de derivacion. Medida la longitud ejecutada.

| Código | Ud | Descripción | Rendimiento | Precio | Importe |
|---|---|---|---|---|---|
| WW00300 | u | MATERIAL COMPLEMENTARIO O PZAS. ESPECIALES | 0.1 | 0.55 | 0.06 |
| WW00400 | u | PEQUEÑO MATERIAL | 0.1 | 0.3 | 0.03 |
| ATC00400 | h | CUADRILLA FORMADA POR OFICIAL 1ª INSTALADOR Y AYUDANTE | 0.03 | 34.4 | 1.03 |
| IE124002 | m | TUBO PVC. FLEXIBLE CORRUGADO DIAM. 63 MM. (material; 30/03/2006) | 2 | 1.19 | 2.38 |
|  |  | Total |  |  | 3.5 |

**08KTW00804** u ARMARIO DE REGISTRO PARA TELEFONIA 100X60CM. EMPOTRADO
1 u × 282.48 (290.95 con costes indirectos) = 290.95
Armario de registro para telefonia de 100x60cm., empotrado, incluso colocacion, conexion y ayudas de albañilería; construido segun NTE/IAT-15. Medida la unidad instalada.

| Código | Ud | Descripción | Rendimiento | Precio | Importe |
|---|---|---|---|---|---|
| ATC00400 | h | CUADRILLA FORMADA POR OFICIAL 1ª INSTALADOR Y AYUDANTE | 0.5 | 34.4 | 17.20 |
| WW00400 | u | PEQUEÑO MATERIAL | 1 | 0.3 | 0.30 |
| IV01140 | u | ARMARIO TELEFONIA 100X60 CM. (material) | 1 | 244.5 | 244.50 |
| ATC00100 | h | CUADRILLA ALBAÑILERÍA, FORMADA POR OFICIAL 1ª Y PEÓN ESP. | 0.5 | 38.75 | 19.38 |
| WW00300 | u | MATERIAL COMPLEMENTARIO O PZAS. ESPECIALES | 2 | 0.55 | 1.10 |
|  |  | Total |  |  | 282.48 |

| Medición | Uds. | Parcial |
|---|---|---|
| CUADRO GENERAL | 1 | 1.00 |
| Total |  | 1 |

**08KTW0002** m TUBO CORRUGADO PVC DE 13MM
138 m × 1.28 (1.32 con costes indirectos) = 182.16
Tubo corrugado de pvc flexible de 13mm de diametro, equipado con guia de acero, empotrado, para alojar conductores electricos o cualquier otro tipo de instalacion, incluso recibido y p.p. de cajas de derivacion. Medida la longitud ejecutada.

| Código | Ud | Descripción | Rendimiento | Precio | Importe |
|---|---|---|---|---|---|
| IE11900 | m | TUBO PVC FLEXIBLE CORRUGADO DIÁM. 13 mm | 1 | 0.16 | 0.16 |
| WW00300 | u | MATERIAL COMPLEMENTARIO O PZAS. ESPECIALES | 0.1 | 0.55 | 0.06 |
| WW00400 | u | PEQUEÑO MATERIAL | 0.1 | 0.3 | 0.03 |
| ATC00400 | h | CUADRILLA FORMADA POR OFICIAL 1ª INSTALADOR Y AYUDANTE | 0.03 | 34.4 | 1.03 |
|  |  | Total |  |  | 1.28 |

| Medición | Uds. | Largo | Parcial |
|---|---|---|---|
| A10 A11 | 1 | 3 | 3.00 |
|  | 1 | 20 | 20.00 |
|  | 1 | 30 | 30.00 |
|  | 1 | 35 | 35.00 |
|  | 1 | 30 | 30.00 |
|  | 1 | 20 | 20.00 |
| Total |  |  | 138 |

**08KTW015023** m CONDUCTOR UTP CATEGORIA 5 + MEJORADO. (10/03/2003)
138 m × 2.5 (2.58 con costes indirectos) = 356.04
Conductor UTP categoria 5 + mejorada, conexionado, incluso p.p. de tubo corrugado de 13 mm de diametro. Construido segun reglamento de ICT. Medida la longitud instalada.

| Código | Ud | Descripción | Rendimiento | Precio | Importe |
|---|---|---|---|---|---|
| ATC00400 | h | CUADRILLA FORMADA POR OFICIAL 1ª INSTALADOR Y AYUDANTE | 0.05 | 34.4 | 1.72 |
| WW00400 | u | PEQUEÑO MATERIAL | 0.15 | 0.3 | 0.05 |
| IE014001 | ud | CONDUCTOR UTP CATEGORIA 5 + MEJORADO. (material; 10/03/2003) | 1.1 | 0.5 | 0.55 |
| IE11900 | m | TUBO PVC FLEXIBLE CORRUGADO DIÁM. 13 mm | 1.1 | 0.16 | 0.18 |
|  |  | Total |  |  | 2.5 |

| Medición | Uds. | Largo | Parcial |
|---|---|---|---|
| A10 A11 | 1 | 3 | 3.00 |
|  | 1 | 20 | 20.00 |
|  | 1 | 30 | 30.00 |
|  | 1 | 35 | 35.00 |
|  | 1 | 30 | 30.00 |
|  | 1 | 20 | 20.00 |
| Total |  |  | 138 |

**08KTW015011** u CONJUNTO TOMA VOZ Y DATOS, TOMAS CORRIENTE (10/03/2003)
6 u × 43.82 (45.13 con costes indirectos) = 270.78
Modulo conjunto de dos tomas de usuario de voz y datos RJ-45 categoria 5+, tres tomas de corriente con tomas de tierras y conectadas a dos circuitos distintos, incluso montaje y conexionado. construido segun reglamento de ICT. Medida la unidad ejecutada.

| Código | Ud | Descripción | Rendimiento | Precio | Importe |
|---|---|---|---|---|---|
| ATC00400 | h | CUADRILLA FORMADA POR OFICIAL 1ª INSTALADOR Y AYUDANTE | 0.1 | 34.4 | 3.44 |
| WW00400 | u | PEQUEÑO MATERIAL | 0.15 | 0.3 | 0.05 |
| IV024002 | u | TOMA TELEFONICA, RJ- 45 CAT. 5+ (material; 10/03/2003) | 2 | 4.97 | 9.94 |
| IE001222 | u | TOMA DE CORRIENTE +TIERRA (material; 01/02/2007) | 3 | 10.13 | 30.39 |
|  |  | Total |  |  | 43.82 |

| Medición | Uds. | Parcial |
|---|---|---|
| A10 A11 | 6 | 6.00 |
| Total |  | 6 |

### 08.6 PREINSTALACION MEGAFONIA (15/12/2002)
Importe: 296.34

**08KTA00111** u CAJA REGISTRO MURAL PVC (15/12/2002)
2 u × 105.41 (108.57 con costes indirectos) = 217.14
Caja de registro para telefonia de 100x55x15 mm. empotrado, incluso colocacion, conexion y ayudas de albañileria; construido segun NTE/IAT-15. Medida la unidad instalada.

| Código | Ud | Descripción | Rendimiento | Precio | Importe |
|---|---|---|---|---|---|
| IV007002 | ud | ARMARIO TELEFONIA 100X55X15 MM. (material; 15/12/2002) | 1 | 67.98 | 67.98 |
| ATC00100 | h | CUADRILLA ALBAÑILERÍA, FORMADA POR OFICIAL 1ª Y PEÓN ESP. | 0.5 | 38.75 | 19.38 |
| ATC00400 | h | CUADRILLA FORMADA POR OFICIAL 1ª INSTALADOR Y AYUDANTE | 0.5 | 34.4 | 17.20 |
| WW00300 | u | MATERIAL COMPLEMENTARIO O PZAS. ESPECIALES | 1 | 0.55 | 0.55 |
| WW00400 | u | PEQUEÑO MATERIAL | 1 | 0.3 | 0.30 |
|  |  | Total |  |  | 105.41 |

**08KTW0002** m TUBO CORRUGADO PVC DE 13MM
60 m × 1.28 (1.32 con costes indirectos) = 79.20

| Medición | Uds. | Largo | Parcial |
|---|---|---|---|
|  | 2 | 30 | 60.00 |
| Total |  |  | 60 |

## 09 CARPINTERIAS
Importe: 1905.71

**11MVB00EC1** m2 PUERTA DE MADERA DE IROKO DE DOS HOJAS
5.88 m2 × 248.05 (255.49 con costes indirectos) = 1502.28
Puerta de madera de Iroko tratada con lasur y acabada barniz satinado, de dos hojas parcialmente acristalada, dimensiones y escuadrias macizas segun planos de detalles. Recibida estampada a obra, con cogotes de pies empotrados en suelo y atornillada desde el interior. Biselada en esquinas y encuentros segun detalles. Acristalamientos con vidrio laminar de 6+6 mm traslucido liso en bandas verticales. Proteccion antisalpicaduras de revestido de chapa de acero inoxidable con vierteaguas plegado segun detalles. Bisagra de seguridad de acero inoxidable. Fallebas de acero inoxidable sobrepuestas en hojas por el interior. Cerradura de seguridad de cinco puntos (tres al canto) Tesa. Manivela de acero inoxidable AISI 316 L con escudo vertical atornillado, modelo 1988/75CH. Medida de fuera a fuera del cerco.

| Código | Ud | Descripción | Rendimiento | Precio | Importe |
|---|---|---|---|---|---|
| KM074EC | m | TAPAJUNTAS IROKO 70X15 mm (material; 13/01/2010) | 6 | 4.99 | 29.94 |
| KM075EC | u | TIRADOR VENTANA BALCONERA Y FALLEBA EMBUTIDA (material; 13/01/2010) | 1 | 1.61 | 1.61 |
| KM076EC | u | PREMARCO DE PINO FLANDES 70X35 MM CON ELEMENTOS DE FIJACION (material; 13/01/2010) | 1 | 3.25 | 3.25 |
| RW01900 | m | JUNTA DE SELLADO | 6 | 1.3 | 7.80 |
| TO02200 | h | OFICIAL 2ª | 0.05 | 19.35 | 0.97 |
| WW00400 | u | PEQUEÑO MATERIAL | 1 | 0.3 | 0.30 |
| TP00100 | h | PEÓN ESPECIAL | 0.25 | 18.9 | 4.73 |
| TO01500 | h | OF. 1ª CARPINTERÍA (mano de obra) | 0.4 | 15.12 | 6.05 |
| KM080EC | m2 | BARNIZADO EN FABRICA IMPREGNANTE+BARNIZ (material; 13/01/2010) | 1 | 3.25 | 3.25 |
| KM084EC | m2 | PUERTA ABAT. MAD.IROKO (material; 08/12/2018) | 1 | 190.15 | 190.15 |
|  |  | Total |  |  | 248.05 |

| Medición | Uds. | Ancho | Alto | Parcial |
|---|---|---|---|---|
| P1 | 1 | 2.1 | 2.8 | 5.88 |
| Total |  |  |  | 5.88 |

**11MVB00EC2** m2 VENTANA FIJA MAD. IROKO LAMINADO
1.24 m2 × 214.48 (220.91 con costes indirectos) = 273.93
Ventanas fijas de madera de iroko tratada con lasur y acabado barniz satinado, parcialmente acristalada, dimensiones y escuadrias macizas segun planos de detalles. Colocacion sobre precerco de madera de pino flandes recibido con garras a obra. Biselada en esquinas y encuentros segun detalles . Acristalamientos con vidrios laminar de 6+6mm translucido liso en bandas verticales. Medida de fuera a fuera del cerco.

| Código | Ud | Descripción | Rendimiento | Precio | Importe |
|---|---|---|---|---|---|
| KM083EC | m2 | VENTANA AB. MAD.IROKO (material; 05/12/2018) | 1 | 156.58 | 156.58 |
| KM074EC | m | TAPAJUNTAS IROKO 70X15 mm | 6 | 4.99 | 29.94 |
| KM075EC | u | TIRADOR VENTANA BALCONERA Y FALLEBA EMBUTIDA | 1 | 1.61 | 1.61 |
| KM076EC | u | PREMARCO DE PINO FLANDES 70X35 MM CON ELEMENTOS DE FIJACION | 1 | 3.25 | 3.25 |
| RW01900 | m | JUNTA DE SELLADO | 6 | 1.3 | 7.80 |
| TO02200 | h | OFICIAL 2ª | 0.05 | 19.35 | 0.97 |
| WW00400 | u | PEQUEÑO MATERIAL | 1 | 0.3 | 0.30 |
| TP00100 | h | PEÓN ESPECIAL | 0.25 | 18.9 | 4.73 |
| TO01500 | h | OF. 1ª CARPINTERÍA | 0.4 | 15.12 | 6.05 |
| KM080EC | m2 | BARNIZADO EN FABRICA IMPREGNANTE+BARNIZ | 1 | 3.25 | 3.25 |
|  |  | Total |  |  | 214.48 |

| Medición | Uds. | Ancho | Alto | Parcial |
|---|---|---|---|---|
| V1 | 2 | 0.65 | 0.95 | 1.24 |
| Total |  |  |  | 1.24 |

**09IJJ000EC2** m SELLADO JUNTAS ENCUENTRO CARPINTERIA
11.3 m × 11.13 (11.46 con costes indirectos) = 129.50
Sellado de juntas de encuentro revestimiento y canalon, con masilla de poliuretano, incluso limpieza. Medida la longitud ejecutada.

| Código | Ud | Descripción | Rendimiento | Precio | Importe |
|---|---|---|---|---|---|
| TO00700 | h | OF. 1ª IMPERMEABILIZADOR | 0.5 | 15.12 | 7.56 |
| PW00200 | kg | MASILLA CAUCHO-SILICONA | 0.133 | 18.2 | 2.42 |
| XI02500 | m | OBTURADOR DE POLIESTIRENO DIAM. 20 mm | 1.01 | 0.84 | 0.85 |
| WW00400 | u | PEQUEÑO MATERIAL | 1 | 0.3 | 0.30 |
|  |  | Total |  |  | 11.13 |

| Medición | Uds. | Largo | Parcial |
|---|---|---|---|
| P1 | 1 | 2.1 | 2.10 |
|  | 1 | 2.8 | 2.80 |
| V1 | 4 | 0.65 | 2.60 |
|  | 4 | 0.95 | 3.80 |
| Total |  |  | 11.3 |

## 10 VIDRIERIA (05/08/2002)
Importe: 389.75

**12VIA000E1** m2 ACRIST. VID. LAMINAR 6+6 TRASLUCIDO (05/08/2002)
6.07 m2 × 62.34 (64.21 con costes indirectos) = 389.75
Vidrio de doble acristalamiento tipo laminar traslucido 6+6, según lo señalado en la memoria de carpintería. A colocar con burletes de EPDM. Colocado con masilla,incluso calzos, cortes, y colocacion de junquillos; construido segun norma UNE EN 12600:2003 e instrucciones del fabricante. medida la superficie acristalada en multiplos de 25 cm. en longitud y 10 cm. en anchura. Medida la superficie ejecutada.

| Código | Ud | Descripción | Rendimiento | Precio | Importe |
|---|---|---|---|---|---|
| TO01700 | h | OF. 1ª CRISTALERO (mano de obra; 05/08/2002) | 0.55 | 12.97 | 7.13 |
| VW01100 | kg | MASILLA PLASTICA (material; 15/12/2002) | 1 | 0.58 | 0.58 |
| MT21VES010PB | m2 | VIDRIO TIPO LAMINAR SEGURIDAD, COMP. DE DOS LUNAS 6MM TRASLUCIDO (material; 30/12/2018) | 1 | 54.63 | 54.63 |
|  |  | Total |  |  | 62.34 |

| Medición | Uds. | Ancho | Alto | Parcial |
|---|---|---|---|---|
| P1 | 1 | 2.1 | 2.3 | 4.83 |
| V1 | 2 | 0.65 | 0.95 | 1.24 |
| Total |  |  |  | 6.07 |

## 11 PINTURAS (15/12/2007)
Importe: 849.96

**13IPP00001** m2 PINTURA PLÁSTICA LISA SOBRE LADRILLO, YESO O CEMENTO (15/12/2007)
201.89 m2 × 4.09 (4.21 con costes indirectos) = 849.96
Pintura plastica lisa sobre paramentos horizontales y verticales de ladrillo, yeso o cemento,formada por: lijado y limpieza del soporte, mano de fondo, plastecido, nueva mano de fondo y dos manos de acabado. Medida la superficie ejecutada.

| Código | Ud | Descripción | Rendimiento | Precio | Importe |
|---|---|---|---|---|---|
| TO01000 | h | OF. 1ª PINTOR (mano de obra; 03/07/2017) | 0.09 | 19.85 | 1.79 |
| PP00100 | kg | PINTURA PLÁSTICA (material; 03/07/2017) | 0.45 | 1.7 | 0.77 |
| PW00300 | kg | SELLADORA (material; 03/07/2017) | 0.35 | 4.2 | 1.47 |
| WW00400 | u | PEQUEÑO MATERIAL | 0.2 | 0.3 | 0.06 |
|  |  | Total |  |  | 4.09 |

| Medición | Uds. | Largo | Alto | Parcial |
|---|---|---|---|---|
| RI13 | 1 | 56.87 |  | 56.87 |
| PAREDES | 1 | 45.68 | 3.71 | 169.47 |
| RI18 | -1 | 48.9 | 0.5 | -24.45 |
| Total |  |  |  | 201.89 |

## 12 ADAPTACIÓN A USO SALA EXPOSICIONES (06/12/2018)
Importe: 422.71

**ET71** ML CARRIL MURAL EN PARAMENTO (06/12/2018)
22.2 ML × 12 (12.36 con costes indirectos) = 274.39
Rail de aluminio mural color blanco, para colgar cuadros, atornillado a pared. Con dos cables y ganchos por metro lineal. Medida la unidad colocada.

| Código | Ud | Descripción | Rendimiento | Precio | Importe |
|---|---|---|---|---|---|
| 01222ECM1 | ml | CARRIL MURAL (material; 06/12/2018) | 1 | 12 | 12.00 |
|  |  | Total |  |  | 12 |

| Medición | Uds. | Largo | Parcial |
|---|---|---|---|
|  | 4 | 2 | 8.00 |
|  | 6 | 1.5 | 9.00 |
|  | 4 | 1.3 | 5.20 |
| Total |  |  | 22.2 |

**ET72** UD PANEL INFORMATIVO CARTON PLUMA (08/01/2019)
18 UD × 8 (8.24 con costes indirectos) = 148.32
Panel informativo de cartón pluma con base de poliestireno cubierto por ambas caras con un complejo de papel blanco en las caras exteriores y una fina capa de aluminio en el interior, con marco perimetral de aluminio, de 10 mm de espesor dimensiones 100x140 cm, con sección para colgar con soportes y cables de rail mural, (con información histórica del municipio y localidad no incluida). Medida la unidad colocada.

| Código | Ud | Descripción | Rendimiento | Precio | Importe |
|---|---|---|---|---|---|
| 01222ECM | UD | PANEL PLUMA (material; 08/01/2019) | 1 | 8 | 8.00 |
|  |  | Total |  |  | 8 |

## 13 URBANIZACION (15/12/2002)
Importe: 16558.17

**15PBB000EC1** m BORDILLO PREFABRICADO DE HM-40 IGUAL AL EXISTENTE
10 m × 19.36 (19.94 con costes indirectos) = 199.40
Bordillo prefabricado de hormigón HM-40 igual al existente, asentado sobre base de hormigón HM-20, incluso p.p. de rejuntado con mortero (1:1). Medida la longitud ejecutada.

| Código | Ud | Descripción | Rendimiento | Precio | Importe |
|---|---|---|---|---|---|
| ATC00100 | h | CUADRILLA ALBAÑILERÍA, FORMADA POR OFICIAL 1ª Y PEÓN ESP. | 0.17 | 38.75 | 6.59 |
| TP00100 | h | PEÓN ESPECIAL | 0.18 | 18.9 | 3.40 |
| AGM00100 | m3 | MORTERO DE CEMENTO CEM II/A-L 32,5 N (1:1) (material) | 0.006 | 116.39 | 0.70 |
| CH04120 | m3 | HORMIGÓN HM-20/P/40/I, SUMINISTRADO (material; 03/07/2017) | 0.081 | 54.45 | 4.41 |
| UP00900 | m | BORDILLO DE HORMIGÓN 17x28 cm (material; 03/07/2017) | 1 | 4.26 | 4.26 |
|  |  | Total |  |  | 19.36 |

| Medición | Uds. | Largo | Parcial |
|---|---|---|---|
| EXTERIORES | 1 | 10 | 10.00 |
| Total |  |  | 10 |

**01RSS90EC2** m2 DEMOLICIÓN SELECTIVA M. MECÁNICOS DE SOLERA DE HORMIGÓN IMPRESO
60.96 m2 × 4.7 (4.84 con costes indirectos) = 295.05
Demolición selectiva con medios mecánicos de solera de hormigón en masa de 10 cm de espesor. Medida la superficie inicial.

| Código | Ud | Descripción | Rendimiento | Precio | Importe |
|---|---|---|---|---|---|
| TP00100 | h | PEÓN ESPECIAL | 0.237 | 18.9 | 4.48 |
| MC00100 | h | COMPRESOR DOS MARTILLOS | 0.035 | 6.35 | 0.22 |
|  |  | Total |  |  | 4.7 |

| Medición | Uds. | Largo | Ancho | Parcial |
|---|---|---|---|---|
| EXTERIORES | 2 | 9.14 | 2 | 36.56 |
|  | 1 | 12.2 | 2 | 24.40 |
| Total |  |  |  | 60.96 |

**02ACC00EC16** m3 EXCAVACIÓN APERTURA DE CAJA, TIERRAS DE CONSIST. MEDIA/DURA
24.38 m3 × 9.55 (9.84 con costes indirectos) = 239.90

| Medición | Uds. | Largo | Ancho | Alto | Parcial |
|---|---|---|---|---|---|
| EXTERIORES |  |  |  |  |  |
| REBAJE GRAVA | 2 | 9.14 | 2 | 0.4 | 14.62 |
|  | 1 | 12.2 | 2 | 0.4 | 9.76 |
| Total |  |  |  |  | 24.38 |

**10SSS900EC1** m2 SOLERA HORMIGÓN HA-25 #150x150x6 mm 15 cm ESP.
60.96 m2 × 24.37 (25.1 con costes indirectos) = 1530.10

| Medición | Uds. | Largo | Ancho | Parcial |
|---|---|---|---|---|
|  | 2 | 9.14 | 2 | 36.56 |
|  | 1 | 12.2 | 2 | 24.40 |
| Total |  |  |  | 60.96 |

**10SNS00EC1** m2 SOLADO BALD. PIEDRA NATURAL AL CORTE OLIVILLO 40X40X4 CM
60.96 m2 × 45.24 (46.6 con costes indirectos) = 2840.74
Solado con baldosas de piedra natural Olivillo al corte de dimensiones 40x40x4 cms de espesor, recibidas con mortero M5 (1:6), incluso nivelado con capa de arena de 2 cm de espesor medio, dejando 1 mm con separadores y rejuntado con arena cernida y cemento en seco y limpieza del pavimento; construido según CTE. Medida la superficie ejecutada.

| Código | Ud | Descripción | Rendimiento | Precio | Importe |
|---|---|---|---|---|---|
| TO01100 | h | OF. 1ª SOLADOR | 0.365 | 19.85 | 7.25 |
| TP00100 | h | PEÓN ESPECIAL | 0.185 | 18.9 | 3.50 |
| AA00200 | m3 | ARENA FINA (material; 03/07/2017) | 0.02 | 12.92 | 0.26 |
| AGL00100 | m3 | LECHADA DE CEMENTO CEM II/A-L 32,5 N | 0.001 | 116.28 | 0.12 |
| AGM00500 | m3 | MORTERO DE CEMENTO M5 (1:6) CEM II/A-L 32,5 N | 0.021 | 54.44 | 1.14 |
| RS031E1 | m2 | BALDOSA PIEDRA OLIVILLO AL CORTE 40X40X4 (material; 03/07/2017) | 1.05 | 31.4 | 32.97 |
|  |  | Total |  |  | 45.24 |

| Medición | Uds. | Largo | Ancho | Parcial |
|---|---|---|---|---|
|  | 2 | 9.14 | 2 | 36.56 |
|  | 1 | 12.2 | 2 | 24.40 |
| Total |  |  |  | 60.96 |

**10SECM0001** ud DESMONTADO DE LINEAS DE FACHADAS (30/11/2018)
1 ud × 151.2 (155.74 con costes indirectos) = 155.74
Desmontado de lineas en fachada, todas las existentes, incluso grapeado. Medida la unidad ejecutada.

| Código | Ud | Descripción | Rendimiento | Precio | Importe |
|---|---|---|---|---|---|
| TP00100 | h | PEÓN ESPECIAL | 8 | 18.9 | 151.20 |
|  |  | Total |  |  | 151.2 |

**08EAA00002** u ACOMETIDA DE ELECTRICIDAD (08/12/2018)
1 u × 667.23 (687.25 con costes indirectos) = 687.25
Acometida de electricidad desde el punto de toma hasta la caja general de proteccion, realizada segun normas e instrucciones de la compañia suministradora; incluso gestion en empresa suministradora y legalizacion, boletines electricos, ayudas de albañileria. Medida la unidad instalada.

| Código | Ud | Descripción | Rendimiento | Precio | Importe |
|---|---|---|---|---|---|
| IE13450 | u | ACOMETIDA ELECTRICA S/NORMA (material; 08/12/2018) | 1 | 667.23 | 667.23 |
|  |  | Total |  |  | 667.23 |

| Medición | Uds. | Parcial |
|---|---|---|
| ACOMETIDA ELECTRICA | 1 | 1.00 |
| Total |  | 1 |

**G5204CcbW** u LINEA VERTICAL CONEXION ELECTRICA Y ALUMBRADO (02/03/2011)
10 u × 50.61 (52.13 con costes indirectos) = 521.30
Línea vertical desde canalización aerea de electricidad o alumbrado hasta conexion enterrada, bajo tubo de hierro galvanizado de diametro 48 mm de 2m de altura, con capuchon en la parte superior y anclada a pared con abrazaderas. Medida la unidad instalada.

| Código | Ud | Descripción | Rendimiento | Precio | Importe |
|---|---|---|---|---|---|
| TO01800 | h | OF. 1ª ELECTRICISTA | 0.999 | 19.85 | 19.83 |
| TO02200 | h | OFICIAL 2ª | 0.999 | 19.35 | 19.33 |
| P15AD010 | m | COND. AISLA. 0,6-1KV 6MM2 CU (material; 02/03/2011) | 4 | 1.4 | 5.60 |
| P15AD0113 | m | TUBO GALVANIZADO D=48 H=2,0 M (material; 02/03/2011) | 1 | 5.85 | 5.85 |
|  |  | Total |  |  | 50.61 |

Claves: TENDIDO, BAJO, TUBO, CIRCUITO, TRIFASICO, ACOMETIDA, FORMADO

| Medición | Uds. | Parcial |
|---|---|---|
| ELECTRICIDAD |  |  |
| EXTERIORES | 3 | 3.00 |
| ALUMBRADO |  |  |
| EXTERIORES | 7 | 7.00 |
| Total |  | 10 |

**G51000010** Ud ARQUETA DE REGISTRO DE 62X72 CM (05/02/2007)
4 Ud × 117.55 (121.08 con costes indirectos) = 484.32
Arquetas normalizadas de paso y derivaciones de acometida normalizada de 0,62 x 0,72 m y 1,00 m de profundidad y fondo permeable, con tapa y cerco de hierro fundido D-400 homologada y fondo permeable. Medida la unidad instalada.

| Código | Ud | Descripción | Rendimiento | Precio | Importe |
|---|---|---|---|---|---|
| ATC00100 | h | CUADRILLA ALBAÑILERÍA, FORMADA POR OFICIAL 1ª Y PEÓN ESP. | 0.06 | 38.75 | 2.33 |
| TO01800 | h | OF. 1ª ELECTRICISTA | 0.2 | 19.85 | 3.97 |
| WW00300 | u | MATERIAL COMPLEMENTARIO O PZAS. ESPECIALES | 2 | 0.55 | 1.10 |
| WW00400 | u | PEQUEÑO MATERIAL | 2.2 | 0.3 | 0.66 |
| IE0010E1 | u | ARQUETA REGISTRO 62X72 + TAPA (material; 05/02/2007) | 1 | 109.49 | 109.49 |
|  |  | Total |  |  | 117.55 |

| Medición | Uds. | Parcial |
|---|---|---|
| EXTERIORES | 4 | 4.00 |
| Total |  | 4 |

**15MZZ00102** m3 EXC. ZANJAS TIERRAS CONSIST. MEDIA, TRANSP. SOBRANTES
46.04 m3 × 5.25 (5.41 con costes indirectos) = 249.08
Excavación, en zanjas, de tierras de consistencia media, realizada con medios mecánicos hasta una profundidad máxima de 4 m, incluso relleno en tongadas de 20 cm, compactado al 95% proctor normal y transporte mecánico de las tierras sobrantes a una distancia máxima de 5 km, Medido el volumen en perfil natural.

| Código | Ud | Descripción | Rendimiento | Precio | Importe |
|---|---|---|---|---|---|
| TP00100 | h | PEÓN ESPECIAL | 0.15 | 18.9 | 2.84 |
| GW00100 | m3 | AGUA POTABLE | 0.3 | 0.55 | 0.17 |
| ME00400 | h | RETROEXCAVADORA (maquinaria) | 0.04 | 34.98 | 1.40 |
| MK00100 | h | CAMIÓN BASCULANTE | 0.01 | 25.6 | 0.26 |
| MR00300 | h | RODILLO VIBRANTE MANUAL (maquinaria; 03/07/2017) | 0.15 | 3.86 | 0.58 |
|  |  | Total |  |  | 5.25 |

| Medición | Uds. | Largo | Ancho | Alto | Parcial |
|---|---|---|---|---|---|
| ELECTRICIDAD |  |  |  |  |  |
| EXTERIORES | 1 | 12 | 0.4 | 0.8 | 3.84 |
|  | 1 | 15 | 0.4 | 0.8 | 4.80 |
|  | 1 | 10 | 0.4 | 0.8 | 3.20 |
|  | 1 | 7 | 0.4 | 0.8 | 2.24 |
| ARQUETAS ELECTRICIDAD | 4 | 1 | 1 | 1 | 4.00 |
| ALUMBRADO |  |  |  |  |  |
| EXTERIORES | 1 | 4 | 0.4 | 0.8 | 1.28 |
|  | 1 | 12 | 0.4 | 0.8 | 3.84 |
|  | 1 | 10 | 0.4 | 0.8 | 3.20 |
|  | 1 | 12 | 0.4 | 0.8 | 3.84 |
|  | 1 | 7 | 0.4 | 0.8 | 2.24 |
|  | 1 | 9 | 0.4 | 0.8 | 2.88 |
|  | 1 | 5 | 0.4 | 0.8 | 1.60 |
|  | 5 | 0.6 | 0.6 | 0.6 | 1.08 |
| ARQUETAS TELEFONIA |  |  |  |  |  |
| EXTERIORES | 1 | 25 | 0.4 | 0.8 | 8.00 |
| Total |  |  |  |  | 46.04 |

**UE0520E1** m TUBERIA PVC. CORRUGADO PE DIAM.160 MM. PARA COND. CABLES
88 m × 20.57 (21.19 con costes indirectos) = 1864.72
Tubo corrugado de polietileno (pe) doble capa reforzado de 160 mm de diámetro interior (160mm de diámetro exterior) unidad totalmente ejecutada.

| Código | Ud | Descripción | Rendimiento | Precio | Importe |
|---|---|---|---|---|---|
| T22111 | m | TUBERIA PVC CORRUGADO PE DIAM 160MM (material; 05/03/2007) | 1 | 2.03 | 2.03 |
| TO01800 | h | OF. 1ª ELECTRICISTA | 0.5 | 19.85 | 9.93 |
| TO02200 | h | OFICIAL 2ª | 0.05 | 19.35 | 0.97 |
| TP00100 | h | PEÓN ESPECIAL | 0.075 | 18.9 | 1.42 |
| CH04020 | m3 | HORMIGÓN HM-20/P/20/I, SUMINISTRADO (material) | 0.1 | 62.15 | 6.22 |
|  |  | Total |  |  | 20.57 |

| Medición | Uds. | Largo | Parcial |
|---|---|---|---|
| EXTERIORES | 2 | 12 | 24.00 |
|  | 2 | 15 | 30.00 |
|  | 2 | 10 | 20.00 |
|  | 2 | 7 | 14.00 |
| Total |  |  | 88 |

**G510000E1** Ud ARQUETA DE REGISTRO DE 40X40 CM (15/12/2007)
5 Ud × 68.2 (70.25 con costes indirectos) = 351.25
Arquetas normalizadas de paso y derivaciones de acometida normalizada de 0,40 x 0,40 m y 1,00 m de profundidad y fondo permeable, con tapa y cerco de hierro fundido homologada y fondo permeable. Medida la unidad instalada.

| Código | Ud | Descripción | Rendimiento | Precio | Importe |
|---|---|---|---|---|---|
| ATC00100 | h | CUADRILLA ALBAÑILERÍA, FORMADA POR OFICIAL 1ª Y PEÓN ESP. | 0.06 | 38.75 | 2.33 |
| TO01800 | h | OF. 1ª ELECTRICISTA | 0.2 | 19.85 | 3.97 |
| WW00300 | u | MATERIAL COMPLEMENTARIO O PZAS. ESPECIALES | 2 | 0.55 | 1.10 |
| WW00400 | u | PEQUEÑO MATERIAL | 2.2 | 0.3 | 0.66 |
| IE0010E2 | u | ARQUETA REGISTRO 40X40 + TAPA (material; 06/12/2018) | 1 | 60.14 | 60.14 |
|  |  | Total |  |  | 68.2 |

| Medición | Uds. | Parcial |
|---|---|---|
| ALUMBRADO |  |  |
| EXTERIORES | 5 | 5.00 |
| Total |  | 5 |

**UE0520E2** m TUBERIA PVC. CORRUGADO PE DIAM.90 MM. PARA COND. CABLES
59 m × 20.04 (20.64 con costes indirectos) = 1217.76
Tubo corrugado de polietileno (pe) doble capa reforzado de 90 mm de diámetro interior (90mm de diámetro exterior) unidad totalmente ejecutada.

| Código | Ud | Descripción | Rendimiento | Precio | Importe |
|---|---|---|---|---|---|
| TO01800 | h | OF. 1ª ELECTRICISTA | 0.5 | 19.85 | 9.93 |
| TO02200 | h | OFICIAL 2ª | 0.05 | 19.35 | 0.97 |
| TP00100 | h | PEÓN ESPECIAL | 0.075 | 18.9 | 1.42 |
| CH04020 | m3 | HORMIGÓN HM-20/P/20/I, SUMINISTRADO | 0.1 | 62.15 | 6.22 |
| T22112 | m | TUBERIA PVC CORRUGADO PE DIAM 90MM (material; 06/12/2018) | 1 | 1.5 | 1.50 |
|  |  | Total |  |  | 20.04 |

| Medición | Uds. | Largo | Parcial |
|---|---|---|---|
| ALUMBRADO |  |  |  |
| EXTERIORES | 1 | 4 | 4.00 |
|  | 1 | 12 | 12.00 |
|  | 1 | 10 | 10.00 |
|  | 1 | 12 | 12.00 |
|  | 1 | 7 | 7.00 |
|  | 1 | 9 | 9.00 |
|  | 1 | 5 | 5.00 |
| Total |  |  | 59 |

**15EPP00111** u FAROLA POLIAMIDA REFORZADA CON FIBRA DE VIDRIO
2 u × 443.02 (456.31 con costes indirectos) = 912.62
Farola poliamida reforzada con fibra de vidrio tipo Alfa 1A de ATP sobre soportes tipo ARUCA de ATP de columna de acero galvanizado y recubierto con poliamida y fibra de vidrio de 3,5m de altura, equipo para lámpara de LEDS 50w y toma de tierra, incluso colocación, conexión, pequeño material y ayudas de albañilería; construida según Ordenanza Municipal y REBT. Medida la cantidad ejecutada.

| Código | Ud | Descripción | Rendimiento | Precio | Importe |
|---|---|---|---|---|---|
| ATC00100 | h | CUADRILLA ALBAÑILERÍA, FORMADA POR OFICIAL 1ª Y PEÓN ESP. | 0.3 | 38.75 | 11.63 |
| TO01800 | h | OF. 1ª ELECTRICISTA | 3 | 19.85 | 59.55 |
| CH04120 | m3 | HORMIGÓN HM-20/P/40/I, SUMINISTRADO | 0.27 | 54.45 | 14.70 |
| IE02000 | m | CABLE COBRE 1x2,5 mm2 H07V-K | 12 | 0.83 | 9.96 |
| IE11300 | u | PICA DE ACERO COBRIZADO (2 m) GRA. | 1 | 20.03 | 20.03 |
| UE03100 | u | LÁMPARA VAPOR MERCURIO C.C. 125 W (material; 03/07/2017) | 1 | 9.53 | 9.53 |
| WW00300 | u | MATERIAL COMPLEMENTARIO O PZAS. ESPECIALES | 20 | 0.55 | 11.00 |
| WW00400 | u | PEQUEÑO MATERIAL | 2 | 0.3 | 0.60 |
| UE0290E1 | u | FAROLA POLIAMIDA REFORZADO TIPO ALFA 1A ATP (material; 08/01/2019) | 1 | 306.02 | 306.02 |
|  |  | Total |  |  | 443.02 |

| Medición | Uds. | Parcial |
|---|---|---|
| EXTERIORES | 2 | 2.00 |
| Total |  | 2 |

**15EPP001E1** u PROYECTOR LEDS SUPERFICIE
3 u × 227.14 (233.95 con costes indirectos) = 701.85
Proyector LEDS en superficie tipo Ledvance Floodilight 150W y temperatura color blanco 4000ºk, y toma de tierra, incluso colocación, conexión, pequeño material y ayudas de albañilería; construida según Ordenanza Municipal y REBT. Medida la cantidad ejecutada.

| Código | Ud | Descripción | Rendimiento | Precio | Importe |
|---|---|---|---|---|---|
| ATC00100 | h | CUADRILLA ALBAÑILERÍA, FORMADA POR OFICIAL 1ª Y PEÓN ESP. | 0.3 | 38.75 | 11.63 |
| TO01800 | h | OF. 1ª ELECTRICISTA | 3 | 19.85 | 59.55 |
| CH04120 | m3 | HORMIGÓN HM-20/P/40/I, SUMINISTRADO | 0.27 | 54.45 | 14.70 |
| IE02000 | m | CABLE COBRE 1x2,5 mm2 H07V-K | 12 | 0.83 | 9.96 |
| IE11300 | u | PICA DE ACERO COBRIZADO (2 m) GRA. | 1 | 20.03 | 20.03 |
| UE03100 | u | LÁMPARA VAPOR MERCURIO C.C. 125 W | 1 | 9.53 | 9.53 |
| WW00300 | u | MATERIAL COMPLEMENTARIO O PZAS. ESPECIALES | 20 | 0.55 | 11.00 |
| WW00400 | u | PEQUEÑO MATERIAL | 2 | 0.3 | 0.60 |
| UE0290E2 | u | PROYECTOR LEDS SUPERFICIE (material; 06/12/2018) | 1 | 90.14 | 90.14 |
|  |  | Total |  |  | 227.14 |

| Medición | Uds. | Parcial |
|---|---|---|
| ILUMINACION |  |  |
| EXTERIORES | 3 | 3.00 |
| Total |  | 3 |

**08KTW006011** m ACOMETIDA DE TELEFONIA (15/12/2002)
1 m × 103.69 (106.8 con costes indirectos) = 106.80
Acometida de telefonía, desde el punto de toma hasta el armario de enlace, formada por cuatro tubos corrugados de 63 mm, realizada según normas e instrucciones de la CTNE, incluso conexiones y ayudas de albañilería. Medida la unidad instalada.

| Código | Ud | Descripción | Rendimiento | Precio | Importe |
|---|---|---|---|---|---|
| IF291001 | m | TUBO PVC. DIAM. 63 MM. (material; 15/12/2002) | 4.04 | 3.48 | 14.06 |
| ATC00100 | h | CUADRILLA ALBAÑILERÍA, FORMADA POR OFICIAL 1ª Y PEÓN ESP. | 1.2 | 38.75 | 46.50 |
| ATC00400 | h | CUADRILLA FORMADA POR OFICIAL 1ª INSTALADOR Y AYUDANTE | 0.7 | 34.4 | 24.08 |
| CH00300 | m3 | HORMIGON H-100, II-./35. (PA-35 (material; 15/12/2002) | 0.389 | 41.74 | 16.24 |
| IW04700 | m | ALAMBRE GUIA GALVANIZADO (material; 04/02/2008) | 24.5 | 0.08 | 1.96 |
| WW00300 | u | MATERIAL COMPLEMENTARIO O PZAS. ESPECIALES | 1 | 0.55 | 0.55 |
| WW00400 | u | PEQUEÑO MATERIAL | 1 | 0.3 | 0.30 |
|  |  | Total |  |  | 103.69 |

| Medición | Uds. | Parcial |
|---|---|---|
| EXTERIORES | 1 | 1.00 |
| Total |  | 1 |

**G5204CcbX** u LINEA VERTICAL CONEXION TELEFONICA (02/03/2011)
3 u × 50.61 (52.13 con costes indirectos) = 156.39
Línea vertical desde canalización enterrada de telefonia hasta conexion aerea, bajo tubo de hierro galvanizado de diametro 48 mm de 2m de altura, con capuchon en la parte superior y anclada a pared con abrazaderas. Medida la unidad instalada.

| Código | Ud | Descripción | Rendimiento | Precio | Importe |
|---|---|---|---|---|---|
| TO01800 | h | OF. 1ª ELECTRICISTA | 0.999 | 19.85 | 19.83 |
| TO02200 | h | OFICIAL 2ª | 0.999 | 19.35 | 19.33 |
| P15AD010 | m | COND. AISLA. 0,6-1KV 6MM2 CU | 4 | 1.4 | 5.60 |
| P15AD0113 | m | TUBO GALVANIZADO D=48 H=2,0 M | 1 | 5.85 | 5.85 |
|  |  | Total |  |  | 50.61 |

Claves: TENDIDO, BAJO, TUBO, CIRCUITO, TRIFASICO, ACOMETIDA, FORMADO

| Medición | Uds. | Parcial |
|---|---|---|
| EXTERIORES | 3 | 3.00 |
| Total |  | 3 |

**G711100X** UD ARQUETA TIPO H (03/02/2005)
3 UD × 357.42 (368.14 con costes indirectos) = 1104.42
Arqueta de registro normalizada tipo H, formada por excavación de tierras, extracción a los bordes, carga y transporte a vertedero, compactación del fondo y laterales al 95% del P.N., solera de paredes de hormigón hm-15 con armadura AEH-400, encofrado y desencofrado, enfoscado interior, desagüe y embocaduras de tubería para telefónica, tapa de fundición, totalmente acabada. Medida la unidad ejecutada.

| Código | Ud | Descripción | Rendimiento | Precio | Importe |
|---|---|---|---|---|---|
| ME00500 | h | RETROEXCAVADORA CON MARTILLO (maquinaria; 03/07/2017) | 0.748 | 61.78 | 46.21 |
| CM00600 | u | PANEL METÁLICO 50x50 cm (material; 03/07/2017) | 2 | 12.36 | 24.72 |
| B06015001 | m3 | HORMIGON HM-15 (material; 03/02/2005) | 1.2 | 43.87 | 52.64 |
| UT00200 | u | TAPA METÁLICA ARQUETA REGISTRO CTNE H (material; 03/07/2017) | 1 | 190.1 | 190.10 |
| TO02200 | h | OFICIAL 2ª | 0.8 | 19.35 | 15.48 |
| TO02100 | h | OFICIAL 1ª | 1.87 | 15.12 | 28.27 |
|  |  | Total |  |  | 357.42 |

**G71110E1** UD ARQUETA TIPO M (01/06/2004)
3 UD × 224.91 (231.66 con costes indirectos) = 694.98
Arqueta de registro normalizada tipo m, formada por excavación de tierras, extracción a los bordes, carga y transporte a vertedero, compactación del fondo y laterales al 95% del P.N., solera de paredes de hormigón hm-15 con armadura AEH-400, encofrado y desencofrado, enfoscado interior, desagüe y embocaduras de tubería para telefónica, tapa de fundición, totalmente acabada. Medida la unidad ejecutada.

| Código | Ud | Descripción | Rendimiento | Precio | Importe |
|---|---|---|---|---|---|
| ME00500 | h | RETROEXCAVADORA CON MARTILLO | 0.748 | 61.78 | 46.21 |
| CM00600 | u | PANEL METÁLICO 50x50 cm | 2 | 12.36 | 24.72 |
| B06015001 | m3 | HORMIGON HM-15 | 1.2 | 43.87 | 52.64 |
| TO02200 | h | OFICIAL 2ª | 0.8 | 19.35 | 15.48 |
| TO02100 | h | OFICIAL 1ª | 1.87 | 15.12 | 28.27 |
| B060150E1 | UD | TAPA DE FUNDICION TIPO M (material; 01/06/2004) | 1 | 57.59 | 57.59 |
|  |  | Total |  |  | 224.91 |

**G50200da** M CANALIZACION 2 PVC DIAM=63
25 M × 28.45 (29.3 con costes indirectos) = 732.50
Canalización para telefónica compuesta por 2 conductos de pvc de diámetro 63 mm., incluida la excavación, hormigón HM-17, colocación de la tubería, totalmente acabado. Medida la longitud ejecutada.

| Código | Ud | Descripción | Rendimiento | Precio | Importe |
|---|---|---|---|---|---|
| TO01800 | h | OF. 1ª ELECTRICISTA | 0.5 | 19.85 | 9.93 |
| T2211E | m | TUBERIA PVC CORRUGADO PE DIAM 63MM (material; 02/03/2011) | 2 | 1.85 | 3.70 |
| TO02200 | h | OFICIAL 2ª | 0.05 | 19.35 | 0.97 |
| TP00100 | h | PEÓN ESPECIAL | 0.075 | 18.9 | 1.42 |
| CH04020 | m3 | HORMIGÓN HM-20/P/20/I, SUMINISTRADO | 0.2 | 62.15 | 12.43 |
|  |  | Total |  |  | 28.45 |

| Medición | Uds. | Largo | Parcial |
|---|---|---|---|
| EXTERIORES | 1 | 25 | 25.00 |
| Total |  |  | 25 |

**15PCC00004** m2 FIRME ALQUITRANADO + HORM. ASFALTICO
100 m2 × 14.68 (15.12 con costes indirectos) = 1512.00
Firme alquitranado formado por: riego de imprimación de 1 kg/m2 de betún y pavimento de hormigón asfáltico en caliente, con extendido mecánico, de 15 cm de espesor, incluso compactado con medios mecánicos y p.p. de preparación de base; construido según PG-3 de 1975. Medida la superficie ejecutada.

| Código | Ud | Descripción | Rendimiento | Precio | Importe |
|---|---|---|---|---|---|
| TP00100 | h | PEÓN ESPECIAL | 0.115 | 18.9 | 2.17 |
| AA00300 | m3 | ARENA GRUESA | 0.01 | 9.94 | 0.10 |
| UP01400 | t | MEZCLA ASFÁLTICA TIPO G 25 (material; 03/07/2017) | 0.345 | 24.21 | 8.35 |
| MA00300 | h | BITUMINADORA/EXTENDEDORA (maquinaria; 03/07/2017) | 0.01 | 134.68 | 1.35 |
| MK00100 | h | CAMIÓN BASCULANTE | 0.02 | 25.6 | 0.51 |
| MR00400 | h | RULO VIBRATORIO (maquinaria; 03/07/2017) | 0.03 | 23.28 | 0.70 |
| WW00400 | u | PEQUEÑO MATERIAL | 5 | 0.3 | 1.50 |
|  |  | Total |  |  | 14.68 |

| Medición | Uds. | Largo | Ancho | Parcial |
|---|---|---|---|---|
| EXTERIORES | 1 | 12 | 5 | 60.00 |
|  | 1 | 8 | 5 | 40.00 |
| Total |  |  |  | 100 |

## 14 GESTION DE RESIDUOS
Importe: 3746.08

**17RRR00220** m3 RETIRADA DE RESIDUOS MIXTOS N.P. A PLANTA DE VALORIZ. 15 km
226.76 m3 × 16.04 (16.52 con costes indirectos) = 3746.08
Retirada de residuos mixtos en obra de nueva planta a planta de valorización situada a una distancia máxima de 15 km, formada por: transporte interior, carga, transporte a planta, descarga y canon de gestión. Medido el volumen esponjado.

| Código | Ud | Descripción | Rendimiento | Precio | Importe |
|---|---|---|---|---|---|
| AER00100 | m3 | TRANSPORTE INTERIOR MECANICO DE RESIDUOS MIXTOS A 100 m (maquinaria) | 1 | 2.88 | 2.88 |
| ER00100 | m3 | CANON GESTION DE RESIDUOS MIXTOS (material; 08/12/2018) | 1 | 5 | 5.00 |
| ME00300 | h | PALA CARGADORA | 0.02 | 23.87 | 0.48 |
| MK00100 | h | CAMIÓN BASCULANTE | 0.3 | 25.6 | 7.68 |
|  |  | Total |  |  | 16.04 |

| Medición | Uds. | Largo | Ancho | Alto | Parcial |
|---|---|---|---|---|---|
| T1-D1 |  |  |  |  |  |
| MACHONES CONTRAFUERTES EXTERIORES | 4 | 0.87 | 0.82 | 4.24 | 12.10 |
| D4 | 1 | 12.07 | 0.15 | 7.5 | 13.58 |
| E1 |  |  |  |  |  |
| RECALCE ZAPATAS |  |  |  |  |  |
| FUTUROS PILARES | 12 | 1.32 | 1.8 | 2.1 | 59.88 |
|  | 12 | 1.32 | 1.8 | 2.1 | 59.88 |
| ESQUINAS | 4 | 1 | 2.2 | 2.1 | 18.48 |
|  | 4 | 1 | 2.2 | 2.1 | 18.48 |
| E3 |  |  |  |  |  |
| RIOSTRAS | 2 | 10.9 | 0.45 | 0.45 | 4.41 |
|  | 2 | 6.84 | 0.45 | 0.45 | 2.77 |
| DEDUCCION ANCHO DE ZAPATAS | -4 | 0.8 | 0.45 | 0.45 | -0.65 |
|  | -4 | 0.8 | 0.45 | 0.45 | -0.65 |
|  | -4 | 1.2 | 0.45 | 0.45 | -0.97 |
| E1 |  |  |  |  |  |
| CAJEADO EN MUROS ALOJAMIENTO ARMADURA ESPERA |  |  |  |  |  |
| FUTUROS PILARES | 12 | 0.7 | 0.5 | 0.8 | 3.36 |
|  | 4 | 0.7 | 0.5 | 0.8 | 1.12 |
| E2 |  |  |  |  |  |
| CAJEADO DE MUROS POR INTERIOR | 12 | 0.34 | 0.5 | 2.95 | 6.02 |
| CAJEADO DE MUROS POR EXTERIOR | 12 | 0.34 | 0.5 | 2.95 | 6.02 |
| E4 |  |  |  |  |  |
| CAJEADO DE MUROS POR EXTERIOR SOBRE MENSULA | 12 | 0.5 | 0.5 | 0.4 | 1.20 |
| E2 |  |  |  |  |  |
| MENSULA | 12 | 2.35 | 0.5 | 0.5 | 7.05 |
| E4 |  |  |  |  |  |
| CAJEADO ZUNHO HORIZONTAL | 2 | 11.52 | 0.5 | 0.4 | 4.61 |
|  | 4 | 2.03 | 0.5 | 0.4 | 1.62 |
|  | 2 | 3.4 | 0.5 | 0.4 | 1.36 |
| E6 |  |  |  |  |  |
| CAJEADO ZUNCHO HORIZONTAL | 2 | 11.52 | 0.5 | 0.4 | 4.61 |
| INCLINADO | 4 | 3.1 | 0.5 | 0.4 | 2.48 |
| Total |  |  |  |  | 226.76 |

## 15 SEGURIDAD Y SALUD
Importe: 2332.25

### 15.1 LOCALES Y SERVICIOS (08/01/2019)
Importe: 739.36

**17111EE** u LOCALES Y SERVICIOS (08/01/2019)
1 u × 717.83 (739.36 con costes indirectos) = 739.36
Alquiler de casetas de aseos y vestuarios para trabajadores incluso p.p. de amueblamiento y elementos complementarios para su estabilidad y desmontaje; según R.D. 1627/97; Medida la unidad instalada.

### 15.2 MEDIDAS DE PROTECCION COLECTIVAS
Importe: 975.61

**19SCP90071** m2 MARQUESINA DE PROTECCIÓN DE ACCESO A LA OBRA, METÁLICA
7.5 m2 × 14.08 (14.5 con costes indirectos) = 108.75
Marquesina de protección de acceso a la obra, formada por soportes de tubos y plataforma metálica, incluso p.p. de elementos complementarios para su estabilidad y desmontaje; según R.D. 1627/97; valorada en función del número óptimo de utilizaciones. Medida la superficie ejecutada.

| Código | Ud | Descripción | Rendimiento | Precio | Importe |
|---|---|---|---|---|---|
| WW00400 | u | PEQUEÑO MATERIAL | 2 | 0.3 | 0.60 |
| CE00200 | u | PUNTAL METÁLICO DE 3 m (material) | 0.03 | 20.82 | 0.62 |
| CA00900 | kg | ACERO PERFILES S 275 JR (material) | 0.012 | 0.79 | 0.01 |
| CW00210 | m2 | CHAPA NERVADA DE ACERO GALVANIZADO (material; 09/10/2007) | 0.01 | 3.26 | 0.03 |
| TO02100 | h | OFICIAL 1ª | 0.4 | 15.12 | 6.05 |
| TP00100 | h | PEÓN ESPECIAL | 0.3 | 18.9 | 5.67 |
| WW00300 | u | MATERIAL COMPLEMENTARIO O PZAS. ESPECIALES | 2 | 0.55 | 1.10 |
|  |  | Total |  |  | 14.08 |

**19SSS90112** u SEÑAL METÁLICA "ADVERTENCIA" 42 cm, SIN SOPORTE (09/10/2007)
2 u × 20.29 (20.9 con costes indirectos) = 41.80
Señal de seguridad metálica tipo advertencia de 42 cm, sin soporte metálico, incluso colocación y p.p. de desmontaje de acuerdo con R.D. 485/97, valorada en función del número óptimo de utilizaciones. Medida la unidad ejecutada.

| Código | Ud | Descripción | Rendimiento | Precio | Importe |
|---|---|---|---|---|---|
| HS00500 | u | SEÑAL ADVERTENCIA 42 cm (material; 09/10/2007) | 0.33 | 58.6 | 19.34 |
| TP00100 | h | PEÓN ESPECIAL | 0.05 | 18.9 | 0.95 |
|  |  | Total |  |  | 20.29 |

| Medición | Uds. | Parcial |
|---|---|---|
| JUNTO A VALLADO DE OBRA | 2 | 2.00 |
| Total |  | 2 |

**19SSS90301** u SEÑAL PVC. "SEÑALES INDICADORAS" 30x30 cm SOP. MET. (09/10/2007)
1 u × 10.75 (11.07 con costes indirectos) = 11.07
Señal de seguridad PVC 2 mm tipo señales indicadoras de 30x30 cm con soporte de 50 mm de diámetro, incluso colocación y p.p. de desmontaje de acuerdo con R.D. 485/97, valorado en función del número óptimo de utilizaciones. Medida la unidad ejecutada.

| Código | Ud | Descripción | Rendimiento | Precio | Importe |
|---|---|---|---|---|---|
| HS01300 | u | SEÑAL PVC 30x30 cm (material; 09/10/2007) | 1 | 2.93 | 2.93 |
| HS02100 | u | SOPORTE METALICO DIÁM. 50 mm (material; 09/10/2007) | 0.33 | 17.98 | 5.93 |
| TP00100 | h | PEÓN ESPECIAL | 0.1 | 18.9 | 1.89 |
|  |  | Total |  |  | 10.75 |

**19SIW90003** u CUERDA DE SEGURIDAD POLIAMIDA DIÁM. 14 mm 50 m (09/10/2007)
3 u × 79.04 (81.41 con costes indirectos) = 244.23
Cuerda de seguridad de poliamida 6 de diám. 14 mm hasta 50 m longitud, incluso anclaje formado por redondo normal de diám. 16 mm, incluso p.p. de desmontaje, valorada en función del número óptimo de utilización según R.D. 773/97 y marcado CE según R.D. 1407/92. Medida la unidad ejecutada.

| Código | Ud | Descripción | Rendimiento | Precio | Importe |
|---|---|---|---|---|---|
| HC02500 | m | CUERDA SEGURIDAD DIAM. 14 mm (material; 09/10/2007) | 50 | 1.5 | 75.00 |
| HC06200 | u | SOPORTE CUERDA (material; 09/10/2007) | 1 | 0.6 | 0.60 |
| TO02200 | h | OFICIAL 2ª | 0.17 | 19.35 | 3.29 |
| WW00400 | u | PEQUEÑO MATERIAL | 0.5 | 0.3 | 0.15 |
|  |  | Total |  |  | 79.04 |

**19SIW90006** m LÍNEA DE VIDA HORIZONTAL FLEXIBLE POLIÉSTER
38.68 m × 4.36 (4.49 con costes indirectos) = 173.67
Línea de vida horizontal flexible de fibra de poliéster recubierta con neopreno, capa interior roja para detección visual al desgaste, valorada en función del número óptimo de utilizaciones según R.D. 773/97 y marcado CE según R.D. 1407/92. Medida la longitud ejecutada

| Código | Ud | Descripción | Rendimiento | Precio | Importe |
|---|---|---|---|---|---|
| HC02520 | m | LINEA DE VIDA HORIZONTAL DE POLIESTER (material; 09/10/2007) | 1 | 2.65 | 2.65 |
| TO02100 | h | OFICIAL 1ª | 0.05 | 15.12 | 0.76 |
| TP00100 | h | PEÓN ESPECIAL | 0.05 | 18.9 | 0.95 |
|  |  | Total |  |  | 4.36 |

| Medición | Uds. | Largo | Parcial |
|---|---|---|---|
| PLANTA CUBIERTA |  |  |  |
| CUBIERTA | 2 | 12.2 | 24.40 |
|  | 2 | 7.14 | 14.28 |
| Total |  |  | 38.68 |

**19SCR00026** m2 PROTECCIÓN VACIO DURANTE EJEC. CUBIERTA MET. RED SEG. (09/10/2007)
84.73 m2 × 2.65 (2.73 con costes indirectos) = 231.31
Protección de vacio durante la ejecución de cubierta metálica con red de seguridad de poliamida (HT) de 4 mm y luz de malla 10x10 cm, incluso p.p. de anclaje de cable para sujección de red y cable para sujección de red y cable, según R.D. 1627/97, valorado en función del número óptimo de utilizaciones. Medida la superficie de cubierta protegida.

| Código | Ud | Descripción | Rendimiento | Precio | Importe |
|---|---|---|---|---|---|
| TO02200 | h | OFICIAL 2ª | 0.05 | 19.35 | 0.97 |
| TP00100 | h | PEÓN ESPECIAL | 0.05 | 18.9 | 0.95 |
| HR00700 | m2 | RED DE SEGURIDAD DE POLIAMIDA (material; 09/10/2007) | 0.08 | 1.2 | 0.10 |
| HR00300 | m | CABLE DE DESLIZAMIENTO DE RED (material; 09/10/2007) | 0.12 | 2.6 | 0.31 |
| HR00200 | u | ANCLAJE DE RED (material; 09/10/2007) | 0.024 | 0.65 | 0.02 |
| WW00400 | u | PEQUEÑO MATERIAL | 1 | 0.3 | 0.30 |
|  |  | Total |  |  | 2.65 |

| Medición | Uds. | Largo | Ancho | Parcial |
|---|---|---|---|---|
| PLANTA CUBIERTA |  |  |  |  |
| BAJO CUBIERTA | 1 | 11.85 | 7.15 | 84.73 |
| Total |  |  |  | 84.73 |

**08PIE00023** u EXTINTOR MÓVIL, DE POLVO ABC, 6 kg (09/10/2007)
1 u × 47.48 (48.9 con costes indirectos) = 48.90
Extintor móvil, de polvo ABC, con 6 kg de capacidad eficacia 13-A, 89-B, formado por recipiente de chapa de acero electrosoldada, con presión incorporada, homologado por el M.I., según rgto. de recipientes a presión, válvula de descarga, de asiento con palanca para interrupción, manómetro, herrajes de cuelgue, placa de timbre, incluso pequeño material, montaje y ayudas de albañilería; instalado según CTE DB SI-4 y RIPCI. Medida la unidad instalada.

| Código | Ud | Descripción | Rendimiento | Precio | Importe |
|---|---|---|---|---|---|
| WW00400 | u | PEQUEÑO MATERIAL | 1 | 0.3 | 0.30 |
| ATC00100 | h | CUADRILLA ALBAÑILERÍA, FORMADA POR OFICIAL 1ª Y PEÓN ESP. | 0.4 | 38.75 | 15.50 |
| IP07800 | u | EXTINTOR MÓVIL, POLVO ABC, 6 kg EFICACIA 8-A, 39-B (material; 09/10/2007) | 1 | 31.13 | 31.13 |
| WW00300 | u | MATERIAL COMPLEMENTARIO O PZAS. ESPECIALES | 1 | 0.55 | 0.55 |
|  |  | Total |  |  | 47.48 |

**08PIE000EC** u EXTINTOR MÓVIL, DE ANHIDRIDO CARBÓNICO, 12 kg (15/12/2007)
1 u × 60.6 (62.42 con costes indirectos) = 62.42
Extintor móvil, de anhidrido carbonico, con 12 kg de capacidad, eficacia 34-B, formado por recipiente de acero sin soldaduras, con presión incorporada, homologada por el M.I., según rgto. de recipientes a presión, válvula de seguridad y descarga, manguera, tubo y boquilla para descarga, herrajes de cuelgue, placa timbrada, incluso pequeño material, montaje y ayudas de albañilería; instalado según CTE DB SI-4 y RIPCI. Medida la unidad instalada.

| Código | Ud | Descripción | Rendimiento | Precio | Importe |
|---|---|---|---|---|---|
| ATC00100 | h | CUADRILLA ALBAÑILERÍA, FORMADA POR OFICIAL 1ª Y PEÓN ESP. | 0.4 | 38.75 | 15.50 |
| WW00300 | u | MATERIAL COMPLEMENTARIO O PZAS. ESPECIALES | 1 | 0.55 | 0.55 |
| WW00400 | u | PEQUEÑO MATERIAL | 1 | 0.3 | 0.30 |
| MT41IXO010A | u | EXTINTOR PORTATIL NIEVE CARBONICA CO2 DE EFICACIA 34B CON 2KG AG (material; 30/12/2018) | 1 | 44.25 | 44.25 |
|  |  | Total |  |  | 60.6 |

**19SCB000EC** m CONDUCTO PVC BAJANTE DE ESCOMBRO (09/10/2007)
5.2 m × 9.98 (10.28 con costes indirectos) = 53.46
Bajante de escombro montaje ensamblado, incluso desmontado y p.p. de pequeño material. según R.D. 1627/97. valorada en función del número óptimo de utilizaciones. Medida la longitud ejecutada.

| Código | Ud | Descripción | Rendimiento | Precio | Importe |
|---|---|---|---|---|---|
| TO02200 | h | OFICIAL 2ª | 0.1 | 19.35 | 1.94 |
| TP00100 | h | PEÓN ESPECIAL | 0.1 | 18.9 | 1.89 |
| WW00400 | u | PEQUEÑO MATERIAL | 2 | 0.3 | 0.60 |
| HB001EC | u | BAJANTE DE PVC ENSAMBLADO (material; 09/10/2007) | 3 | 1.85 | 5.55 |
|  |  | Total |  |  | 9.98 |

| Medición | Uds. | Largo | Parcial |
|---|---|---|---|
| BAJANTES DE ESCOMBROS DESDE CUBIERTA HASTA SUELO | 1 | 5.2 | 5.20 |
| Total |  |  | 5.2 |

### 15.3 MEDIDAS DE PROTECCION INDIVIDUALES (09/10/2007)
Importe: 515.31

**19SIC90001** u CASCO SEG. CONTRA IMPACTOS POLIETILENO ALTA (09/10/2007)
3 u × 1.53 (1.58 con costes indirectos) = 4.74
Casco de seguridad contra impactos polietileno alta densidad según R.D. 773/97 y marcado CE según R.D. 1407/92. Medida la unidad en obra.

| Código | Ud | Descripción | Rendimiento | Precio | Importe |
|---|---|---|---|---|---|
| HC01500 | u | CASCO DE SEGURIDAD ESTANDAR (material; 09/10/2007) | 1 | 1.53 | 1.53 |
|  |  | Total |  |  | 1.53 |

| Medición | Uds. | Parcial |
|---|---|---|
| Nº TRABAJADORES | 3 | 3.00 |
| Total |  | 3 |

**19SIC20003** u GAFAS MONTURA POLICARBONATO PROTECCIONES LATERALES (09/10/2007)
2 u × 14.73 (15.17 con costes indirectos) = 30.34
Gafas de montura de policarbonato, con protecciones laterales integradas, de polcarbonato anti-rayado para trabajos con riesgos de impactos en ojos, según R.D.1407/1992. Medida la unidad en obra.

| Código | Ud | Descripción | Rendimiento | Precio | Importe |
|---|---|---|---|---|---|
| HC03320 | u | GAFAS ANTI-IMPACTO DE POLICABONATO (material; 09/10/2007) | 1 | 14.73 | 14.73 |
|  |  | Total |  |  | 14.73 |

**19SIC20009** u GAFAS CAZOLETAS PARA SOLDADURA (09/10/2007)
1 u × 18.66 (19.22 con costes indirectos) = 19.22
Gafas de cazoletas de armadura rígida, ventilación lateral indirecta graduable y ajustable, visores recambiables y neutros para trabajos de soldadura, según R.D. 773/97 y marcado CE según R.D. 1407/92. Medida la unidad en obra.

| Código | Ud | Descripción | Rendimiento | Precio | Importe |
|---|---|---|---|---|---|
| HC03410 | u | GAFAS SOLDADURA CAZOLETAS CERRADAS VENTILACIÓN (material; 09/10/2007) | 1 | 18.66 | 18.66 |
|  |  | Total |  |  | 18.66 |

**19SIC20012** u PANTALLA SOLDADURA ELECT. DE CABEZA (09/10/2007)
1 u × 21.65 (22.3 con costes indirectos) = 22.30
Pantalla de soldadura eléctrica de fibra vulcanizada de cabeza, mirilla abatible resistente a la perforación y penetración por objeto candente, antiinflamable, según R.D. 773/97 y marcado CE según R.D. 1407/92. Medida la unidad en obra.

| Código | Ud | Descripción | Rendimiento | Precio | Importe |
|---|---|---|---|---|---|
| HC05600 | u | PANTALLA SOLDADURA ELÉCTRICA DE CABEZA (material; 09/10/2007) | 1 | 21.65 | 21.65 |
|  |  | Total |  |  | 21.65 |

**19SIC30003** u MASCARILLA POLIPROP. PARTIC. ESTÁNDAR VÁLVULA (09/10/2007)
3 u × 4.57 (4.71 con costes indirectos) = 14.13
Mascarilla de polipropileno apto para partículas, gama estándar con válvula de exhalación, según R.D. 773/97 y marcado CE según R.D. 1407/92. Medida la unidad en obra.

| Código | Ud | Descripción | Rendimiento | Precio | Importe |
|---|---|---|---|---|---|
| HC05220 | u | MASCARILLA POLIPROP. PARTÍCULAS VÁLVULA ESTANDAR (material; 09/10/2007) | 1 | 4.57 | 4.57 |
|  |  | Total |  |  | 4.57 |

**19SIM90002** u PAR GUANTES RIESGOS MECÁNICOS MED. PIEL DE FLOR VACUNO (09/10/2007)
3 u × 2.35 (2.42 con costes indirectos) = 7.26
Par de guantes de protección para riesgos mecánicos medios, fabricado en piel de flor de vacuno natural con refuerzo en uñeros y nudillos, según R.D. 773/97 y marcado CE según R.D. 1407/92. Medida la unidad en obra.

| Código | Ud | Descripción | Rendimiento | Precio | Importe |
|---|---|---|---|---|---|
| HC04210 | u | PAR DE GUANTES RIESGOS MECÁNICOS MEDIOS PIEL VACUNO (material; 09/10/2007) | 1 | 2.35 | 2.35 |
|  |  | Total |  |  | 2.35 |

| Medición | Uds. | Parcial |
|---|---|---|
| Nº TRABAJADORES | 3 | 3.00 |
| Total |  | 3 |

**19SIM90006** u PAR GUANTES PROTEC. SOLDADURA, SERRAJE. MANGA (09/10/2007)
1 u × 3 (3.09 con costes indirectos) = 3.09
Par de guantes de protección en trabajos de soldadura fabricado en serraje con manga, según R.D. 773/97 y marcado CE según R.D. 1407/92. Medida la unidad en obra.

| Código | Ud | Descripción | Rendimiento | Precio | Importe |
|---|---|---|---|---|---|
| HC04500 | u | PAR DE GUANTES SOLDADURA SERRAJE MANGA (material; 09/10/2007) | 1 | 3 | 3.00 |
|  |  | Total |  |  | 3 |

**19SIM90013** u PAR GUANTES PROTEC. ELÉCTRICA CLASE 3 (09/10/2007)
1 u × 40.62 (41.84 con costes indirectos) = 41.84
Par de guantes de protección eléctrica de baja tensión, 30000 V clase 3, fabricado con material látex natural, según R.D. 773/97 y marcado CE según R.D. 1407/92. Medida la unidad en obra.

| Código | Ud | Descripción | Rendimiento | Precio | Importe |
|---|---|---|---|---|---|
| HC04820 | u | PAR DE GUANTES AISLANTES BT. 30000 V (material; 09/10/2007) | 1 | 40.62 | 40.62 |
|  |  | Total |  |  | 40.62 |

**19SIM50001** u PAR MANGUITOS PARA TRABAJOS DE SOLDADURA (09/10/2007)
1 u × 5.63 (5.8 con costes indirectos) = 5.80
Par de manguitos para trabajos de soldadura, fabricados en cuero de serraje vacuno según R.D. 773/97 y marcado CE según R.D. 1407/92. Medida la unidad en obra.

| Código | Ud | Descripción | Rendimiento | Precio | Importe |
|---|---|---|---|---|---|
| HC04900 | u | PAR DE MANGUITOS PARA SOLDADURA (material; 09/10/2007) | 1 | 5.63 | 5.63 |
|  |  | Total |  |  | 5.63 |

**19SIP90006** u PAR BOTAS SEGURIDAD PIEL GRABADA, PLANTILLA Y PUNTERA MET. (09/10/2007)
2 u × 20.2 (20.81 con costes indirectos) = 41.62
Par de botas de seguridad contra riesgos mecánicos, fabricados en piel grabada, plantilla y puntera metálica, piso antideslizante, según R.D. 773/97 y marcado CE según R.D. 1407/92. Medida la unidad en obra.

| Código | Ud | Descripción | Rendimiento | Precio | Importe |
|---|---|---|---|---|---|
| HC00610 | u | PAR DE BOTAS SEGURIDAD PIEL GRIESGOS PUNT. Y PLANT. METAL (material; 09/10/2007) | 1 | 20.2 | 20.20 |
|  |  | Total |  |  | 20.2 |

**19SIP50003** u PAR DE POLAINAS PARA TRABAJOS DE SOLDADURA (09/10/2007)
1 u × 11.15 (11.48 con costes indirectos) = 11.48
Par de polainas para trabajos de soldadura, fábricada en cuero de serraje vacuno sistema de sujección debajo del calzado según R.D. 773/97 y marcado CE según R.D. 1407/92. Medida la unidad en obra.

| Código | Ud | Descripción | Rendimiento | Precio | Importe |
|---|---|---|---|---|---|
| HC00670 | u | PAR DE POLAINAS DE CUERO (material; 09/10/2007) | 1 | 11.15 | 11.15 |
|  |  | Total |  |  | 11.15 |

**19SIT90001** u MANDIL PARA TRABAJOS DE SOLDADURA (09/10/2007)
1 u × 3.23 (3.33 con costes indirectos) = 3.33
Mandil para trabajos de soldadura, fabricado en cuero con sujección a cuello y cintura a traves de tiras según R.D. 773/97 y marcado CE según R.D. 1407/92. Medida la unidad en obra.

| Código | Ud | Descripción | Rendimiento | Precio | Importe |
|---|---|---|---|---|---|
| HC05100 | u | MANDIL PARA TRABAJOS DE SOLDADURA (material; 09/10/2007) | 1 | 3.23 | 3.23 |
|  |  | Total |  |  | 3.23 |

**19SIT90003** u ARNÉS ANTICAÍDAS DE POLIAMIDA (09/10/2007)
3 u × 55.92 (57.6 con costes indirectos) = 172.80
Arnés anticaídas de poliamida, anillas de acero, cuerda de longitud y mosquetón de acero, con hombreras y perneras regulables según R.D. 773/97 y marcado CE según R.D. 1407/92. Medida la unidad en obra.

| Código | Ud | Descripción | Rendimiento | Precio | Importe |
|---|---|---|---|---|---|
| HC02200 | u | ARNES DE SEGURIDAD DE SUJECIÓN POLIAMIDA (material; 09/10/2007) | 1 | 55.92 | 55.92 |
|  |  | Total |  |  | 55.92 |

**19SIT90006** u CINTURÓN DE SEGURIDAD POLIÉSTER (09/10/2007)
3 u × 42.9 (44.19 con costes indirectos) = 132.57
Cinturón de seguridad de sujección fabricado en poliéster, doble anillaje, hebillas de acero galvanizado, cuerda de amarre de 1 m de longitud y mosquetón de acero según R.D. 773/97 y marcado CE según R.D. 1407/92. Medida la unidad en obra.

| Código | Ud | Descripción | Rendimiento | Precio | Importe |
|---|---|---|---|---|---|
| HC02100 | u | CINTURÓN DE SEGURIDAD DE SUJECIÓN DOBLE ANILLAJE (material; 09/10/2007) | 1 | 42.9 | 42.90 |
|  |  | Total |  |  | 42.9 |

**19SIW90020** u TRAJE DE PROTECCIÓN CONTRA LA LLUVIA POLIÉSTER (09/10/2007)
1 u × 4.65 (4.79 con costes indirectos) = 4.79
Traje de protección contra la lluvia confeccionado de PVC y con soporte de poliéster según R.D. 773/97 y marcado CE según R.D. 1407/92. Medida la unidad en obra.

| Código | Ud | Descripción | Rendimiento | Precio | Importe |
|---|---|---|---|---|---|
| HC01610 | u | TRAJE DE PROTECCIÓN LLUVIA (material; 09/10/2007) | 1 | 4.65 | 4.65 |
|  |  | Total |  |  | 4.65 |

| Medición | Uds. | Parcial |
|---|---|---|
| Nº TRABAJADORES | 1 | 1.00 |
| Total |  | 1 |

### 15.4 VARIOS (09/10/2007)
Importe: 101.97

**19WMM90012** u RECONOCIMIENTO MÉDICO ESPECÍFICO, 18 MESES (09/10/2007)
3 u × 33 (33.99 con costes indirectos) = 101.97
Reconocimiento medico para riesgos especificos en obra a realizar en 18 meses; según la Ley 31/95. Medida la unidad por trabajador.

| Código | Ud | Descripción | Rendimiento | Precio | Importe |
|---|---|---|---|---|---|
| HW00400 | u | RECONOCIMIENTO MEDICO ESPECÍFICO ANUAL POR OBRERO (material; 09/10/2007) | 1.5 | 22 | 33.00 |
|  |  | Total |  |  | 33 |

| Medición | Uds. | Parcial |
|---|---|---|
| Nº TRABAJADORES | 3 | 3.00 |
| Total |  | 3 |

| Código | Ud | Descripción | Precio |
|---|---|---|---|
| % | % | Medios auxiliares (20/11/2018) | 0 |

## Precios auxiliares

**ATC00100** h CUADRILLA ALBAÑILERÍA, FORMADA POR OFICIAL 1ª Y PEÓN ESP. (mano de obra; 29/11/2018)
Precio: 38.75
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
| Código | Ud | Descripción | Rendimiento | Precio | Importe |
|---|---|---|---|---|---|
| TO00100 | h | OF. 1ª ALBAÑILERÍA | 1 | 19.85 | 19.85 |
| TP00100 | h | PEÓN ESPECIAL | 1 | 18.9 | 18.90 |
|  |  | Total |  |  | 38.75 |

**AGM00500** m3 MORTERO DE CEMENTO M5 (1:6) CEM II/A-L 32,5 N (material)
Precio: 54.44
Mortero tipo M5 de cemento CEM II/A-L 32,5 N y arena de río (1:6), hecho en obra, con una resistencia a compresión de 5 N/mm2, según UNE-EN 998-2:2004.

| Código | Ud | Descripción | Rendimiento | Precio | Importe |
|---|---|---|---|---|---|
| TP00100 | h | PEÓN ESPECIAL | 1.03 | 18.9 | 19.47 |
| GC00200 | t | CEMENTO CEM II/A-L 32,5 N EN SACOS (material) | 0.258 | 92.54 | 23.88 |
| AA00300 | m3 | ARENA GRUESA | 1.102 | 9.94 | 10.95 |
| GW00100 | m3 | AGUA POTABLE | 0.263 | 0.55 | 0.14 |
|  |  | Total |  |  | 54.44 |

**AGM00600** m3 MORTERO DE CEMENTO M2,5 (1:8) CEM II/A-L 32,5 N (material)
Precio: 49.42
Mortero tipo M2,5 de cemento CEM II/A-L 32,5 N y arena de río (1:8), hecho en obra, con una resistencia a compresión de 2,5 N/mm2, según UNE-EN 998-2:2004.

| Código | Ud | Descripción | Rendimiento | Precio | Importe |
|---|---|---|---|---|---|
| TP00100 | h | PEÓN ESPECIAL | 1.03 | 18.9 | 19.47 |
| GC00200 | t | CEMENTO CEM II/A-L 32,5 N EN SACOS | 0.196 | 92.54 | 18.14 |
| AA00300 | m3 | ARENA GRUESA | 1.174 | 9.94 | 11.67 |
| GW00100 | m3 | AGUA POTABLE | 0.258 | 0.55 | 0.14 |
|  |  | Total |  |  | 49.42 |

**AGM00800** m3 MORTERO DE CEMENTO M5 (1:6) CEM II/A-L 32,5 N + PLAST. (material)
Precio: 56.06
Mortero de cemento CEM II/A-L 32,5 N, tipo M5 (1:6), con adición de plastificante, con una resistencia a compresión de 5 N/mm2, según UNE-EN 998-2:2004.

| Código | Ud | Descripción | Rendimiento | Precio | Importe |
|---|---|---|---|---|---|
| TP00100 | h | PEÓN ESPECIAL | 1.03 | 18.9 | 19.47 |
| AA00300 | m3 | ARENA GRUESA | 1.102 | 9.94 | 10.95 |
| GA00200 | l | PLASTIFICANTE (material; 03/07/2017) | 1.288 | 1.26 | 1.62 |
| GC00200 | t | CEMENTO CEM II/A-L 32,5 N EN SACOS | 0.258 | 92.54 | 23.88 |
| GW00100 | m3 | AGUA POTABLE | 0.263 | 0.55 | 0.14 |
|  |  | Total |  |  | 56.06 |

**AGM00501** m3 MORTERO DE CEMENTO M5 (1:6) CEM II/A-L 32,5 N ARENA RUBIA (material)
Precio: 60.02
Mortero tipo M5 de cemento CEM II/A-L 32,5 N y arena de río (1:6), hecho en obra, con una resistencia a compresión de 5 N/mm2, según UNE-EN 998-2:2004.

| Código | Ud | Descripción | Rendimiento | Precio | Importe |
|---|---|---|---|---|---|
| TP00100 | h | PEÓN ESPECIAL | 1.03 | 18.9 | 19.47 |
| GC00200 | t | CEMENTO CEM II/A-L 32,5 N EN SACOS | 0.258 | 92.54 | 23.88 |
| GW00100 | m3 | AGUA POTABLE | 0.263 | 0.55 | 0.14 |
| AA00301 | m3 | ARENA GRUESA RUBIA (material; 30/11/2018) | 1.102 | 15 | 16.53 |
|  |  | Total |  |  | 60.02 |

**AGM005E7** m3 MORTERO DE CEMENTO Y CAL (material; 03/07/2017)
Precio: 2.41
Mortero cemento y cal suministrado, con una resistencia a compresión de 5 N/mm2, según UNE-EN 998-2:2004.

| Código | Ud | Descripción | Rendimiento | Precio | Importe |
|---|---|---|---|---|---|
| TP00100 | h | PEÓN ESPECIAL | 0.05 | 18.9 | 0.95 |
| GK00100 | t | CAL AÉREA APAGADA EN POLVO EN SACOS (material; 03/07/2017) | 0.01 | 145.5 | 1.46 |
|  |  | Total |  |  | 2.41 |

**AGM005E9** m3 MORTERO DE CEMENTO Y CAL FINO (material; 03/07/2017)
Precio: 2.41
Mortero cemento y cal suministrado acabado liso, con una resistencia a compresión de 5 N/mm2, según UNE-EN 998-2:2004.

| Código | Ud | Descripción | Rendimiento | Precio | Importe |
|---|---|---|---|---|---|
| TP00100 | h | PEÓN ESPECIAL | 0.05 | 18.9 | 0.95 |
| GK00100 | t | CAL AÉREA APAGADA EN POLVO EN SACOS | 0.01 | 145.5 | 1.46 |
|  |  | Total |  |  | 2.41 |

**AGL00100** m3 LECHADA DE CEMENTO CEM II/A-L 32,5 N (material)
Precio: 116.28
Lechada de cemento CEM II/A-L 32,5 N, envasado, confeccionada a mano, según UNE-EN 197-1:2000.

| Código | Ud | Descripción | Rendimiento | Precio | Importe |
|---|---|---|---|---|---|
| TP00100 | h | PEÓN ESPECIAL | 3.605 | 18.9 | 68.13 |
| GC00200 | t | CEMENTO CEM II/A-L 32,5 N EN SACOS | 0.515 | 92.54 | 47.66 |
| GW00100 | m3 | AGUA POTABLE | 0.891 | 0.55 | 0.49 |
|  |  | Total |  |  | 116.28 |

**AGM01600** m3 MORTERO BASTARDO M10 (1:0,5:4) CEM II/A-L 32,5 N Y CAL (material)
Precio: 100.01
Mortero bastardo de cemento CEM II/A-L 32,5 N, cal aérea apagada y arena de río, tipo M10 (1:0,5:4), con una resistencia a compresión de 5 N/mm2, según UNE-EN 998-2:2004.

| Código | Ud | Descripción | Rendimiento | Precio | Importe |
|---|---|---|---|---|---|
| TP00100 | h | PEÓN ESPECIAL | 1.236 | 18.9 | 23.36 |
| AA00300 | m3 | ARENA GRUESA | 1.38 | 9.94 | 13.72 |
| GC00200 | t | CEMENTO CEM II/A-L 32,5 N EN SACOS | 0.38 | 92.54 | 35.17 |
| GK00100 | t | CAL AÉREA APAGADA EN POLVO EN SACOS | 0.19 | 145.5 | 27.65 |
| GW00100 | m3 | AGUA POTABLE | 0.2 | 0.55 | 0.11 |
|  |  | Total |  |  | 100.01 |

**AGM00505** m3 MORTERO DE CEMENTO Y CAL M5 (1:6) CEM II/A-L 32,5 N (material)
Precio: 91.98
Mortero tipo M5 de cemento CEM II/A-L 32,5 N y arena de río (1:6), hecho en obra, con una resistencia a compresión de 5 N/mm2, según UNE-EN 998-2:2004.

| Código | Ud | Descripción | Rendimiento | Precio | Importe |
|---|---|---|---|---|---|
| TP00100 | h | PEÓN ESPECIAL | 1.03 | 18.9 | 19.47 |
| GC00200 | t | CEMENTO CEM II/A-L 32,5 N EN SACOS | 0.258 | 92.54 | 23.88 |
| AA00300 | m3 | ARENA GRUESA | 1.102 | 9.94 | 10.95 |
| GW00100 | m3 | AGUA POTABLE | 0.263 | 0.55 | 0.14 |
| GK00100 | t | CAL AÉREA APAGADA EN POLVO EN SACOS | 0.258 | 145.5 | 37.54 |
|  |  | Total |  |  | 91.98 |

**AGM005EC** m3 MORTERO DE CEMENTO HIDROFUGO M5 (1:6) CEM II/A-L 32,5 N (material)
Precio: 55.01
Mortero tipo M5 de cemento CEM II/A-L 32,5 N y arena de río (1:6), hecho en obra, con una resistencia a compresión de 5 N/mm2, según UNE-EN 998-2:2004.

| Código | Ud | Descripción | Rendimiento | Precio | Importe |
|---|---|---|---|---|---|
| TP00100 | h | PEÓN ESPECIAL | 1.03 | 18.9 | 19.47 |
| GC00200 | t | CEMENTO CEM II/A-L 32,5 N EN SACOS | 0.258 | 92.54 | 23.88 |
| AA00300 | m3 | ARENA GRUESA | 1.102 | 9.94 | 10.95 |
| GW00100 | m3 | AGUA POTABLE | 0.263 | 0.55 | 0.14 |
| P06SR130 | kg | HIDROFUGANTE FACHADAS (material; 29/12/2018) | 0.123 | 4.6 | 0.57 |
|  |  | Total |  |  | 55.01 |

**AGM01900** m3 MORTERO DE PERLITA Y ESCAYOLA (material)
Precio: 250.48
Mortero de escayola E-30 envasada y perlita.

| Código | Ud | Descripción | Rendimiento | Precio | Importe |
|---|---|---|---|---|---|
| TP00100 | h | PEÓN ESPECIAL | 3.605 | 18.9 | 68.13 |
| GE00200 | t | MEZCLA PREFABR. ESCAYOLA Y PERLITA (material; 03/07/2017) | 0.824 | 220.75 | 181.90 |
| GW00100 | m3 | AGUA POTABLE | 0.824 | 0.55 | 0.45 |
|  |  | Total |  |  | 250.48 |

**ATC00200** h CUADRILLA ALBAÑILERÍA, FORMADA POR OFICIAL 2ª Y PEÓN ESP. (mano de obra; 30/11/2018)
Precio: 38.25
Cuadrilla albañilería, formada por oficial 2ª y peón especial.

| Código | Ud | Descripción | Rendimiento | Precio | Importe |
|---|---|---|---|---|---|
| TP00100 | h | PEÓN ESPECIAL | 1 | 18.9 | 18.90 |
| TO02200 | h | OFICIAL 2ª | 1 | 19.35 | 19.35 |
|  |  | Total |  |  | 38.25 |

**CH00500** m3 HORMIGON H-15, II-./32,5.(ALOV) (material)
Precio: 60.65

| Código | Ud | Descripción | Rendimiento | Precio | Importe |
|---|---|---|---|---|---|
| AA00300 | m3 | ARENA GRUESA | 0.83 | 9.94 | 8.25 |
| GC00200 | t | CEMENTO CEM II/A-L 32,5 N EN SACOS | 0.33 | 92.54 | 30.54 |
| GW00100 | m3 | AGUA POTABLE | 0.208 | 0.55 | 0.11 |
| AA00301 | m3 | ARENA GRUESA RUBIA | 1.45 | 15 | 21.75 |
|  |  | Total |  |  | 60.65 |

**ATC00400** h CUADRILLA FORMADA POR OFICIAL 1ª INSTALADOR Y AYUDANTE (mano de obra)
Precio: 34.4
Cuadrilla formada por un oficial 1ª instalador y ayudante especialista.

| Código | Ud | Descripción | Rendimiento | Precio | Importe |
|---|---|---|---|---|---|
| TA00200 | h | AYUDANTE ESPECIALISTA | 1 | 14.55 | 14.55 |
| TO02000 | h | OF. 1ª INSTALADOR (mano de obra; 03/07/2017) | 1 | 19.85 | 19.85 |
|  |  | Total |  |  | 34.4 |

**AGM00100** m3 MORTERO DE CEMENTO CEM II/A-L 32,5 N (1:1) (material)
Precio: 116.39
Mortero de cemento CEM II/A-L 32,5 N (1:1), según UNE-EN 998-2:2004.

| Código | Ud | Descripción | Rendimiento | Precio | Importe |
|---|---|---|---|---|---|
| TP00100 | h | PEÓN ESPECIAL | 1.03 | 18.9 | 19.47 |
| AA00200 | m3 | ARENA FINA | 0.7 | 12.92 | 9.04 |
| GC00200 | t | CEMENTO CEM II/A-L 32,5 N EN SACOS | 0.948 | 92.54 | 87.73 |
| GW00100 | m3 | AGUA POTABLE | 0.278 | 0.55 | 0.15 |
|  |  | Total |  |  | 116.39 |

**AER00100** m3 TRANSPORTE INTERIOR MECANICO DE RESIDUOS MIXTOS A 100 m (maquinaria)
Precio: 2.88
Transporte interior mecánico de residuos mixtos a 100 m.

| Código | Ud | Descripción | Rendimiento | Precio | Importe |
|---|---|---|---|---|---|
| ME00400 | h | RETROEXCAVADORA | 0.017 | 34.98 | 0.59 |
| MK00300 | h | CARRETILLA MECÁNICA BASCULANTE 1 m3 | 0.11 | 3.65 | 0.40 |
| TP00100 | h | PEÓN ESPECIAL | 0.1 | 18.9 | 1.89 |
|  |  | Total |  |  | 2.88 |

## Recursos

**TO01800** h OF. 1ª ELECTRICISTA
Medidas las horas trabajadas

**HR00400** m2 MALLA TUPIDA DE TEJIDO SINTETICO
Medida la superficie útil descargada

**CH03000** m3 HORMIGÓN HA-25/B/40/IIa, SUMINISTRADO
Medido el volumen fresco útil descargado

**GM80010** m3 MORTERO M7,5 CEM II/A-L 32,5 N ELAB. EN CENTRAL
Medido el volumen fresco útil descargado

**GM00100** kg MORTERO CAL AÉREA
Medido el peso útil descargado

**TO00300** h OF. 1ª COLOCADOR
Medidas las horas trabajadas

**XT10400** m2 FIELTRO FIBRA VIDRIO RECUBIERTO 100 mm DENSIDAD 12 kg/m3
Medida la superficie útil descargada

**PW00200** kg MASILLA CAUCHO-SILICONA
Medido el peso útil descargado

**XI02500** m OBTURADOR DE POLIESTIRENO DIAM. 20 mm
Medida la longitud útil descargada

**FL00800** mu LADRILLO MACIZO DE TEJAR 24x11,5x3,5 cm
Medida la cantidad útil descargada

**FL80190** mu LADRILLO CERÁM. PERFORADO 24x11,5x7 cm
Medida la cantidad útil descargada

**TA00100** h AYUDANTE
Medidas las horas trabajadas

**FL00500** mu LADRILLO CERÁM. HUECO SENCILLO 24x11,5x4 cm
Medida la cantidad útil descargada

**TO01200** h OF. 1ª YESERO
Medidas las horas trabajadas

**CW00400** m2 MALLA FIBRA DE VIDRIO REV. PVC DE 217 g/m2
Medida la superficie capaz útil descargada

**TO01100** h OF. 1ª SOLADOR
Medidas las horas trabajadas

**RS02900** m2 BALDOSA MÁRMOL BLANCO MACAEL 50x50 cm
Medida la superficie útil descargada

**RS08400** m2 PULIDO SOLERÍA
Medida la superficie ejecutada

**RS02901** m2 BALDOSA MÁRMOL BLANCO MACAEL 60x26 cm
Medida la superficie útil descargada

**RS02902** ml RODAPIE MARMOL BLANCO MACAEL 60X10 cm
Medida la superficie útil descargada

**RW01301** m UMBRAL MÁRMOL BLANCO MACAEL 15x3 cm
Medida la longitud útil descargada

**RP00600** m HUELLA MÁRMOL BLANCO MACAEL 30 mm
Medida la longitud útil descargada

**RW00400** m ALFÉIZAR MÁRMOL BLANCO MACAEL 30x3 cm
Medida la longitud útil descargada

**XI01100** m2 LÁMINA POLIETILENO 0,2 mm
Medida la superficie útil descargada

**XT14000** m3 POLIESTIRENO PLANCHAS RIGIDAS, DENS. 12 kg/m3
Medido el volumen útil descargado

**IE04950** u CAJA PROTECCIÓN Y MEDIDA NIVEL MED. 1 CONTADOR
Medida la cantidad útil descargada

**IE05293** u CARTUCHO FUSIBLE 25 A INTENSIDAD
Medida la cantidad útil descargada

**IE08600** u INTERRUPTOR DIFERENCIAL II 40 A/30 mA TIPO AC
Medida la cantidad útil descargada

**IE10300** u INTERRUPTOR MAGNETOTÉRMICO II, DE 10-32 A
Medida la cantidad útil descargada

**IE11900 1** m TUBO PVC FLEXIBLE CORRUGADO DIÁM. 20 mm
Medida la longitud útil descargada

**IE02000** m CABLE COBRE 1x2,5 mm2 H07V-K
Medida la longitud útil descargada

**IE01300** u BASE ENCHUFE II+T 10/16 A C/PLACA
Medida la cantidad útil descargada

**IE05200** u CAJILLO UNIVERSAL ENLAZABLE
Medida la cantidad útil descargada

**IE11900** m TUBO PVC FLEXIBLE CORRUGADO DIÁM. 13 mm
Medida la longitud útil descargada

**IE11000** u INTERRUPTOR SENCILLO
Medida la cantidad útil descargada

**IP07801** u EXTINTOR MOVIL, POLVO ABC, 6KG.EFICACIA 21-A,113-B
Medida la cantidad útil descargada

**TO01000** h OF. 1ª PINTOR
Medidas las horas trabajadas

**PP00100** kg PINTURA PLÁSTICA
Medido el peso útil descargado

**PW00300** kg SELLADORA
Medido el peso útil descargado

**CH04120** m3 HORMIGÓN HM-20/P/40/I, SUMINISTRADO
Medido el volumen fresco útil descargado

**UP00900** m BORDILLO DE HORMIGÓN 17x28 cm
Medida la longitud útil descargada

**AA00200** m3 ARENA FINA
Medido el volumen aparente útil descargado

**RS031E1** m2 BALDOSA PIEDRA OLIVILLO AL CORTE 40X40X4
Medida la superficie útil descargada

**MR00300** h RODILLO VIBRANTE MANUAL
Medidas las horas trabajadas

**UE03100** u LÁMPARA VAPOR MERCURIO C.C. 125 W
Medida la cantidad útil descargada

**UE0290E1** u FAROLA POLIAMIDA REFORZADO TIPO ALFA 1A ATP
Medida la cantidad útil descargada

**ME00500** h RETROEXCAVADORA CON MARTILLO
Medidas las horas trabajadas

**CM00600** u PANEL METÁLICO 50x50 cm
Medida la cantidad útil descargada

**UT00200** u TAPA METÁLICA ARQUETA REGISTRO CTNE H
Medida la cantidad útil descargada

**UP01400** t MEZCLA ASFÁLTICA TIPO G 25
Medido el peso útil descargado

**MA00300** h BITUMINADORA/EXTENDEDORA
Medidas las horas trabajables

**MR00400** h RULO VIBRATORIO
Medidas las horas trabajadas

**ER00100** m3 CANON GESTION DE RESIDUOS MIXTOS
Medido el volumen aparente descargado en almacén

**GA00200** l PLASTIFICANTE
Medida la cantidad útil descargada

**GE00200** t MEZCLA PREFABR. ESCAYOLA Y PERLITA
Medido el peso útil descargado

**GK00100** t CAL AÉREA APAGADA EN POLVO EN SACOS
Medido el peso útil descargado

**TO02000** h OF. 1ª INSTALADOR
Medidas las horas trabajadas
